# MEDICION_PAT

- Propiedad del archivo: SOFT S.A.
- Formato: FIEBDC-3/2002
- Programa: Presto 8.8
- Fecha de los precios: 11/10/2013
- Divisa: EUR
- Código: MEDICION_PAT (31/01/2000)
Importe: 239854.61

## CAP 01 ACTUACIONES NO SUBVENCIONABLES POR PREE 5000 (31/01/2000)
Importe: 75847.97

### CAP 02-C 01 DEMOLICIONES
Importe: 4895.53
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
**CREAR 6** M2 DESMONTADO PAVIMENTO TERRAZO (25/05/2016)
99.7 M2 × 14.16 = 1411.75
Desmontado de pavimentos de terrazo asentadas sobre mortero y arena, realizada a mano, con recuperación de las piezas desmontadas, retirada de escombros y carga, sin incluir transporte a vertedero, según NTE/ADD-10.

| Código | Ud | Descripción | Rendimiento | Precio | Importe |
|---|---|---|---|---|---|
| O01OA060 | h. | Peón especializado (mano de obra; 09/06/2022) | 0.45 | 18.9 | 8.51 |
| O01OA070 | h | Peón (mano de obra; 25/05/2016) | 0.35 | 16.15 | 5.65 |
|  |  | Total |  |  | 14.16 |

| Medición | Uds. | Parcial |
|---|---|---|
| PLANTA 1 | 46.4 | 46.40 |
| PLANTA 2 | 53.3 | 53.30 |
| Total |  | 99.7 |

**R03EE020** m2 DESMONTADO ESCALERA MADERA 2 ZANCAS
4.21 m2 × 51.16 = 215.38
Desmontado por medios manuales de entramado de escalera de madera de dos zancas, con recuperación del material desmontado, de dimensiones y escuadrías corrientes, mediante corte de las zancas y desarmado de elementos, incluso ayudas de albañilería, retirada de clavos, medios de elevación carga, descarga y apilado.

| Código | Ud | Descripción | Rendimiento | Precio | Importe |
|---|---|---|---|---|---|
| O01OB160 | h. | Ayudante carpintero (mano de obra; 21/06/2022) | 1.374 | 19.04 | 26.16 |
| O01OA070 | h | Peón | 1.374 | 16.15 | 22.19 |
| M11MM030 | h. | Motosierra gasol. L=40cm. 1,32 CV (maquinaria) | 0.687 | 4.09 | 2.81 |
|  |  | Total |  |  | 51.16 |

Claves: descarga, recuperable, entramado, manual, desmontable, escalera, madero, material, corte, zanca, dimensión, ayuda, albañil, clavo, elevación, carga, medio

**AG2** m2 SANEADO DE MUROS Y REVOCO INTERIOR (28/06/2022)
181.42 m2 × 12.95 = 2349.39
Saneado del revestimiento exterior de los muros que están afectadas por los cambios de huecos o aislamiento, consistente en picado del mortero que se encuentre suelto o deteriorado, hasta llegar a la base bien consolidada y reparación de posibles grietas en los muros mediante bendas de reparación. Se contempla la extensión completa de cada paño que acoge al hueco que se aumenta o reduce, porque el mortero es muy antiguo y está en mal estado, y es previsible que se suelte durante el trabajo de modificación del hueco.

| Código | Ud | Descripción | Rendimiento | Precio | Importe |
|---|---|---|---|---|---|
| TP00100 | h | PEÓN ESPECIAL (mano de obra; 28/06/2022) | 0.615 | 21.05 | 12.95 |
|  |  | Total |  |  | 12.95 |

Claves: directo, color, gris, soporte, vertical, mortero, cal, equivalente, revestimiento, aéreo, manual, medio, auxiliar, hueco, medición, telar, paramento, aplicación

| Medición | Uds. | Largo | Alto | Parcial |
|---|---|---|---|---|
| PAREDES INTERIORES |  |  |  |  |
| PLANTA BAJA | 2 | 5.17 | 2.56 | 26.47 |
| PLANTA PRIMERA | 1 | 6.6 | 2.66 | 17.56 |
|  | 1 | 6.6 | 2.82 | 18.61 |
|  | 2 | 2.65 | 2.82 | 14.95 |
|  | 2 | 5.42 | 2.66 | 28.83 |
| PLANTA SEGUNDA | 2 | 2.74 | 3.87 | 21.21 |
|  | 2 | 6.95 | 3.87 | 53.79 |
| Total |  |  |  | 181.42 |

**R03FIF015** m3 DESMONTADO MANUAL TABIQUE CERÁMICO (25/05/2016)
9.64 m3 × 86.81 = 836.85
Desmontado por medios manuales de muros de tabique cerámico, sin compresor, con retirada de escombros y carga, sin incluir transporte a vertedero.

| Código | Ud | Descripción | Rendimiento | Precio | Importe |
|---|---|---|---|---|---|
| O01OA070 | h | Peón | 5.375 | 16.15 | 86.81 |
|  |  | Total |  |  | 86.81 |

Claves: carga, muro, ladrillo, desmontable, manual, escombro, perforación, compresor, medio, transporte, vertedero, fábrica

| Medición | Uds. | Largo | Ancho | Alto | Parcial |
|---|---|---|---|---|---|
| PLANTA BAJA |  |  |  |  |  |
| Tabiques escalera | 1 | 3.15 | 0.2 | 2.56 | 1.61 |
|  | 1 | 3.64 | 0.2 | 2.56 | 1.86 |
|  | 1 | 2.4 | 0.2 | 2.56 | 1.23 |
|  | 1 | 2.1 | 0.2 | 2.56 | 1.08 |
| PLANTA PRIEMRA | 1 | 2.54 | 0.3 | 2.82 | 2.15 |
| PLANTA SEGUNDA | 1 | 2.26 | 0.1 | 2.5 | 0.57 |
|  | 1 | 3.7 | 0.1 | 2.5 | 0.93 |
| Tabique escalera | 1 | 2.1 | 0.1 | 1 | 0.21 |
| Total |  |  |  |  | 9.64 |

**01KMP90001** m2 DEMOLICIÓN SELECTIVA M. MANUALES DE PUERTA DE MADERA (28/06/2022)
14.81 m2 × 4.21 = 62.35
Demolición selectiva con medios manuales de puerta de madera con precerco. Medida la superficie de fuera a fuera del precerco.

| Código | Ud | Descripción | Rendimiento | Precio | Importe |
|---|---|---|---|---|---|
| TP00100 | h | PEÓN ESPECIAL | 0.2 | 21.05 | 4.21 |
|  |  | Total |  |  | 4.21 |

| Medición | Uds. | Ancho | Alto | Parcial |
|---|---|---|---|---|
| PB | 1 | 1 | 2.1 | 2.10 |
|  | 1 | 1 | 2.1 | 2.10 |
| P1 | 1 | 0.9 | 2.1 | 1.89 |
|  | 1 | 1.05 | 2.1 | 2.21 |
|  | 2 | 1.1 | 2.1 | 4.62 |
| P2 | 1 | 0.9 | 2.1 | 1.89 |
| Total |  |  |  | 14.81 |

**01KSB90001** m DESMONTADO M. MANUALES DE BARANDILLA METALICA (03/07/2017)
3.5 m × 5.66 = 19.81
Desmontado con recuperación con medios manuales de barandilla metálica, incluso p.p. de ayudas de albañilería. Medida la longitud total desmontada y para su posterior reutilización en el mismo sitio.

| Código | Ud | Descripción | Rendimiento | Precio | Importe |
|---|---|---|---|---|---|
| TO01600 | h | OF. 1ª CERRAJERO-CHAPISTA (mano de obra; 03/07/2017) | 0.02 | 19.85 | 0.40 |
| TP00100 | h | PEÓN ESPECIAL | 0.25 | 21.05 | 5.26 |
|  |  | Total |  |  | 5.66 |

| Medición | Uds. | Parcial |
|---|---|---|
| Planta 1 | 3.5 | 3.50 |
| Total |  | 3.5 |

### CAP 02.C 07 ESTRUCTURA (21/02/2007)
Importe: 12063.83

**02.13** ud FORMACIÓN DOBLE CARGADERO MADERA LAMINADA 200x200
2 ud × 436.89 = 873.78
Formación de cargadero para adintelado de muros de carga de piedra-barro, con doble Viga de madera laminada encolada homogénea de pino , de 40 mm de espesor de las láminas, de 200x200 mm de sección, clase resistente GL-24h y clase E1 en emisión de formaldehído según UNE-EN 14080; para clase de uso 1 según UNE-EN 335, con protección frente a agentes bióticos que se corresponde con la clase de penetración NP1 según UNE-EN 351-1, con acabado cepillado., sentado con mortero mixto (bastardo), incluso demolición y picado del dintel actual, con entresacado de piezas para enjarje, roturas laterales para apoyo, replanteo, nivelación y aplomado, parte proporcional de enjarjes, mermas y roturas cimbras apeos etc, humedecido de las piezas y limpieza. Medida la unidad completamente ejecutada.

| Código | Ud | Descripción | Rendimiento | Precio | Importe |
|---|---|---|---|---|---|
| O01OA030 | h. | Oficial primera (mano de obra; 21/06/2022) | 0.415 | 19.85 | 8.24 |
| O01OA060 | h. | Peón especializado | 1.4 | 18.9 | 26.46 |
| O01OB150 | h. | Oficial 1ª carpintero (mano de obra; 21/06/2022) | 1.4 | 19.85 | 27.79 |
| P01LT030 | mud | Ladrillo perforado tosco 24x11,5x5 cm. (material) | 0.3 | 114.51 | 34.35 |
| P33XB210 | ud | Repercusión de apeo (material) | 0.6 | 83.56 | 50.14 |
| CM05000 | m3 | MADERA LAMINADA TRATADA (material; 03/07/2017) | 0.22 | 1317.76 | 289.91 |
|  |  | Total |  |  | 436.89 |

Claves: aparejo, cargadero, dintel, bastardo, pie, hueco, muro, original, ladrillo, teja, perfil, fábrica, medio, fachada, cerámico, lateral, merma, proyección, apeo, demolición, pico, rotura, apoyo, replanteo, nivel, mixto, cimbra, mortero, humedad, limpieza, ejecución, pieza

| Medición | Uds. | Parcial |
|---|---|---|
| CARGADEROS | 2 | 2.00 |
| Total |  | 2 |

**02.13B** ud FORMACIÓN CARGADERO MADERA LAMINADA 240x200 (3m)
1 ud × 305.94 = 305.94
Formación de cargadero para adintelado de muros de carga de piedra-barro, con doble Viga de madera laminada encolada homogénea de pino , de 40 mm de espesor de las láminas, de 200x200 mm de sección, clase resistente GL-24h y clase E1 en emisión de formaldehído según UNE-EN 14080; para clase de uso 1 según UNE-EN 335, con protección frente a agentes bióticos que se corresponde con la clase de penetración NP1 según UNE-EN 351-1, con acabado cepillado., sentado con mortero mixto (bastardo), incluso demolición y picado del dintel actual, con entresacado de piezas para enjarje, roturas laterales para apoyo, replanteo, nivelación y aplomado, parte proporcional de enjarjes, mermas y roturas cimbras apeos etc, humedecido de las piezas y limpieza. Medida la unidad completamente ejecutada.

| Código | Ud | Descripción | Rendimiento | Precio | Importe |
|---|---|---|---|---|---|
| O01OA030 | h. | Oficial primera | 0.3 | 19.85 | 5.96 |
| O01OA060 | h. | Peón especializado | 0.8 | 18.9 | 15.12 |
| O01OB150 | h. | Oficial 1ª carpintero | 0.8 | 19.85 | 15.88 |
| P01LT030 | mud | Ladrillo perforado tosco 24x11,5x5 cm. | 0.3 | 114.51 | 34.35 |
| P33XB210 | ud | Repercusión de apeo | 0.6 | 83.56 | 50.14 |
| CM05000 | m3 | MADERA LAMINADA TRATADA | 0.14 | 1317.76 | 184.49 |
|  |  | Total |  |  | 305.94 |

Claves: aparejo, cargadero, dintel, bastardo, pie, hueco, muro, original, ladrillo, teja, perfil, fábrica, medio, fachada, cerámico, lateral, merma, proyección, apeo, demolición, pico, rotura, apoyo, replanteo, nivel, mixto, cimbra, mortero, humedad, limpieza, ejecución, pieza

| Medición | Uds. | Parcial |
|---|---|---|
| CARGADEROS | 1 | 1.00 |
| Total |  | 1 |

**AGR-MAD** m SUSTITUCION VIGUETAS MADERA POR LAMINADA 180X120
68.2 m × 61.92 = 4222.94
Sustitución de viga de madera o rollizo por Viga de madera laminada encolada homogénea de pino , de 40 mm de espesor de las láminas, de 160x140 mm de sección, clase resistente GL-24h y clase E1 en emisión de formaldehído según UNE-EN 14080; para clase de uso 1 según UNE-EN 335, con protección frente a agentes bióticos que se corresponde con la clase de penetración NP1 según UNE-EN 351-1, con acabado cepillado., sentado con mortero mixto (bastardo), Incluye parte proporcional de realización de mechinales para instalación de viguetas y refuerzos estructurales, y neopreno para apoyo de vigas y viguetas de madera.

| Código | Ud | Descripción | Rendimiento | Precio | Importe |
|---|---|---|---|---|---|
| O01OA030 | h. | Oficial primera | 0.25 | 19.85 | 4.96 |
| O01OA070 | h | Peón | 0.3 | 16.15 | 4.85 |
| O01OB150 | h. | Oficial 1ª carpintero | 0.6 | 19.85 | 11.91 |
| CM05000 | m3 | MADERA LAMINADA TRATADA | 0.021 | 1317.76 | 27.67 |
| P33XB210 | ud | Repercusión de apeo | 0.15 | 83.56 | 12.53 |
|  |  | Total |  |  | 61.92 |

Claves: aparejo, cargadero, dintel, bastardo, pie, hueco, muro, original, ladrillo, teja, perfil, fábrica, medio, fachada, cerámico, lateral, merma, proyección, apeo, demolición, pico, rotura, apoyo, replanteo, nivel, mixto, cimbra, mortero, humedad, limpieza, ejecución, pieza

| Medición | Uds. | Largo | Parcial |
|---|---|---|---|
| FORJADO TECHO PB | 3 | 2.3 | 6.90 |
|  | 6 | 3.42 | 20.52 |
|  | 1 | 1.18 | 1.18 |
| FORJADO TECHO P1 |  |  |  |
| (SUSTITUCION 30%) | 11 | 3.6 | 39.60 |
| Total |  |  | 68.2 |

**02.14** m VIGUETAS MADERA LAMINADA 180X120
6.44 m × 51.98 = 334.75
Viga de madera laminada encolada homogénea de pino , de 40 mm de espesor de las láminas, de 180x120 mm de sección, clase resistente GL-24h y clase E1 en emisión de formaldehído según UNE-EN 14080; para clase de uso 1 según UNE-EN 335, con protección frente a agentes bióticos que se corresponde con la clase de penetración NP1 según UNE-EN 351-1, con acabado cepillado., sentado con mortero mixto (bastardo), incluso demolición y picado del dintel actual, con entresacado de piezas para enjarje, roturas laterales para apoyo, replanteo, nivelación y aplomado, parte proporcional de enjarjes, mermas y roturas cimbras apeos etc, humedecido de las piezas y limpieza. Medida la unidad completamente ejecutada. INCLUSO ACANALADURAS EN LOS PAÑOS DE FORJADO DE VIGUETA CURVA.

| Código | Ud | Descripción | Rendimiento | Precio | Importe |
|---|---|---|---|---|---|
| O01OA030 | h. | Oficial primera | 0.15 | 19.85 | 2.98 |
| O01OA070 | h | Peón | 0.25 | 16.15 | 4.04 |
| CM05000 | m3 | MADERA LAMINADA TRATADA | 0.021 | 1317.76 | 27.67 |
| O01OB150 | h. | Oficial 1ª carpintero | 0.45 | 19.85 | 8.93 |
| P33XB210 | ud | Repercusión de apeo | 0.1 | 83.56 | 8.36 |
|  |  | Total |  |  | 51.98 |

Claves: aparejo, cargadero, dintel, bastardo, pie, hueco, muro, original, ladrillo, teja, perfil, fábrica, medio, fachada, cerámico, lateral, merma, proyección, apeo, demolición, pico, rotura, apoyo, replanteo, nivel, mixto, cimbra, mortero, humedad, limpieza, ejecución, pieza

| Medición | Uds. | Largo | Parcial |
|---|---|---|---|
| ESCALERA | 2 | 1.27 | 2.54 |
|  | 2 | 1.25 | 2.50 |
|  | 2 | 0.7 | 1.40 |
| Total |  |  | 6.44 |

**FEA030** m² Muro de carga 19 cm fábrica armada de bloque cerámico (29/10/2020)
13.48 m² × 37.76 = 509.00
Muro de carga de 19 cm de espesor de fábrica armada de bloque cerámico, 30x19x19 cm, para revestir, resistencia a compresión 10 N/mm², recibida con mortero de cemento industrial, color gris, M-7,5, suministrado a granel, con piezas especiales y bloques en "U" en formación de zunchos perimetrales y dinteles, reforzado con hormigón de relleno, HA-25/B/12/IIa, preparado en obra, vertido con cubilote, volumen 0,015 m³/m², en dinteles y zunchos perimetrales; y acero UNE-EN 10080 B 500 SD, cuantía 0,5 kg/m²; armadura de tendel prefabricada de acero galvanizado en caliente con recubrimiento de resina epoxi de 3,7 mm de diámetro y de 160 mm de anchura, rendimiento 2,45 m/m². Medido deduciendo huecos mayores de 5 m2.

| Código | Ud | Descripción | Rendimiento | Precio | Importe |
|---|---|---|---|---|---|
| mt02btr020z | Ud | Bloque cerámico, 30x19x19 cm, para revestir (material; 29/10/2020) | 11.561 | 0.56 | 6.47 |
| mt02btr021f | Ud | Medio bloque cerámico, 15x19x19 cm, para revestir (material; 29/10/2020) | 0.347 | 0.39 | 0.14 |
| mt02btr022f | Ud | Bloque de esquina cerámico, 34x19x19 cm, para revestir (material; 29/10/2020) | 3.255 | 0.83 | 2.70 |
| mt02btr023f | Ud | Bloque de terminación cerámico, 30x19x19 cm, para revestir (material; 29/10/2020) | 0.347 | 0.79 | 0.27 |
| mt02btr031f | Ud | Bloque en "U" cerámico, 20x19x19 cm, para revestir (material; 29/10/2020) | 1.523 | 0.79 | 1.20 |
| mt07aco010d | kg | Ferralla elaborada en taller industrial acero en barras corrugad (material; 07/06/2022) | 0.5 | 0.82 | 0.41 |
| mt08var050 | kg | Alambre galvanizado para atar, de 1,30 mm de diámetro. (material; 07/06/2022) | 0.012 | 1.1 | 0.01 |
| mt07aag010ebe | m | Armadura de tendel prefabricada de acero galvanizado en caliente (material; 19/11/2020) | 2.45 | 2.82 | 6.91 |
| mt08cem011a | kg | Cemento Portland CEM II/B-L 32,5 R, color gris, en sacos, según (material; 29/10/2020) | 6.935 | 0.1 | 0.69 |
| mt08aaa010a | m³ | Agua. (material; 29/10/2020) | 0.003 | 1.5 | 0.00 |
| mt01arg006 | t | Arena de cantera, para hormigón preparado en obra. (material; 29/10/2020) | 0.009 | 16.79 | 0.15 |
| mt01arg007a | t | Árido grueso homogeneizado, de tamaño máximo 12 mm. (material; 29/10/2020) | 0.019 | 16.64 | 0.32 |
| mt08aaa010a | m³ | Agua. | 0.006 | 1.5 | 0.01 |
| mt09mif010db | t | Mortero industrial para albañilería, de cemento, color gris, cat (material; 29/10/2020) | 0.032 | 30.3 | 0.97 |
| mq06hor010 | h | Hormigonera. (maquinaria; 29/10/2020) | 0.01 | 1.68 | 0.02 |
| mq06mms010 | h | Mezclador continuo con silo, para mortero industrial en seco, su (maquinaria; 29/10/2020) | 0.124 | 1.73 | 0.21 |
| mo021 | h | Oficial 1ª construcción en trabajos de albañilería. (mano de obra; 21/06/2022) | 0.404 | 19.85 | 8.02 |
| mo114 | h | Peón ordinario construcción en trabajos de albañilería. (mano de obra; 21/06/2022) | 0.441 | 16.15 | 7.12 |
| mo043 | h | Oficial 1ª ferrallista. (mano de obra; 21/06/2022) | 0.036 | 19.85 | 0.71 |
| mo090 | h | Ayudante ferrallista. (mano de obra; 21/06/2022) | 0.036 | 19.04 | 0.69 |
| %0200 | % | Medios auxiliares (07/06/2022) | 2 % | 37.02 | 0.74 |
|  |  | Total |  |  | 37.76 |

| Medición | Uds. | Largo | Alto | Parcial |
|---|---|---|---|---|
| Muros escaleras |  |  |  |  |
|  | 1 | 3.13 | 2.6 | 8.14 |
|  | 1 | 2.03 | 1.3 | 2.64 |
|  | 1 | 1.1 | 1.5 | 1.65 |
|  | 1 | 0.7 | 1.5 | 1.05 |
| Total |  |  |  | 13.48 |

**02.24** m2 TABLERO DE RASILLÓN Y CAPA DE COMPRESION PARA ESCALERA (21/02/2007)
5.2 m2 × 32.39 = 168.43
Tablero formado por rasillón machihembrado de 50x20x4 cm. y capa de compresión de 5 cm., de hormigón HA-25/P/20/I, elaborado en obra, i/armadura (5,040 kg/m2.)., terminado. Según normas NTE y EHE.

| Código | Ud | Descripción | Rendimiento | Precio | Importe |
|---|---|---|---|---|---|
| O01OB010 | h. | Oficial 1ª encofrador (mano de obra; 09/06/2022) | 0.25 | 19.85 | 4.96 |
| O01OB020 | h. | Ayudante encofrador (mano de obra; 09/06/2022) | 0.25 | 19.04 | 4.76 |
| P03W020 | m2 | Entrevigado tabl. M-H 50x20x4 (material) | 1 | 11.49 | 11.49 |
| E04AB020 | kg | ACERO CORRUGADO B 500 S (21/02/2007) | 5.04 | 1.33 | 6.70 |
| P01HA010 | m3 | Hormigón HA-25/P/20/I central (material; 21/02/2007) | 0.052 | 86.21 | 4.48 |
|  |  | Total |  |  | 32.39 |

| Medición | Uds. | Parcial |
|---|---|---|
| MEDIDO EN HORIZONTAL | 5.2 | 5.20 |
| Total |  | 5.2 |

**E07WP020** m. FORMACIÓN PELDAÑO LHD 9cm. MORT.
13.5 m. × 17.88 = 241.38
Formación de peldañeado de escalera con ladrillo cerámico hueco doble 24x11,5x9 cm., recibido con mortero de cemento CEM II/B-P 32,5 N y arena de río tipo M-5, i/replanteo y limpieza, medido en su longitud.

| Código | Ud | Descripción | Rendimiento | Precio | Importe |
|---|---|---|---|---|---|
| O01OA030 | h. | Oficial primera | 0.385 | 19.85 | 7.64 |
| O01OA060 | h. | Peón especializado | 0.385 | 18.9 | 7.28 |
| P01LH025 | mud | Ladrillo hueco doble 24x11,5x9 cm. (material) | 0.019 | 94.3 | 1.79 |
| A02A080 | m3 | MORTERO CEMENTO M-5 (material) | 0.015 | 78.1 | 1.17 |
|  |  | Total |  |  | 17.88 |

Claves: río, doble, peldaño, escalera, ladrillo, hueco, areno, limpieza, medición, cemento, cerámico, mortero

| Medición | Uds. | Largo | Parcial |
|---|---|---|---|
|  | 15 | 0.9 | 13.50 |
| Total |  |  | 13.5 |

**EHL030** m² Losa maciza de hormigón armado sobre forjado exist. esp 10 cm (07/06/2022)
39.4 m² × 65.05 = 2562.97
Losa maciza de hormigón armado, canto 10 cm, realizada con hormigón HA-25/B/20/IIa fabricado en central y vertido con cubilote, y acero UNE-EN 10080 B 500 SD, armado según planos; montaje y desmontaje de encofrados, ejecutado sobre el forjado de rollizos existente, con apuntalado de dicho forjado previo al hormigonado. Medida la superficie ejecutada.

| Código | Ud | Descripción | Rendimiento | Precio | Importe |
|---|---|---|---|---|---|
| mt08efl010c | m² | Sistema de encofrado continuo para losa de hormigón armado, entr (material; 07/06/2022) | 1.1 | 15.66 | 17.23 |
| mt08eft010a | m² | Tablero aglomerado hidrófugo, de 19 mm de espesor. (material; 07/06/2022) | 0.081 | 7.45 | 0.60 |
| mt08var060 | kg | Puntas de acero de 20x100 mm. (material; 07/06/2022) | 0.003 | 7 | 0.02 |
| mt07aco020i | Ud | Separador homologado para losas macizas. (material; 07/06/2022) | 3 | 0.08 | 0.24 |
| mt07aco010d | kg | Ferralla elaborada en taller industrial acero en barras corrugad | 17.939 | 0.82 | 14.71 |
| mt10haf010nga | m³ | Hormigón HA-25/B/20/IIa, fabricado en central. (material; 07/06/2022) | 0.116 | 72.27 | 8.38 |
| 0.04 | h | Oficial 1ª estructurista. (mano de obra; 21/06/2022) | 0.581 | 19.85 | 11.53 |
| mo089 | h | Ayudante estructurista. (mano de obra; 21/06/2022) | 0.581 | 19.04 | 11.06 |
| %0200 | % | Medios auxiliares | 2 % | 63.77 | 1.28 |
|  |  | Total |  |  | 65.05 |

| Medición | Uds. | Largo | Parcial |
|---|---|---|---|
| Forjado ático | 1 | 39.4 | 39.40 |
| Total |  |  | 39.4 |

**02.19BIS** m2 CAPA DE COMPRESION SOBRE FORJADO MADERA Y PIEDRA (07/06/2022)
41.62 m2 × 52.28 = 2175.89
Capa de compresión con malla electrosoldada ME 20x20 Ø 5-5 B 500 T 6x2,20 UNE-EN 10080, en capa de compresión de 4 cm de espesor de hormigón ligero HLE-25/B/10/IIa, densidad entre 1200 y 1500 kg/m³, (cantidad mínima de cemento 275 kg/m³), fabricado en central, y vertido con cubilote. Incluso clavos de transmision entre la viga y la capa de compresion. Incluye parte proporcional de realización de mechinales para instalación de viguetas y refuerzos estructurales, y neopreno para apoyo de vigas y viguetas de madera.

| Código | Ud | Descripción | Rendimiento | Precio | Importe |
|---|---|---|---|---|---|
| mt50spa052b | m | Tablón de madera de pino, de 20x7,2 cm. (material; 28/06/2022) | 0.02 | 6.32 | 0.13 |
| mt10haf010nga | m³ | Hormigón HA-25/B/20/IIa, fabricado en central. | 0.077 | 72.27 | 5.56 |
| mt08var060 | kg | Puntas de acero de 20x100 mm. | 0.08 | 7 | 0.56 |
| 0.04 | h | Oficial 1ª estructurista. | 0.79 | 19.85 | 15.68 |
| mo089 | h | Ayudante estructurista. | 0.79 | 19.04 | 15.04 |
| mt08efl010cR | m² | Sistema de encofrado adaptado a necesidad de los forjados (material; 28/06/2022) | 1 | 15.31 | 15.31 |
|  |  | Total |  |  | 52.28 |

| Medición | Uds. | Parcial |
|---|---|---|
| Forjado techo PB | 8.53 | 8.53 |
|  | 17.43 | 17.43 |
|  | 15.66 | 15.66 |
| Total |  | 41.62 |

**02.20-BIS** m2 SUSTITUCION POR BOVEDILLA CERAMICA CURVA Y CAPA DE COMPRESION (21/06/2022)
17.5 m2 × 30.46 = 533.05
Sustitución de bovedillas cerámicas rectas por bovedillas cerámicas curvas en paño de Forjado sin capa de compresión ; entrevigado con bovedillas cerámicas curvas, tipo revoltón, 52x17x2,4 cm, con acabado rústico; y malla electrosoldada ME 20x20 Ø 5-5 B 500 T 6x2,20 UNE-EN 10080, en capa de compresión de 4 cm de espesor de hormigón ligero HLE-25/B/10/IIa, densidad entre 1200 y 1500 kg/m³, (cantidad mínima de cemento 275 kg/m³), fabricado en central, y vertido con cubilote; apuntalamiento y desapuntalamiento de las viguetas. Incluso alambre de atar, separadores, elementos de atado de viguetas y zunchos perimetrales de planta y huecos.

| Código | Ud | Descripción | Rendimiento | Precio | Importe |
|---|---|---|---|---|---|
| mt07bce041 | m2 | Bovedilla cerámica curva revoltón, 52x17x2,4 cm, con acabado rús (material; 28/06/2022) | 7 | 2.65 | 18.55 |
| TO00100 | h | OF. 1ª ALBAÑILERÍA (mano de obra; 21/06/2022) | 0.6 | 19.85 | 11.91 |
|  |  | Total |  |  | 30.46 |

| Medición | Uds. | Parcial |
|---|---|---|
| Techo garaje | 17.5 | 17.50 |
| Total |  | 17.5 |

**CREAR 7** UD PARTIDA ALZADA REPARACION ESTRUCTURAL DE VIGUETAS (09/06/2022)
1 UD × 135.7 = 135.70
Partida alzada para la reparación de viguetas de hormigón armado, mediante saneado del hormigón dañado, pasivado de la armadura, aplicación de antioxidante, puente de unión y mortero de reparación a dedidir por la D.F. en función del daño de cada vigueta.

| Medición | Parcial |
|---|---|
| (MEDIDA LA SUPERFICIE DEL TECHO DEL GARAJE) |  |
| Total | 1 |

### CAP 02-C 02B ALBAÑILERIA
Importe: 4129.15

**06DPC80415** m2 TABIQUE MÚLTIPLE PL. YESO LAMINADO hidro 13+13+46+13+13 (98 mm) (03/07/2017)
78.19 m2 × 34.78 = 2719.45
Tabique múltiple con dos placas de yeso laminado HIDROFUGADO de 13 mm de espesor por cada cara y espesor final de 98 mm, cubriendo la altura total de suelo a techo, atornillado a entramado de acero galvanizado con una separación de montantes de 60 cm, incluso nivelación, ejecución de ángulos, pasos de instalaciones y recibido de cajas, encintado y repaso de juntas; construido según especificaciones del fabricante de las placas. Medido deduciendo huecos.

| Código | Ud | Descripción | Rendimiento | Precio | Importe |
|---|---|---|---|---|---|
| TA00200 | h | AYUDANTE ESPECIALISTA (mano de obra; 03/07/2017) | 0.3 | 19.04 | 5.71 |
| TO00900 | h | OF. 1ª MONTADOR (mano de obra; 03/07/2017) | 0.3 | 19.85 | 5.96 |
| FP00500 | m2 | ENTRAMADO METÁLICO PARA TABIQUE PLACAS DE YESO LAMIN. 46x600 mm (material; 03/07/2017) | 1 | 2.5 | 2.50 |
| FP01200 | m2 | PLACA DE YESO LAMINADO DE 13 mm (material; 03/07/2017) | 4.2 | 4.16 | 17.47 |
| FP01800 | kg | PASTA PARA JUNTAS DE PLACAS DE YESO LAMINADO (material; 03/07/2017) | 1.6 | 1.12 | 1.79 |
| WW00300 | u | MATERIAL COMPLEMENTARIO O PZAS. ESPECIALES (material; 16/01/2022) | 2 | 0.6 | 1.20 |
| WW00400 | u | PEQUEÑO MATERIAL (material; 03/07/2017) | 0.5 | 0.3 | 0.15 |
|  |  | Total |  |  | 34.78 |

| Medición | Uds. | Largo | Alto | Parcial |
|---|---|---|---|---|
| TABIQUES PB | 1 | 2.2 | 2.56 | 5.63 |
|  | 1 | 1.55 | 2.56 | 3.97 |
|  | 1 | 1.25 | 2.56 | 3.20 |
| TABIQUES PA | 1 | 2.55 | 2.82 | 7.19 |
|  | 1 | 2.12 | 2.82 | 5.98 |
|  | 1 | 2.6 | 2.82 | 7.33 |
| TABIQUES P2 | 1 | 0.75 | 3.85 | 2.89 |
|  | 1 | 1.77 | 3.85 | 6.81 |
|  | 1 | 1.75 | 3.85 | 6.74 |
|  | 1 | 1.23 | 3.85 | 4.74 |
|  | 1 | 2.55 | 3.85 | 9.82 |
|  | 1 | 2.26 | 2.4 | 5.42 |
|  | 1 | 1.13 | 2.4 | 2.71 |
|  | 1 | 2.4 | 2.4 | 5.76 |
| Total |  |  |  | 78.19 |

**CREAR 10** ud COMPENSACION PELDAÑEADO EN ESCALERA P2 (09/06/2022)
1 ud × 250 = 250.00
Partida Alzada para la compensación de las alturas del peldañeado en escalera a planta segunda, con el fin de igualar las alturas y hacer más segura la escalera, incluye la transformación del peldaño de la meseta para que sea meseta partida. Medida la unidad ejecutada y terminada.

**E07TYC100** m2 TRASDOS.AUTOPORTAN. YESO LAM. LANA MINERAL
35.23 m2 × 25.9 = 912.46
Trasdosado de fachada y forrado de conductos de ventilación y bajantes, formado por una placa de yeso laminado de 15 mm. de espesor, atornillada a una estructura de acero galvanizado de 46 mm. y dimensión total de 61 mm., fijada al suelo y techo con tornillos de acero y montantes cada 600 mm., i/tratamientos de huecos, replanteo auxiliar, paso de instalaciones, limpieza, nivelación, ejecución de ángulos y repaso de juntas con cinta, terminado y listo para pintar, s/NTE-PTP-9, medido deduciendo huecos superiores a 2 m2.

| Código | Ud | Descripción | Rendimiento | Precio | Importe |
|---|---|---|---|---|---|
| O01OA160 | h. | Cuadrilla H (mano de obra; 21/06/2022) | 0.26 | 38.89 | 10.11 |
| P04PY040 | m2 | Placa yeso laminado N-15 (material) | 1.05 | 6.43 | 6.75 |
| P04PW040 | kg | Pasta para juntas yeso (material) | 0.4 | 1.57 | 0.63 |
| P04PW010 | m. | Cinta de juntas yeso (material) | 1.3 | 0.09 | 0.12 |
| P04PW030 | kg | Material de agarre yeso (material) | 0.53 | 0.59 | 0.31 |
| P04PW240 | m. | Canal 48 mm. (material) | 0.95 | 1.48 | 1.41 |
| P04PW160 | m. | Montante de 46 mm. (material) | 3.5 | 1.82 | 6.37 |
| P04PW090 | ud | Tornillo 3,9 x 25 (material) | 20 | 0.01 | 0.20 |
|  |  | Total |  |  | 25.9 |

Claves: lámina, terminación, conducción, trasdosado, ventilación, bajante, placa, tornillo, estructura, acero, galvanizar, dimensión, limpieza, fijación, junta, yeso, replanteo, fachada, forro, techo, hueco, auxiliar, paso, nivel, ejecución, ángulo, cinta, pintura, medición, suelo, montante

| Medición | Uds. | Largo | Alto | Parcial |
|---|---|---|---|---|
| CAMARAS Y CONDUCTOS |  |  |  |  |
| PLANTA PRIMERA |  |  |  |  |
| Baño | 1 | 0.75 | 2.82 | 2.12 |
| PAsillo | 1 | 1.75 | 2.66 | 4.66 |
| Salita | 1 | 0.8 | 2.66 | 2.13 |
| Dormit | 1 | 1.75 | 2.66 | 4.66 |
| Cierre comunicacion medianera | 1 | 0.95 | 2.5 | 2.38 |
| PLANTA SEGUNDA |  |  |  |  |
| Baño | 1 | 0.75 | 2.82 | 2.12 |
| PAsillo | 1 | 1.75 | 2.66 | 4.66 |
| Trasdosado cocina | 1 | 5 | 2.5 | 12.50 |
| Total |  |  |  | 35.23 |

**R12H120** m2 RESTAURACIÓN MECÁNICA BALCÓN DE FORJA
3.5 m2 × 70.64 = 247.24
Restauración de balcón metálico de forja, comprendiendo: reparaciones mecánicas consistentes en la sustitución de las pletinas de base donde se construye el suelo del balcón y de la chapa tapa frentes, revisión y cambio de rizados y decoraciones del barandal, ajuste de la remachería, enderezado de balaustres y barandal superior, limpieza general y decapado de pinturas mecánicamente o con decapantes genéricos adecuados al tipo de pintura, eliminación de óxidos mediante desoxidante tipo verseno derivado del ácido EDTA, sosa cáustica o ácido oxálico y mecánicamente con cepillos metálicos incluso lijado, limpieza de uniones con chorro de aire a presión, listo para pintar.

| Código | Ud | Descripción | Rendimiento | Precio | Importe |
|---|---|---|---|---|---|
| O01OB140 | h. | Ayudante cerrajero (mano de obra; 21/06/2022) | 3.025 | 19.04 | 57.60 |
| O01OA070 | h | Peón | 0.11 | 16.15 | 1.78 |
| P01T020 | kg | Acero pucelado para forja (material) | 4.4 | 1.47 | 6.47 |
| P33J130 | l. | Gel decapante eliminación pinturas (material) | 0.275 | 9.49 | 2.61 |
| P33H030 | l. | Disolvente sintético aguarrás mi (material) | 0.385 | 3.48 | 1.34 |
| M06CE030 | h. | Compr. estático eléctrico m.p. 5 m3/min. (maquinaria) | 0.11 | 3.19 | 0.35 |
| M12W020 | h. | Rodillo giratorio de hilos (maquinaria) | 0.165 | 2.96 | 0.49 |
|  |  | Total |  |  | 70.64 |

Claves: restauración, balcón, reparación, mecánico, frente, base, suelo, chapa, pletina, metal, barandilla, tapa, balaustre, revisión, forja, aire, pintura, ajustar, limpieza, decapante, óxido, ácido, garlopa, unión, presión, decoración

| Medición | Uds. | Parcial |
|---|---|---|
| Planta 1 | 3.5 | 3.50 |
| Total |  | 3.5 |

### CAP 02-C 03 REVESTIMIENTOS Y FALSOS TECHOS (31/01/2000)
Importe: 28717.92

**E08PKC010-C02** m2 REV.MORT. CAL AÉREA ENFOSCADO (31/01/2000)
181.42 m2 × 31.83 = 5774.60
Revestimiento de paramentos verticales con mortero de cal aérea CL90, espesor según soporte, mínimo 10 mm. Una capa, aplicado manualmente y regleado, aplicado directamente sobre el soporte, i/p.p. de medios auxiliares, s/NTE-RPR-7, se descontarán huecos mayores de 3 m2 y se medirán mochetas.

| Código | Ud | Descripción | Rendimiento | Precio | Importe |
|---|---|---|---|---|---|
| O01OA030 | h. | Oficial primera | 0.6 | 19.85 | 11.91 |
| O01OA050 | h | Ayudante (mano de obra; 21/06/2022) | 0.6 | 19.04 | 11.42 |
| O01OA070 | h | Peón | 0.05 | 16.15 | 0.81 |
| P04RD060 | kg | Mortero cal Texcal Base (material; 31/01/2000) | 16 | 0.48 | 7.68 |
| P01DW050 | m3 | Agua (material) | 0.01 | 1.33 | 0.01 |
|  |  | Total |  |  | 31.83 |

Claves: directo, color, gris, soporte, vertical, mortero, cal, equivalente, revestimiento, aéreo, manual, medio, auxiliar, hueco, medición, telar, paramento, aplicación

| Medición | Uds. | Largo | Alto | Parcial |
|---|---|---|---|---|
| PAREDES INTERIORES |  |  |  |  |
| PLANTA BAJA | 2 | 5.17 | 2.56 | 26.47 |
| PLANTA PRIMERA | 1 | 6.6 | 2.66 | 17.56 |
|  | 1 | 6.6 | 2.82 | 18.61 |
|  | 2 | 2.65 | 2.82 | 14.95 |
|  | 2 | 5.42 | 2.66 | 28.83 |
| PLANTA SEGUNDA | 2 | 2.74 | 3.87 | 21.21 |
|  | 2 | 6.95 | 3.87 | 53.79 |
| Total |  |  |  | 181.42 |

**E08PKC020-C02** m2 REVESTI. CAPA FINA CAL AÉREA MARMOLINA Int (31/01/2000)
181.42 m2 × 31.26 = 5671.19
Revestimiento decorativo para paramentos verticales con mortero de cal aérea CL90, de 7 mm. de espesor medio. Sustituyendo el árido por marmolina, aplicado manualmente y regleado, aplicado directamente sobre enfoscado. Varios acabados : Raspado medio, fratasado y liso, i/p.p. de medios auxiliares, s/NTE-RPR-7, se descontarán huecos mayores de 3 m2 y se medirán mochetas.

| Código | Ud | Descripción | Rendimiento | Precio | Importe |
|---|---|---|---|---|---|
| O01OA030 | h. | Oficial primera | 0.6 | 19.85 | 11.91 |
| O01OA050 | h | Ayudante | 0.6 | 19.04 | 11.42 |
| P04RD050 | kg | Mort.cal textur.lisa Texcal liso (material; 31/01/2000) | 12 | 0.66 | 7.92 |
| P01DW050 | m3 | Agua | 0.01 | 1.33 | 0.01 |
|  |  | Total |  |  | 31.26 |

Claves: medio, equivalente, directo, cal, vertical, paramento, color, revestimiento, aéreo, decorativo, manual, telar, aplicación, medición, auxiliar, liso, fratasado, raspado, enfoscado, hueco, mortero

| Medición | Uds. | Largo | Alto | Parcial |
|---|---|---|---|---|
| PAREDES INTERIORES |  |  |  |  |
| PLANTA BAJA | 2 | 5.17 | 2.56 | 26.47 |
| PLANTA PRIMERA | 1 | 6.6 | 2.66 | 17.56 |
|  | 1 | 6.6 | 2.82 | 18.61 |
|  | 2 | 2.65 | 2.82 | 14.95 |
|  | 2 | 5.42 | 2.66 | 28.83 |
| PLANTA SEGUNDA | 2 | 2.74 | 3.87 | 21.21 |
|  | 2 | 6.95 | 3.87 | 53.79 |
| Total |  |  |  | 181.42 |

**08.06** M2 FALSO TECHO DE PLACAS YESO LAMINADO (03/07/2017)
29.37 M2 × 19.72 = 579.18
Falso techo continuo suspendido, liso, situado a una altura menor de 4 m, con nivel de calidad del acabado Q2. Sistema D47.es "KNAUF" (12,5+17), constituido por: ESTRUCTURA: estructura metálica de acero galvanizado de maestras primarias 60/27 mm con una modulación de 500 mm y suspendidas del forjado o elemento soporte de hormigón con anclajes directos de 125 mm, para maestra 47/17, "KNAUF", y varillas cada 1200 mm; PLACAS: una capa de placas de yeso laminado A / UNE-EN 520 - 1200 / longitud / 12,5 / con los bordes longitudinales afinados, Standard "KNAUF". Incluso banda acústica de dilatación, autoadhesiva, "KNAUF", perfiles U 30/30 "KNAUF", fijaciones para el anclaje de los perfiles, tornillería para la fijación de las placas, pasta de juntas Jointfiller 24H "KNAUF", cinta microperforada de papel "KNAUF" y accesorios de montaje.

| Código | Ud | Descripción | Rendimiento | Precio | Importe |
|---|---|---|---|---|---|
| TA00200 | h | AYUDANTE ESPECIALISTA | 0.29 | 19.04 | 5.52 |
| TO00900 | h | OF. 1ª MONTADOR | 0.29 | 19.85 | 5.76 |
| FP01800 | kg | PASTA PARA JUNTAS DE PLACAS DE YESO LAMINADO | 0.8 | 1.12 | 0.90 |
| WW00300 | u | MATERIAL COMPLEMENTARIO O PZAS. ESPECIALES | 1 | 0.6 | 0.60 |
| WW00400 | u | PEQUEÑO MATERIAL | 0.5 | 0.3 | 0.15 |
| FP00500R | m2 | ENTRAMADO METÁLICO PARA TECHO PLACAS DE YESO LAMIN. 46x600 mm (material; 14/06/2022) | 1.05 | 2.3 | 2.42 |
| FP01200 | m2 | PLACA DE YESO LAMINADO DE 13 mm | 1.05 | 4.16 | 4.37 |
|  |  | Total |  |  | 19.72 |

| Medición | Uds. | Largo | Ancho | Parcial |
|---|---|---|---|---|
| PLANTA BAJA |  |  |  |  |
|  | 1 | 5.22 | 0.4 | 2.09 |
|  | 1 | 2.66 | 0.4 | 1.06 |
| PLANT PRIMERA |  |  |  |  |
| Dormitorios | 4.3 |  |  | 4.30 |
|  | 7.3 |  |  | 7.30 |
| Salita y pasillo | 3.3 |  |  | 3.30 |
| Distribuidor y armario | 4.2 |  |  | 4.20 |
| PLANT SEGUNDA |  |  |  |  |
| Dormitorio | 4.8 |  |  | 4.80 |
| Distrib y armario | 2.32 |  |  | 2.32 |
| Total |  |  |  | 29.37 |

**08.07** M2 FALSO TECHO DE PLADUR WR HIDROFUGADO (03/07/2017)
1.5 M2 × 22.55 = 33.83
Falso techo continuo suspendido, liso, situado a una altura menor de 4 m, con nivel de calidad del acabado Q2. Sistema D112.es Drystar "KNAUF" (12,5+27+27), constituido por: ESTRUCTURA: estructura metálica de acero galvanizado de maestras primarias 60/27 mm con una modulación de 1000 mm y suspendidas del forjado o elemento soporte de hormigón con piezas de cuelgue rápido Twist "KNAUF", y varillas cada 950 mm, y maestras secundarias fijadas perpendicularmente a las maestras primarias con conectores tipo caballete con una modulación de 500 mm; PLACAS: una capa de placas de yeso laminado reforzadas con tejido de fibra UNE-EN 15283-1 GM-FH1IR / 1200 / 2600 / 12,5 / con los bordes longitudinales cuadrados, especiales Drystar "KNAUF" con alma de yeso y caras revestidas con una lámina de fibra de vidrio. Incluso banda acústica de dilatación, autoadhesiva, "KNAUF", perfiles en U 30/25/3000 mm, "KNAUF", fijaciones para el anclaje de los perfiles, tornillería para la fijación de las placas, pasta de juntas Drystar Filler "KNAUF", cinta de juntas Drystar Tape "KNAUF" y accesorios de montaje.

| Código | Ud | Descripción | Rendimiento | Precio | Importe |
|---|---|---|---|---|---|
| TA00200 | h | AYUDANTE ESPECIALISTA | 0.29 | 19.04 | 5.52 |
| TO00900 | h | OF. 1ª MONTADOR | 0.29 | 19.85 | 5.76 |
| FP01800 | kg | PASTA PARA JUNTAS DE PLACAS DE YESO LAMINADO | 0.8 | 1.12 | 0.90 |
| WW00300 | u | MATERIAL COMPLEMENTARIO O PZAS. ESPECIALES | 1 | 0.6 | 0.60 |
| WW00400 | u | PEQUEÑO MATERIAL | 0.5 | 0.3 | 0.15 |
| FP00500R | m2 | ENTRAMADO METÁLICO PARA TECHO PLACAS DE YESO LAMIN. 46x600 mm | 1.05 | 2.3 | 2.42 |
| FP02900 | m2 | PLACA DE YESO LAMINADO ANTIHUMEDAD DE 13 mm (material; 03/07/2017) | 1.053 | 6.84 | 7.20 |
|  |  | Total |  |  | 22.55 |

| Medición | Uds. | Parcial |
|---|---|---|
| Baño (pladur hidrofugo) | 1.5 | 1.50 |
| Total |  | 1.5 |

**10CLL00002** m2 ENLUCIDO EN TECHOS, PASTA DE YESO (03/07/2017)
18 m2 × 1.51 = 27.18
Enlucido en techos, con pasta de yeso YF. Medido a cinta corrida,cón desarrollo de vigas.

| Código | Ud | Descripción | Rendimiento | Precio | Importe |
|---|---|---|---|---|---|
| TO01200 | h | OF. 1ª YESERO (mano de obra; 21/06/2022) | 0.045 | 19.85 | 0.89 |
| AGY00200 | m3 | PASTA DE YESO BLANCO YF (material; 03/07/2017) | 0.005 | 123.22 | 0.62 |
|  |  | Total |  |  | 1.51 |

| Medición | Uds. | Parcial |
|---|---|---|
| Techo dormitorio accesible | 18 | 18.00 |
| Total |  | 18 |

**CREAR 9** m TABICA DE FALSO TECHO PLADUR (03/07/2017)
39.38 m × 17.43 = 686.39
Tabica vertical en cambio de nivel de falso techo continuo, mediante placas de yeso laminado recibidas con pasta de agarre, para cerrar un espacio de 20 cm de altura. Incluso corte, fijación con pasta de agarre, pasta de juntas y cinta de juntas.

| Código | Ud | Descripción | Rendimiento | Precio | Importe |
|---|---|---|---|---|---|
| TA00200 | h | AYUDANTE ESPECIALISTA | 0.29 | 19.04 | 5.52 |
| TO00900 | h | OF. 1ª MONTADOR | 0.29 | 19.85 | 5.76 |
| FP01800 | kg | PASTA PARA JUNTAS DE PLACAS DE YESO LAMINADO | 0.8 | 1.12 | 0.90 |
| WW00300 | u | MATERIAL COMPLEMENTARIO O PZAS. ESPECIALES | 1 | 0.6 | 0.60 |
| WW00400 | u | PEQUEÑO MATERIAL | 0.5 | 0.3 | 0.15 |
| FP00500R | m2 | ENTRAMADO METÁLICO PARA TECHO PLACAS DE YESO LAMIN. 46x600 mm | 1.05 | 2.3 | 2.42 |
| FP01200 | m2 | PLACA DE YESO LAMINADO DE 13 mm | 0.5 | 4.16 | 2.08 |
|  |  | Total |  |  | 17.43 |

| Medición | Uds. | Largo | Parcial |
|---|---|---|---|
| PLANTA BAJA |  |  |  |
|  | 1 | 5.22 | 5.22 |
|  | 1 | 2.66 | 2.66 |
| PLANTA PRIMERA |  |  |  |
|  | 1 | 8.3 | 8.30 |
|  | 1 | 8.2 | 8.20 |
|  | 1 | 15 | 15.00 |
| Total |  |  | 39.38 |

**CREAR 9B** m TABICA DE FALSO TECHO PLADUR HIDROFUGADO (03/07/2017)
2.5 m × 18.77 = 46.93
Tabica vertical en cambio de nivel de falso techo continuo, mediante placas de yeso laminado recibidas con pasta de agarre, para cerrar un espacio de 20 cm de altura. Incluso corte, fijación con pasta de agarre, pasta de juntas y cinta de juntas.

| Código | Ud | Descripción | Rendimiento | Precio | Importe |
|---|---|---|---|---|---|
| TA00200 | h | AYUDANTE ESPECIALISTA | 0.29 | 19.04 | 5.52 |
| TO00900 | h | OF. 1ª MONTADOR | 0.29 | 19.85 | 5.76 |
| FP01800 | kg | PASTA PARA JUNTAS DE PLACAS DE YESO LAMINADO | 0.8 | 1.12 | 0.90 |
| WW00300 | u | MATERIAL COMPLEMENTARIO O PZAS. ESPECIALES | 1 | 0.6 | 0.60 |
| WW00400 | u | PEQUEÑO MATERIAL | 0.5 | 0.3 | 0.15 |
| FP00500R | m2 | ENTRAMADO METÁLICO PARA TECHO PLACAS DE YESO LAMIN. 46x600 mm | 1.05 | 2.3 | 2.42 |
| FP02900 | m2 | PLACA DE YESO LAMINADO ANTIHUMEDAD DE 13 mm | 0.5 | 6.84 | 3.42 |
|  |  | Total |  |  | 18.77 |

| Medición | Uds. | Largo | Parcial |
|---|---|---|---|
| BAÑO P1 | 1 | 2.5 | 2.50 |
| Total |  |  | 2.5 |

**08.10** m² ALICATADO PLAQUETA GRES (BALDOSA 45 €/m²) (cem.cola) (22/02/2011)
78.39 m² × 66.93 = 5246.64
m². Alicatado con revestimiento alta calidad gres porcelánico de de gran formato con medidas hasta 1,00x1,00 m, para interior, precio 45 €/m², recibido con cemento cola Weber.col classic blanco, sobre base de mortero de cemento y arena de miga 1/6 (incluido), i/piezas especiales, ejecución de ingletes, rejuntado con mortero decorativo Weber col junta fina (< 3 mm), limpieza y p.p de costes indirectos, s/NTE-RPA-3.

| Código | Ud | Descripción | Rendimiento | Precio | Importe |
|---|---|---|---|---|---|
| U01FU011 | m² | Mano de obra colocación gres con cemento cola s/enfoscado (18/05/2017) | 1 | 4.13 | 4.13 |
| U01AA011 | h | Peón suelto (mano de obra; 21/06/2022) | 0.2 | 16.15 | 3.23 |
| D18AR010 | m² | ENFOSCADO MAESTREADO VERTICAL PARA ALICATAR (22/02/2011) | 1 | 6.7 | 6.70 |
| U18AD045 | m² | Baldosa gres porcenalico fino INALCO grandes medidas cal.1 (06/08/2021) | 1.05 | 45 | 47.25 |
| U18AZ012 | kg | weber.col classic blanco (material; 18/05/2017) | 6 | 0.06 | 0.36 |
| U18AZ100 | kg | weber.col junta fina coloreado hasta 3 mm (material; 18/05/2017) | 2.2 | 0.4 | 0.88 |
| %CI | % | Costes indirectos..(s/total) (22/02/2011) | 7 % | 62.55 | 4.38 |
|  |  | Total |  |  | 66.93 |

| Medición | Uds. | Largo | Alto | Parcial |
|---|---|---|---|---|
| BAÑO PB | 1 | 10 | 2.56 | 25.60 |
| OFFICE PB | 1 | 5.4 | 1 | 5.40 |
| BAÑO P1 | 1 | 8.6 | 2.88 | 24.77 |
| BAÑO P2 | 1 | 10.77 | 2.1 | 22.62 |
| Total |  |  |  | 78.39 |

**08.11** m² SOLADO DE GRES (45 €/m²) INTERIOR C 3 (cemento cola) (22/02/2011)
99.7 m² × 86.26 = 8600.12
m². Solado de baldosa de gres (precio del material 45 euros/m²), en gran formato comercial, para interiores (resistencia al deslizamiento Rd s/ UNE-ENV 12633 para: a) zonas secas, CLASE 1 para pendientes menores al 6% y CLASE 2 para pendientes superiores al 6% y escaleras, b) zonas húmedas, CLASE 2 para pendientes menores al 6% y CLASE 3 para pendientes superiores al 6% y escaleras y piscinas), recibido con cemento cola Weber.col classic blanco, sobre base de mortero de cemento y arena de río 1/6 (incluido), i/piezas especiales, ejecución de cortes, rejuntado con mortero decorativo Weber col junta fina (< 3mm) y limpieza, s/ CTE BD SU y NTE-RSB-7.

| Código | Ud | Descripción | Rendimiento | Precio | Importe |
|---|---|---|---|---|---|
| U01FU011 | m² | Mano de obra colocación gres con cemento cola s/enfoscado | 3 | 4.13 | 12.39 |
| U01AA011 | h | Peón suelto | 1 | 16.15 | 16.15 |
| D19AA006A | m² | SOLERA PARA POSTERIOR PEGADO DE SOLADO (22/02/2011) | 1 | 3.41 | 3.41 |
| U18AD004d | m² | Plaqueta gres (45 euros/m²) (06/08/2021) | 1.05 | 45 | 47.25 |
| U18AZ012 | kg | weber.col classic blanco | 9 | 0.06 | 0.54 |
| U18AZ100 | kg | weber.col junta fina coloreado hasta 3 mm | 2.2 | 0.4 | 0.88 |
| %CI | % | Costes indirectos..(s/total) | 7 % | 80.62 | 5.64 |
|  |  | Total |  |  | 86.26 |

| Medición | Uds. | Parcial |
|---|---|---|
| SUELO P1 | 46.4 | 46.40 |
| SUELO P2 | 53.3 | 53.30 |
| Total |  | 99.7 |

**08.12** ML PELDAÑO DE GRES PORCELÁNICO SIMILAR SUELO (03/07/2017)
13.5 ML × 52.91 = 714.29
ML Suministro y colocación de revestimiento de escalera de ida y vuelta, de dos tramos rectos con meseta intermedia con 18 peldaños de 100 cm de anchura, mediante forrado de peldañeado previo (no incluido en este precio) con piezas de gres porcelánico, acabado pulido y zanquín de 420x180 mm, recibido todo ello con mortero de cemento M-5; y rejuntado con mortero de juntas cementoso tipo CG 2, color blanco, para juntas de 2 a 15 mm. Incluso solado de mesetas y.
PRECIO DEL MATERIAL 45 €/M2

| Código | Ud | Descripción | Rendimiento | Precio | Importe |
|---|---|---|---|---|---|
| ATC00100 | h | CUADRILLA ALBAÑILERÍA, FORMADA POR OFICIAL 1ª Y PEÓN ESP. (mano de obra; 21/06/2022) | 0.7 | 40.9 | 28.63 |
| AGL00100 | m3 | LECHADA DE CEMENTO CEM II/A-L 32,5 N (material; 03/07/2017) | 0.001 | 125.42 | 0.13 |
| AGM00500 | m3 | MORTERO DE CEMENTO M5 (1:6) CEM II/A-L 32,5 N (material; 03/07/2017) | 0.015 | 57.99 | 0.87 |
| RP00100 | u | HUELLA GRES 12,5 cm (material; 03/07/2017) | 8.904 | 0.57 | 5.08 |
| RS02400R | u | BALDOSA GRES 30x40 cm (material; 14/06/2022) | 2.8 | 6.5 | 18.20 |
|  |  | Total |  |  | 52.91 |

| Medición | Uds. | Largo | Parcial |
|---|---|---|---|
| Escalera | 15 | 0.9 | 13.50 |
| Total |  |  | 13.5 |

**E11EXP240** m. RODAPIÉ GRES ESMALTADO 8x25cm. SIMILAR SUELO (12/11/2007)
148.95 m. × 8.98 = 1337.57
Rodapié de gres esmaltado en piezas de 8x25 cm., recibido con mortero de cemento CEM II/B-P 32,5 N y arena de río (M-5), i/rejuntado con lechada de cemento CEM II/B-P 32,5 N 1/2 y limpieza, s/NTE-RSR, medido en su longitud.

| Código | Ud | Descripción | Rendimiento | Precio | Importe |
|---|---|---|---|---|---|
| O01OB090 | h. | Oficial solador, alicatador (mano de obra; 21/06/2022) | 0.15 | 19.35 | 2.90 |
| O01OB100 | h. | Ayudante solador, alicatador (mano de obra; 21/06/2022) | 0.1 | 19.04 | 1.90 |
| P08EXP250 | m. | Rodapié gres 25x8 cm. (material; 12/11/2007) | 1.05 | 3.81 | 4.00 |
| A02A020 | m3 | MORTERO CEMENTO M-5 AMASA.A MANO (material) | 0.001 | 98.14 | 0.10 |
| A01L020 | m3 | LECHADA CEMENTO 1/2 CEM II/B-P 32,5 N (material) | 0.001 | 76.2 | 0.08 |
|  |  | Total |  |  | 8.98 |

Claves: río, mortero, lechada, gres, esmalte, rodapié, limpieza, medición, cemento, areno, pieza

| Medición | Uds. | Parcial |
|---|---|---|
| PB | 31 | 31.00 |
| P1 | 22 | 22.00 |
|  | 11.8 | 11.80 |
|  | 10 | 10.00 |
|  | 21.15 | 21.15 |
| P2 | 38 | 38.00 |
|  | 15 | 15.00 |
| Total |  | 148.95 |

### CAP 02.C 04 CARPINTERÍA INTERIOR (22/02/2011)
Importe: 3144.37

**13.02** ud PUERTA DE PASO INTERIOR CIEGA ABATIBLE LACADA (03/07/2017)
12 ud × 132.78 = 1593.36
UNIDADES DE PUERTAS DE INTERIOR CIEGAS ABATIBLES EN DM LACADAS MODELO LISO CON DECORACION 4. R (PANTOGRAFO) COMPUESTA DE PREMARCO DE 9 CM. GALCE MACIZO LACADO DE 9X30 CON JUNTA DE GOMA TAPETA MACIZA LACADA DE 9 CM. PEGADA, 4 BISAGRAS, PICAPORTE DE PETACA Y MANILLA MODELO ELEGANT Ó SIMILAR.

| Código | Ud | Descripción | Rendimiento | Precio | Importe |
|---|---|---|---|---|---|
| TO01500 | h | OF. 1ª CARPINTERÍA (mano de obra; 21/06/2022) | 2.1 | 19.85 | 41.69 |
| KM00600 | m | CERCO PINO FLANDES 100X40 mm (material; 03/07/2017) | 2.8 | 7.95 | 22.26 |
| KM03000 | u | HOJA NORMALIZADA MACIZA MELAMINADA 35 mm (material; 03/07/2017) | 0.56 | 67.78 | 37.96 |
| KM04500 | m | LISTÓN PINO FLANDES100X30 mm (material; 03/07/2017) | 2.85 | 3.7 | 10.55 |
| KM05100 | m3 | MADERA PINO FLANDES (material; 03/07/2017) | 0.001 | 376.2 | 0.38 |
| KM07400 | m | TAPAJUNTAS PINO FLANDES 60X15 mm (material; 03/07/2017) | 5.7 | 1.44 | 8.21 |
| KW02500 | u | JUEGO DE POMOS O MANIVELAS DE LATON (material; 03/07/2017) | 0.56 | 8.2 | 4.59 |
| KW03200 | u | PERNIOS DE LATÓN 11 cm (material; 03/07/2017) | 1.7 | 2.7 | 4.59 |
| KW03500 | u | PICAPORTE DE RESBALÓN (material; 03/07/2017) | 0.56 | 2.94 | 1.65 |
| WW00300 | u | MATERIAL COMPLEMENTARIO O PZAS. ESPECIALES | 1 | 0.6 | 0.60 |
| WW00400 | u | PEQUEÑO MATERIAL | 1 | 0.3 | 0.30 |
|  |  | Total |  |  | 132.78 |

| Medición | Uds. | Parcial |
|---|---|---|
| P4 | 12 | 12.00 |
| Total |  | 12 |

**13.03** ud PUERTA DE PASO INTERIOR CIEGA CORREDERA LACADA (03/07/2017)
2 ud × 207.29 = 414.58
UNIDADES DE PUERTAS DE INTERIOR CIEGAS HOJA DE 2,03X82,5 CORREDERAS EN DM LACADAS MODELO LISO CON DECORACION 4. R (PANTOGRAFO) COMPUESTA DE PREMARCO METALICO DE CORREDERA.DOBLE REVESTIMIENTO DE PREMARCO EN MADERA MACIZA LACADO CON JUNTA DE GOMA Y FELPUDO TAPETA MACIZA LACADA DE 9 CM. PEGADA, TIRADOR INTEGRADO EN LA HOJA CON DEDIL.

| Código | Ud | Descripción | Rendimiento | Precio | Importe |
|---|---|---|---|---|---|
| TO01500 | h | OF. 1ª CARPINTERÍA | 3.5 | 19.85 | 69.48 |
| KM04200 | m | LISTÓN PINO FLANDES 70X30 mm (material; 03/07/2017) | 3.85 | 2.91 | 11.20 |
| KM04700 | m | LISTÓN PINO FLANDES185X30 mm (material; 03/07/2017) | 1.2 | 7.07 | 8.48 |
| KM05300 | m3 | MADERA SAPELLY (material; 03/07/2017) | 0.001 | 761.79 | 0.76 |
| KM08000 | m | TAPAJUNTAS SAPELLY 60X15 mm (material; 03/07/2017) | 5.82 | 2.01 | 11.70 |
| KW02500 | u | JUEGO DE POMOS O MANIVELAS DE LATON | 0.58 | 8.2 | 4.76 |
| KW03600 | u | PICAPORTE PARA PUERTA CORREDERA (material; 03/07/2017) | 0.58 | 4.49 | 2.60 |
| KW04200 | u | SISTEMA DESLIZAMIENTO PUERTAS (material; 03/07/2017) | 0.58 | 25.19 | 14.61 |
| WW00300 | u | MATERIAL COMPLEMENTARIO O PZAS. ESPECIALES | 1 | 0.6 | 0.60 |
| WW00400 | u | PEQUEÑO MATERIAL | 1 | 0.3 | 0.30 |
| KM03000 | u | HOJA NORMALIZADA MACIZA MELAMINADA 35 mm | 0.58 | 67.78 | 39.31 |
| KM00600R1 | m | CERCO PINO FLANDES 70X40 mm (material; 03/07/2017) | 4.3 | 7.95 | 34.19 |
| KM00600R2 | m | CERCO PINO FLANDES 185X30 mm (material; 03/07/2017) | 1.17 | 7.95 | 9.30 |
|  |  | Total |  |  | 207.29 |

| Medición | Uds. | Parcial |
|---|---|---|
| P6 | 2 | 2.00 |
| Total |  | 2 |

**13.04** ud PUERTA INTERIOR ACRISTALADA LACADA (03/07/2017)
2 ud × 166.36 = 332.72
UNIDADES DE PUERTAS DE INTERIOR DE VIDRIOS TEMPLADO DE 10 MM CON PREMARCO DE 11 CM. GALCE MACIZO LACADO DE 11X30 CON JUNTA DE GOMA TAPETA MACIZA LACADA DE 9 CM. PEGADA, 4 BISAGRAS, PICAPORTE DE PETACA Y MANILLA MODELO ELEGANT Ó SIMILAR.
DE DIMENSIONES DIFERENTES.

| Código | Ud | Descripción | Rendimiento | Precio | Importe |
|---|---|---|---|---|---|
| TO01500 | h | OF. 1ª CARPINTERÍA | 2.1 | 19.85 | 41.69 |
| KM03600 | u | HOJA VIDRIERA SAPELLY 35 mm (material; 03/07/2017) | 0.56 | 47.51 | 26.61 |
| KM04200 | m | LISTÓN PINO FLANDES 70X30 mm | 2.85 | 2.91 | 8.29 |
| KM05300 | m3 | MADERA SAPELLY | 0.001 | 761.79 | 0.76 |
| KM08000 | m | TAPAJUNTAS SAPELLY 60X15 mm | 5.7 | 2.01 | 11.46 |
| KW02500 | u | JUEGO DE POMOS O MANIVELAS DE LATON | 0.56 | 8.2 | 4.59 |
| KW03200 | u | PERNIOS DE LATÓN 11 cm | 1.7 | 2.7 | 4.59 |
| KW03500 | u | PICAPORTE DE RESBALÓN | 0.56 | 2.94 | 1.65 |
| WW00300 | u | MATERIAL COMPLEMENTARIO O PZAS. ESPECIALES | 1 | 0.6 | 0.60 |
| WW00400 | u | PEQUEÑO MATERIAL | 1 | 0.3 | 0.30 |
| KM00600 | m | CERCO PINO FLANDES 100X40 mm | 2.8 | 7.95 | 22.26 |
| KM03000R | u | HOJA VIDRIERA MACIZA MELAMINADA 35 mm (material; 14/06/2022) | 0.56 | 77.78 | 43.56 |
|  |  | Total |  |  | 166.36 |

| Medición | Uds. | Parcial |
|---|---|---|
| P5 | 2 | 2.00 |
| Total |  | 2 |

**D20LA010** m² ARMARIO MODULAR LISO PUERTAS LACADAS (22/02/2011)
9.37 m² × 55.68 = 521.72
m². Armario modular en Block, puertas de madera lacada igual a las puertas interiores de puertas abatibles en madera de calidad alta, en costados, techo, suelo y división de maletero, con cerco de MDF lacado, moldura en MDF lacado, manguetón central de MDF lacado, , 3 pernios de latón de 100 por hoja y dos por maletero. Barnizado y mecanizado de los armarios y maleteros, incluídos tiradores, barra de colgar y anclajes internos. Totalmente terminado.

| Código | Ud | Descripción | Rendimiento | Precio | Importe |
|---|---|---|---|---|---|
| U01FV001 | h | Equipo montaje carpintería (oficial + ayudante) (mano de obra; 21/06/2022) | 0.7 | 38.89 | 27.22 |
| U19LA010 | ud | Armario modular frente abatible liso (material; 18/05/2017) | 0.7 | 35.45 | 24.82 |
| %CI | % | Costes indirectos..(s/total) | 7 % | 52.04 | 3.64 |
|  |  | Total |  |  | 55.68 |

| Medición | Uds. | Ancho | Alto | Parcial |
|---|---|---|---|---|
| ARMARIO PB | 1 | 1.5 | 2.1 | 3.15 |
| ARMARIO A2 | 1 | 1.15 | 2.3 | 2.65 |
| ARMARIO A3 | 1 | 0.95 | 2.3 | 2.19 |
| ARMARIO A4 | 1 | 0.6 | 2.3 | 1.38 |
| Total |  |  |  | 9.37 |

**09.12** M2 SUMINISTRO Y RECIBIDO PREMARCOS DE MADERA hasta 2m2 (03/07/2017)
2 M2 × 36.67 = 73.34
Suministro, Colocación y fijación de precerco de madera de pino, mediante recibido al paramento de fábrica de las patillas de anclaje con pasta de yeso B1, para fijar posteriormente, sobre él, el marco de la carpintería exterior de hasta 2 m² de superficie.

| Código | Ud | Descripción | Rendimiento | Precio | Importe |
|---|---|---|---|---|---|
| 09.12A |  | PRECERCOS DE MADERA (material; 15/03/2022) | 1 | 25 | 25.00 |
| TA00300 | h | AYUDANTE CARPINTERÍA (mano de obra; 03/07/2017) | 0.3 | 19.04 | 5.71 |
| TO01500 | h | OF. 1ª CARPINTERÍA | 0.3 | 19.85 | 5.96 |
|  |  | Total |  |  | 36.67 |

**11SBA00001R** m INSTALACION BARANDILLA EXISTENTE RECUPERADA (03/07/2017)
3.5 m × 21.95 = 76.83
Barandilla en acero laminado en caliente formada por: bastidor sencillo de pletina de 60,8 mm, entrepaño de barrotes de cuadradillo de 14 mm y anclajes a elementos de fábrica o forjados, incluso p.p. de material de agarre y colocación. Medida la longitud ejecutada.

| Código | Ud | Descripción | Rendimiento | Precio | Importe |
|---|---|---|---|---|---|
| ATC00100 | h | CUADRILLA ALBAÑILERÍA, FORMADA POR OFICIAL 1ª Y PEÓN ESP. | 0.5 | 40.9 | 20.45 |
| WW00300 | u | MATERIAL COMPLEMENTARIO O PZAS. ESPECIALES | 2 | 0.6 | 1.20 |
| WW00400 | u | PEQUEÑO MATERIAL | 1 | 0.3 | 0.30 |
|  |  | Total |  |  | 21.95 |

| Medición | Uds. | Parcial |
|---|---|---|
| Barandilla escalera p1 | 3.5 | 3.50 |
| Total |  | 3.5 |

**11SBA00001AG** m BARANDILLA AC. CAL. BAST. SENC. PLET. ENTREP. CUADRAD. 14 mm (03/07/2017)
2.1 m × 62.77 = 131.82
Barandilla en acero laminado en caliente formada por: bastidor sencillo de pletina de 60,8 mm, entrepaño de la misma pletina separadas 10 cm y anclajes a elementos de fábrica o forjados, incluso p.p. de material de agarre y colocación. Medida la longitud ejecutada.

| Código | Ud | Descripción | Rendimiento | Precio | Importe |
|---|---|---|---|---|---|
| ATC00100 | h | CUADRILLA ALBAÑILERÍA, FORMADA POR OFICIAL 1ª Y PEÓN ESP. | 0.5 | 40.9 | 20.45 |
| TO01600 | h | OF. 1ª CERRAJERO-CHAPISTA | 0.4 | 19.85 | 7.94 |
| KA00100 | kg | ACERO EN CUADRADILLOS MANUFACTURADO (material; 03/07/2017) | 15.4 | 1.33 | 20.48 |
| KA00200 | kg | ACERO EN PLETINAS MANUFACTURADO (material; 03/07/2017) | 10 | 1.24 | 12.40 |
| WW00300 | u | MATERIAL COMPLEMENTARIO O PZAS. ESPECIALES | 2 | 0.6 | 1.20 |
| WW00400 | u | PEQUEÑO MATERIAL | 1 | 0.3 | 0.30 |
|  |  | Total |  |  | 62.77 |

| Medición | Uds. | Parcial |
|---|---|---|
| Barandilla p2 | 2.1 | 2.10 |
| Total |  | 2.1 |

### CAP 02-C 06 PINTURAS (22/02/2011)
Importe: 2626.33

**D35AC001-C02** M2 PINTURA ECOLOGICA COLORNATUR DE COLOREA O SIMILAR (22/02/2011)
442.85 M2 × 5.77 = 2555.24
M2. Pintura NATURAL libre de COV´s y de origen mineral y vegetal. en paramentos verticales y horizontales,dos manos, i/lijado y emplastecido.

| Código | Ud | Descripción | Rendimiento | Precio | Importe |
|---|---|---|---|---|---|
| U01FZ101 | Hr | Oficial 1ª pintor (mano de obra; 21/06/2022) | 0.125 | 19.85 | 2.48 |
| U01FZ105 | Hr | Ayudante pintor (mano de obra; 21/06/2022) | 0.125 | 19.04 | 2.38 |
| %CI | % | Costes indirectos..(s/total) | 7 % | 4.86 | 0.34 |
| U36CA020-AGR | L | Pintura COLORNATUR de COLOREA (15L) (material; 08/03/2021) | 0.33 | 1.74 | 0.57 |
|  |  | Total |  |  | 5.77 |

| Medición | Uds. | Largo | Ancho | Alto | Parcial |
|---|---|---|---|---|---|
| PAREDES INTERIORES |  |  |  |  |  |
| PLANTA BAJA | 2 | 5.17 |  | 2.56 | 26.47 |
| PLANTA PRIMERA | 1 | 6.6 |  | 2.66 | 17.56 |
|  | 1 | 6.6 |  | 2.82 | 18.61 |
|  | 2 | 2.65 |  | 2.82 | 14.95 |
|  | 2 | 5.42 |  | 2.66 | 28.83 |
| PLANTA SEGUNDA | 2 | 2.74 |  | 3.87 | 21.21 |
|  | 2 | 6.95 |  | 3.87 | 53.79 |
| TABIQUES PB | 2 | 2.2 |  | 2.56 | 11.26 |
|  | 2 | 1.55 |  | 2.56 | 7.94 |
|  | 2 | 1.25 |  | 2.56 | 6.40 |
| TABIQUES PA | 2 | 2.55 |  | 2.82 | 14.38 |
|  | 2 | 2.12 |  | 2.82 | 11.96 |
|  | 2 | 2.6 |  | 2.82 | 14.66 |
| TABIQUES P2 | 2 | 0.75 |  | 3.85 | 5.78 |
|  | 2 | 1.77 |  | 3.85 | 13.63 |
|  | 2 | 1.75 |  | 3.85 | 13.48 |
|  | 2 | 1.23 |  | 3.85 | 9.47 |
|  | 2 | 2.55 |  | 3.85 | 19.64 |
|  | 2 | 2.26 |  | 2.4 | 10.85 |
|  | 2 | 1.13 |  | 2.4 | 5.42 |
|  | 2 | 2.4 |  | 2.4 | 11.52 |
| CAMARAS Y CONDUCTOS |  |  |  |  |  |
| PLANTA PRIMERA |  |  |  |  |  |
| Baño | 1 | 0.75 |  | 2.82 | 2.12 |
| PAsillo | 1 | 1.75 |  | 2.66 | 4.66 |
| Salita | 1 | 0.8 |  | 2.66 | 2.13 |
| Dormit | 1 | 1.75 |  | 2.66 | 4.66 |
| Cierre comunicacion medianera | 1 | 0.95 |  | 2.5 | 2.38 |
| PLANTA SEGUNDA |  |  |  |  |  |
| Baño | 1 | 0.75 |  | 2.82 | 2.12 |
| PAsillo | 1 | 1.75 |  | 2.66 | 4.66 |
| Trasdosado cocina | 1 | 5 |  | 2.5 | 12.50 |
| FALSOS TECHOS |  |  |  |  |  |
| PLANTA BAJA |  |  |  |  |  |
|  | 1 | 5.22 | 0.4 |  | 2.09 |
|  | 1 | 2.66 | 0.4 |  | 1.06 |
| PLANT PRIMERA |  |  |  |  |  |
| Dormitorios | 4.3 |  |  |  | 4.30 |
|  | 7.3 |  |  |  | 7.30 |
| Salita y pasillo | 3.3 |  |  |  | 3.30 |
| Distribuidor y armario | 4.2 |  |  |  | 4.20 |
| PLANT SEGUNDA |  |  |  |  |  |
| Dormitorio | 4.8 |  |  |  | 4.80 |
| Distrib y armario | 2.32 |  |  |  | 2.32 |
| Baño (pladur hidrofugo) | 1.5 |  |  |  | 1.50 |
| TABICAS |  |  |  |  |  |
| PLANTA BAJA |  |  |  |  |  |
|  | 1 | 5.22 |  | 0.5 | 2.61 |
|  | 1 | 2.66 |  | 0.5 | 1.33 |
| PLANTA PRIMERA |  |  |  |  |  |
|  | 1 | 8.3 |  | 0.5 | 4.15 |
|  | 1 | 8.2 |  | 0.5 | 4.10 |
|  | 1 | 15 |  | 0.5 | 7.50 |
| BAÑO | 1 | 2.5 |  | 0.5 | 1.25 |
| TECHO ENLUCIDO |  |  |  |  |  |
| Techo dormitorio accesible | 18 |  |  |  | 18.00 |
| Total |  |  |  |  | 442.85 |

**E27HEC010** m2 ESMALTE SATINADO ECOLOGICO S/METAL
5.25 m2 × 13.54 = 71.09
Pintura al esmalte satinado, dos manos y una mano de minio o antioxidante sobre carpintería metálica o cerrajería, i/rascado de los óxidos y limpieza manual.

| Código | Ud | Descripción | Rendimiento | Precio | Importe |
|---|---|---|---|---|---|
| O01OB230 | h. | Oficial 1ª pintura (mano de obra; 21/06/2022) | 0.35 | 19.85 | 6.95 |
| P25OU060 | l. | Minio de plomo marino (material) | 0.35 | 11.01 | 3.85 |
| P25JA100 | l. | E. laca satinada color A+ (material) | 0.2 | 13.3 | 2.66 |
| P25WW220 | ud | Pequeño material (material) | 0.08 | 1 | 0.08 |
|  |  | Total |  |  | 13.54 |

Claves: satinado, mano, oxidación, manual, pintura, metal, cerrajería, carpintería, limpieza, óxido, esmalte, minio

| Medición | Uds. | Alto | Parcial |
|---|---|---|---|
| Planta 1 | 3.5 | 0.9 | 3.15 |
| Barandilla p2 | 2.1 |  | 2.10 |
| Total |  |  | 5.25 |

### 09 SANEAMIENTO Y FONTANERÍA (31/01/2000)
Importe: 9527.16

**08FAA90001** u ACOMETIDA DE AGUA DE 20 A 32 mm (28/06/2022)
1 u × 254.05 = 254.05
Acometida de aguas realizada en tubo de polietileno de media o alta densidad, de 20 a 32 mm de diámetro exterior, desde el punto de toma hasta la llave de registro, incluso p.p. de piezas especiales, obras complementarias y ayuda de albañilería; construido según CTE y normas de la compañía suministradora. Medida la cantidad ejecutada.

| Código | Ud | Descripción | Rendimiento | Precio | Importe |
|---|---|---|---|---|---|
| IF91600 | u | ACOMETIDA AGUA DE 20 A 32 mm S/NORMAS (material; 28/06/2022) | 1 | 254.05 | 254.05 |
|  |  | Total |  |  | 254.05 |

**IFC010** Ud PREINSTALACIÓN DE CONTADOR DE AGUA, CON LLAVE DE CORTE GENERAL. (11/12/2018)
1 Ud × 263.93 = 263.93
Preinstalación de contador general de agua 2 1/2" DN 63 mm, colocado en hornacina, conectado al ramal de acometida y al tubo de alimentación, formada por llave de corte general de compuerta de latón fundido; grifo de comprobación; filtro retenedor de residuos; válvula de retención de latón y llave de salida de compuerta de latón fundido. Incluso marco y tapa de fundición dúctil para registro y demás material auxiliar. Totalmente montada, conexionada y probada. Sin incluir el precio del contador.

| Código | Ud | Descripción | Rendimiento | Precio | Importe |
|---|---|---|---|---|---|
| mt37svc010r | Ud | Válvula de compuerta de latón fundido, para roscar, de 2 1/2". (material; 11/12/2018) | 2 | 51 | 102.00 |
| mt37www060i | Ud | Filtro retenedor de residuos de latón, con tamiz de acero inoxid (material; 11/12/2018) | 1 | 48.38 | 48.38 |
| mt37sgl012c | Ud | Grifo de comprobación de latón, para roscar, de 1". (material; 11/12/2018) | 1 | 7.93 | 7.93 |
| mt37svr010g | Ud | Válvula de retención de latón para roscar de 2 1/2". (material; 11/12/2018) | 1 | 27.59 | 27.59 |
| mt37aar010c | Ud | Marco y tapa de fundición dúctil de 50x50 cm (material; 14/06/2022) | 1 | 36 | 36.00 |
| mt37www010 | Ud | Material auxiliar para instalaciones de fontanería. (material; 11/12/2018) | 1 | 1.21 | 1.21 |
| mo008 | h | Oficial 1ª fontanero. (mano de obra; 21/06/2022) | 1.39 | 19.85 | 27.59 |
| mo107 | h | Ayudante fontanero. (mano de obra; 21/06/2022) | 0.695 | 19.04 | 13.23 |
|  |  | Total |  |  | 263.93 |

**04WAA00001** u ACOMETIDA A LA RED GENERAL DE ALCANTARILLADO (28/06/2022)
1 u × 202.86 = 202.86
Acometida a la red general de alcantarillado, construida según Ordenanza Municipal. Medida la cantidad ejecutada.

| Código | Ud | Descripción | Rendimiento | Precio | Importe |
|---|---|---|---|---|---|
| SW01100 | u | ACOMETIDA ALCANTARILLADO S/NORMAS (material; 28/06/2022) | 1 | 202.86 | 202.86 |
|  |  | Total |  |  | 202.86 |

**04EAB90001** u ARQUETA PREFABRICADA 51X5 (21/06/2022)
1 u × 53.74 = 53.74
Arqueta de paso enterrada, prefabricada de hormigón, de dimensiones interiores 40x40x50 cm, sobre solera de hormigón en masa HM-20/B/20/X0 de 20 cm de espesor, con marco y tapa prefabricados de hormigón armado y cierre hermético al paso de los olores mefíticos. Medida la cantidad ejecutada.

| Código | Ud | Descripción | Rendimiento | Precio | Importe |
|---|---|---|---|---|---|
| TO00100 | h | OF. 1ª ALBAÑILERÍA | 0.5 | 19.85 | 9.93 |
| TP00100 | h | PEÓN ESPECIAL | 0.35 | 21.05 | 7.37 |
| AGR SAN4 | UD | ARQUETA PREFABRICADA (material; 28/06/2022) | 1 | 36.44 | 36.44 |
| AGR 5 | UD |  (material; 28/06/2022) | 0 | 0 | 0.00 |
|  |  | Total |  |  | 53.74 |

**04CCF00002** m CANALON VISTO DE PIEZAS PREFORMADAS (03/07/2017)
16.1 m × 11.56 = 186.12
Colector colgado de fibrocemento NT de presión 5 kg/cm2, de 200 mm de diámetro nominal, incluso p.p. de piezas especiales, abrazaderas, contratubos, pequeño material y ayudas de albañilerías; construido según CTE. Medida la longitud ejecutada.

| Código | Ud | Descripción | Rendimiento | Precio | Importe |
|---|---|---|---|---|---|
| TO01900 | h | OF. 1ª FONTANERO (mano de obra; 03/07/2017) | 0.18 | 19.85 | 3.57 |
| SC01700 | m | CANALON CIRCULAR PVC, DE 250MM DESARROLLO (material; 28/06/2022) | 1.1 | 3.95 | 4.35 |
| WW00300R | u | MATERIAL AUS PARA CANALONES Y BAJANTES PVC (material; 28/06/2022) | 0.25 | 0.82 | 0.21 |
| TA00100 | h | AYUDANTE (mano de obra; 03/07/2017) | 0.18 | 19.04 | 3.43 |
|  |  | Total |  |  | 11.56 |

| Medición | Uds. | Parcial |
|---|---|---|
| Cub arriba | 8 | 8.00 |
| Cub abajo | 8.1 | 8.10 |
| Total |  | 16.1 |

**04CCF00002R** m BAJANTE VISTA o EMPOTRADA PARA AGUAS PLUVIALES (03/07/2017)
15.6 m × 12.65 = 197.34
Bajante circular de PVC con óxido de titanio, de Ø 80 mm, color gris claro, para recogida de aguas, formada por piezas preformadas, con sistema de unión por enchufe y pegado mediante adhesivo, colocadas con abrazaderas metálicas, instalada en el exterior del edificio. Incluso líquido limpiador, adhesivo para tubos y accesorios de PVC, conexiones, codos y piezas especiales.struido según CTE. Medida la longitud ejecutada.

| Código | Ud | Descripción | Rendimiento | Precio | Importe |
|---|---|---|---|---|---|
| TO01900 | h | OF. 1ª FONTANERO | 0.1 | 19.85 | 1.99 |
| TA00100 | h | AYUDANTE | 0.1 | 19.04 | 1.90 |
| SC01700R | m | BAJANTE CIRCULAR PVC 80mm diametro (material; 28/06/2022) | 1.1 | 5.88 | 6.47 |
| AGR SAN | ud | ABRAZADERA PAR ABAJANTE PVC DE 80MM (material; 28/06/2022) | 1 | 1.45 | 1.45 |
| AGR SAN2 | l | Adhesivo para tubos y accesorios de PVC (material; 28/06/2022) | 0.015 | 22.91 | 0.34 |
| AGR SAN3 | l | Líquido limpiador para adhesivo de PVC (material; 28/06/2022) | 0.03 | 16.54 | 0.50 |
|  |  | Total |  |  | 12.65 |

| Medición | Uds. | Parcial |
|---|---|---|
| Cub arriba desague a lateral | 7.6 | 7.60 |
| Cub abajo desague empotrado en fachada | 8 | 8.00 |
| Total |  | 15.6 |

**04ECP90007** m COLECTOR ENTERRADO TUBERIA PRES. PVC DIÁM. 160 mm. (03/07/2017)
11.05 m × 10.04 = 110.94
Colector enterrado de tubería presión de PVC 4 kg/cm2, de 164 mm de diámetro nominal, colocado sobre lecho de arena de 10 cm de espesor, incluso p.p. de cinta de señalización, piezas especiales, apisonado, excavación en tierras y relleno; construido según CTE. Medida la longitud entre ejes de arquetas.

| Código | Ud | Descripción | Rendimiento | Precio | Importe |
|---|---|---|---|---|---|
| AA00300 | m3 | ARENA GRUESA (material; 28/12/2021) | 0.1 | 10.53 | 1.05 |
| SC00800 | m | TUBO PVC DIÁM. 160 mm 4 kg/cm2 (material; 03/07/2017) | 1.01 | 3.5 | 3.54 |
| MR00200 | h | PISÓN MECÁNICO MANUAL (maquinaria; 03/07/2017) | 0.15 | 3.01 | 0.45 |
| WW00300 | u | MATERIAL COMPLEMENTARIO O PZAS. ESPECIALES | 1 | 0.6 | 0.60 |
| WW00400 | u | PEQUEÑO MATERIAL | 1 | 0.3 | 0.30 |
| TO02100 | h | OFICIAL 1ª (mano de obra; 03/07/2017) | 0.1 | 19.85 | 1.99 |
| TP00100 | h | PEÓN ESPECIAL | 0.1 | 21.05 | 2.11 |
|  |  | Total |  |  | 10.04 |

| Medición | Uds. | Parcial |
|---|---|---|
| Tramo p1 | 3.75 | 3.75 |
| Tramo Pb | 6 | 6.00 |
|  | 1.3 | 1.30 |
| Total |  | 11.05 |

**04VBP00021** m BAJANTE DE PVC REFORZADO, DIÁM. 160 mm (03/07/2017)
3 m × 19.52 = 58.56
Bajante de PVC reforzado de 160 mm de diámetro nominal, incluso sellado de uniones, pasos de forjado, abrazaderas y p.p. de piezas especiales, construido según CTE. Medida la longitud ejecutada.

| Código | Ud | Descripción | Rendimiento | Precio | Importe |
|---|---|---|---|---|---|
| SB01100 | m | BAJANTE PVC DIÁM. 160 mm (material; 03/07/2017) | 1.01 | 5.64 | 5.70 |
| WW00300 | u | MATERIAL COMPLEMENTARIO O PZAS. ESPECIALES | 5.5 | 0.6 | 3.30 |
| WW00400 | u | PEQUEÑO MATERIAL | 1 | 0.3 | 0.30 |
| TP00100 | h | PEÓN ESPECIAL | 0.25 | 21.05 | 5.26 |
| TO01900 | h | OF. 1ª FONTANERO | 0.25 | 19.85 | 4.96 |
|  |  | Total |  |  | 19.52 |

**04ECP90005** m COLECTOR ENTERRADO TUBERIA PRES. PVC DIÁM. 110 mm. (03/07/2017)
1.3 m × 8.12 = 10.56
Colector enterrado de tubería presión de PVC 4 kg/cm2, de 125 mm de diámetro nominal, colocado sobre lecho de arena de 10 cm de espesor, incluso p.p. de cinta de señalización, apisonado, piezas especiales, excavación entierras y relleno; construido según CTE. Medida la longitud entre ejes de arquetas.

| Código | Ud | Descripción | Rendimiento | Precio | Importe |
|---|---|---|---|---|---|
| TO01900 | h | OF. 1ª FONTANERO | 0.08 | 19.85 | 1.59 |
| TP00100 | h | PEÓN ESPECIAL | 0.08 | 21.05 | 1.68 |
| AA00300 | m3 | ARENA GRUESA | 0.09 | 10.53 | 0.95 |
| SC00600 | m | TUBO PVC DIÁM. 110 mm 4 kg/cm2 (material; 03/07/2017) | 1.01 | 2.59 | 2.62 |
| MR00200 | h | PISÓN MECÁNICO MANUAL | 0.125 | 3.01 | 0.38 |
| WW00300 | u | MATERIAL COMPLEMENTARIO O PZAS. ESPECIALES | 1 | 0.6 | 0.60 |
| WW00400 | u | PEQUEÑO MATERIAL | 1 | 0.3 | 0.30 |
|  |  | Total |  |  | 8.12 |

| Medición | Uds. | Parcial |
|---|---|---|
| Salida armario tecnico | 1.3 | 1.30 |
| Total |  | 1.3 |

**04VBP00002** m BAJANTE DE PVC REFORZADO, DIÁM. 110 mm (03/07/2017)
21 m × 16.94 = 355.74
Bajante de PVC reforzado, de 110 mm de diámetro nominal, incluso sellado de uniones, paso de forjados, abrazaderas y p.p. de piezas especiales; construido según CTE. Medida la longitud ejecutada.

| Código | Ud | Descripción | Rendimiento | Precio | Importe |
|---|---|---|---|---|---|
| SB00900 | m | BAJANTE PVC DIÁM. 110 mm (material; 03/07/2017) | 1.01 | 3.68 | 3.72 |
| WW00300 | u | MATERIAL COMPLEMENTARIO O PZAS. ESPECIALES | 4.5 | 0.6 | 2.70 |
| TP00100 | h | PEÓN ESPECIAL | 0.25 | 21.05 | 5.26 |
| TO01900 | h | OF. 1ª FONTANERO | 0.25 | 19.85 | 4.96 |
| WW00400 | u | PEQUEÑO MATERIAL | 1 | 0.3 | 0.30 |
|  |  | Total |  |  | 16.94 |

| Medición | Uds. | Parcial |
|---|---|---|
| Bajante 1 | 10 | 10.00 |
| Bajante 2 | 10 | 10.00 |
| Bajante 2a | 1 | 1.00 |
| Total |  | 21 |

**04CCP00003** m COLECTOR COLGADO DE PVC DIÁM. 110 mm (03/07/2017)
2.5 m × 12.94 = 32.35
Colector colgado de PVC, presión 4 kg/cm2, de 110 mm de diámetro nominal, incluso p.p. de piezas especiales, abrazaderas, contratubo, pequeño material y ayudas de albañilería; construido según CTE. Medida la longitud ejecutada.

| Código | Ud | Descripción | Rendimiento | Precio | Importe |
|---|---|---|---|---|---|
| TO01900 | h | OF. 1ª FONTANERO | 0.2 | 19.85 | 3.97 |
| TO02100 | h | OFICIAL 1ª | 0.2 | 19.85 | 3.97 |
| SC00500 | m | TUBO PVC DIÁM. 110 mm 4 kg/cm2 (material; 03/07/2017) | 1.01 | 1.98 | 2.00 |
| WW00300 | u | MATERIAL COMPLEMENTARIO O PZAS. ESPECIALES | 4 | 0.6 | 2.40 |
| WW00400 | u | PEQUEÑO MATERIAL | 2 | 0.3 | 0.60 |
|  |  | Total |  |  | 12.94 |

| Medición | Uds. | Parcial |
|---|---|---|
| p1 | 2.5 | 2.50 |
| Total |  | 2.5 |

**04VBP00002R** m BAJANTE DE PVC REFORZADO, DIÁM. 75 mm (03/07/2017)
7 m × 15.93 = 111.51
Bajante de PVC reforzado, de 110 mm de diámetro nominal, incluso sellado de uniones, paso de forjados, abrazaderas y p.p. de piezas especiales; construido según CTE. Medida la longitud ejecutada.

| Código | Ud | Descripción | Rendimiento | Precio | Importe |
|---|---|---|---|---|---|
| WW00300 | u | MATERIAL COMPLEMENTARIO O PZAS. ESPECIALES | 4.5 | 0.6 | 2.70 |
| WW00400 | u | PEQUEÑO MATERIAL | 1 | 0.3 | 0.30 |
| SB00900R | m | BAJANTE PVC DIÁM. 75 mm (material; 28/06/2022) | 1.01 | 2.68 | 2.71 |
| TO01900 | h | OF. 1ª FONTANERO | 0.25 | 19.85 | 4.96 |
| TP00100 | h | PEÓN ESPECIAL | 0.25 | 21.05 | 5.26 |
|  |  | Total |  |  | 15.93 |

**04CCP00011** m COLECTOR COLGADO DE PVC DIÁM. 75 mm (03/07/2017)
3.8 m × 12.63 = 47.99
Colector colgado de PVC, presión 4 kg/cm2, de 90 mm de diámetro nominal, incluso p.p. de piezas especiales, abrazaderas, contratubo, pequeño material y ayudas de albañilería; construido según CTE. Medida la longitud ejecutada.

| Código | Ud | Descripción | Rendimiento | Precio | Importe |
|---|---|---|---|---|---|
| TO01900 | h | OF. 1ª FONTANERO | 0.2 | 19.85 | 3.97 |
| TO02100 | h | OFICIAL 1ª | 0.25 | 19.85 | 4.96 |
| SC00400 | m | TUBO PVC DIÁM. 75 mm 4 kg/cm2 (material; 28/06/2022) | 1.01 | 1.58 | 1.60 |
| WW00300 | u | MATERIAL COMPLEMENTARIO O PZAS. ESPECIALES | 3 | 0.6 | 1.80 |
| WW00400 | u | PEQUEÑO MATERIAL | 1 | 0.3 | 0.30 |
|  |  | Total |  |  | 12.63 |

| Medición | Uds. | Parcial |
|---|---|---|
|  | 1.2 | 1.20 |
|  | 2.6 | 2.60 |
| Total |  | 3.8 |

**08FFP90330** m CANALIZACIÓN MULTICAPA PE-X, EMPOTRADA, DIÁM. 32x3 mm (03/07/2017)
3 m × 11.18 = 33.54
Canalización multicapa polietileno reticulado PE-X, empotrada, de 32 mm de diámetro exterior y 3 mm de espesor, apto uso alimentario, PN 10 y resistente al agua caliente sanitaria, incluso p.p. de enfundado de protección, piezas especiales, pequeño material y ayudas de albañilería; instalada según CTE. Medida la longitud ejecutada

| Código | Ud | Descripción | Rendimiento | Precio | Importe |
|---|---|---|---|---|---|
| TO01900 | h | OF. 1ª FONTANERO | 0.06 | 19.85 | 1.19 |
| TP00100 | h | PEÓN ESPECIAL | 0.03 | 21.05 | 0.63 |
| IF92977 | m | TUBO CORRUGADO P/POLIETILENO DIÁM. 50 mm (material; 14/06/2022) | 1.01 | 2 | 2.02 |
| IF93004 | m | TUBO MULTICAPA PE-X DIÁM. 32x3 mm (material; 28/06/2022) | 1.01 | 3.45 | 3.48 |
| WW00300 | u | MATERIAL COMPLEMENTARIO O PZAS. ESPECIALES | 6.09 | 0.6 | 3.65 |
| WW00400 | u | PEQUEÑO MATERIAL | 0.7 | 0.3 | 0.21 |
|  |  | Total |  |  | 11.18 |

| Medición | Uds. | Parcial |
|---|---|---|
| Linea general abastecimiento | 3 | 3.00 |
| Total |  | 3 |

**08FFP90310** m CANALIZACIÓN MULTICAPA PE-X, EMPOTRADA, DIÁM. 20x2 mm. (03/07/2017)
30 m × 7.59 = 227.70
Canalización multicapa polietileno reticulado PE-X, empotrada, de 20 mm de diámetro exterior y 2 mm de espesor, apto uso alimentario, PN 10 y resistente al agua caliente sanitaria, incluso p.p. de enfundado de protección, piezas especiales, pequeño material y ayudas de albañilería; instalada según CTE. Medida la longitud ejecutada

| Código | Ud | Descripción | Rendimiento | Precio | Importe |
|---|---|---|---|---|---|
| TO01900 | h | OF. 1ª FONTANERO | 0.06 | 19.85 | 1.19 |
| IF92975 | m | TUBO CORRUGADO P/POLIETILENO DIÁM. 32 mm (material; 03/07/2017) | 1.01 | 0.41 | 0.41 |
| IF93002 | m | TUBO MULTICAPA PE-X DIÁM. 20x2 mm (material; 03/07/2017) | 1.01 | 1.88 | 1.90 |
| WW00300 | u | MATERIAL COMPLEMENTARIO O PZAS. ESPECIALES | 5.42 | 0.6 | 3.25 |
| WW00400 | u | PEQUEÑO MATERIAL | 0.7 | 0.3 | 0.21 |
| TP00100 | h | PEÓN ESPECIAL | 0.03 | 21.05 | 0.63 |
|  |  | Total |  |  | 7.59 |

| Medición | Uds. | Parcial |
|---|---|---|
| MONTANTES Y ENLACES | 30 | 30.00 |
| Total |  | 30 |

**08FFP90320** m CANALIZACIÓN MULTICAPA PE-X, EMPOTRADA, DIÁM. 25x2,5 mm (03/07/2017)
30 m × 9.01 = 270.30
Canalización multicapa polietileno reticulado PE-X, empotrada, de 25 mm de diámetro exterior y 2,5 mm de espesor, apto uso alimentario, PN 10 y resistente al agua caliente sanitaria, incluso p.p. de enfundado de protección, piezas especiales, pequeño material y ayudas de albañilería; instalada según CTE. Medida la longitud ejecutada

| Código | Ud | Descripción | Rendimiento | Precio | Importe |
|---|---|---|---|---|---|
| TP00100 | h | PEÓN ESPECIAL | 0.03 | 21.05 | 0.63 |
| TO01900 | h | OF. 1ª FONTANERO | 0.06 | 19.85 | 1.19 |
| IF92975 | m | TUBO CORRUGADO P/POLIETILENO DIÁM. 32 mm | 1.01 | 0.41 | 0.41 |
| IF93003 | m | TUBO MULTICAPA PE-X DIÁM. 25x2,5 mm (material; 03/07/2017) | 1.01 | 3.55 | 3.59 |
| WW00300 | u | MATERIAL COMPLEMENTARIO O PZAS. ESPECIALES | 4.96 | 0.6 | 2.98 |
| WW00400 | u | PEQUEÑO MATERIAL | 0.7 | 0.3 | 0.21 |
|  |  | Total |  |  | 9.01 |

| Medición | Uds. | Parcial |
|---|---|---|
| MONTANTES Y ENLACES | 30 | 30.00 |
| Total |  | 30 |

**NAA010c** m COQUILLA DE ESPUMA ELASTOMÉRICA, DE 23 MM DE DIÁMETRO INTERIOR. (11/12/2018)
30 m × 17.39 = 521.70
Suministro y colocación de aislamiento térmico de tubería en instalación interior de A.C.S., colocada superficialmente, para la distribución de fluidos calientes (de +60°C a +100°C), formado por coquilla de espuma elastomérica, de 23 mm de diámetro interior y 25 mm de espesor, a base de caucho sintético flexible, de estructura celular cerrada, con adhesivo para las uniones. Incluso p/p de preparación de la superficie soporte, replanteo y cortes.

| Código | Ud | Descripción | Rendimiento | Precio | Importe |
|---|---|---|---|---|---|
| mt17coe070fd | m | Coquilla de espuma elastomérica, de 23 mm de diámetro interior (material; 11/12/2018) | 1.05 | 12.39 | 13.01 |
| mt17coe110 | l | Adhesivo para coquilla elastomérica. (material; 11/12/2018) | 0.026 | 10.05 | 0.26 |
| mo054 | h | Oficial 1ª montador de aislamientos (mano de obra; 21/06/2022) | 0.097 | 19.85 | 1.93 |
| mo101 | h | Ayudante montador de aislamientos (mano de obra; 21/06/2022) | 0.097 | 19.04 | 1.85 |
| %0200 | % | Medios auxiliares | 2 % | 17.05 | 0.34 |
|  |  | Total |  |  | 17.39 |

| Medición | Uds. | Parcial |
|---|---|---|
| Tubería de agua caliente | 30 | 30.00 |
| Total |  | 30 |

**E20XEM020** ud INS. COL. UPONOR UNIPIPE BAÑO COMPLETO
3 ud × 430.87 = 1292.61
Instalación de fontanería y saneamiento para un baño dotado de lavabo, inodoro, bidé y bañera, realizada con tuberías multicapa Uponor Unipipe PERT-AL-PERT para las redes de agua fría y caliente utilizando el sistema roscado de colectores y con tuberías de PVC serie C, UNE-EN-1453, para la red de desagüe con los diámetros necesarios para cada punto de servicio, con bote sifónico de PVC, incluso p.p. de bajante de PVC de 110 mm. y manguetón de enlace para el inodoro, terminada y sin aparatos sanitarios. Las tomas de agua y los desagües se entregarán con tapones. s/CTE-HS-4/5.

| Código | Ud | Descripción | Rendimiento | Precio | Importe |
|---|---|---|---|---|---|
| O01OB170 | h. | Oficial 1ª fontanero calefactor (mano de obra; 21/06/2022) | 2 | 19.85 | 39.70 |
| P17PU010 | m. | Tubo multicapa Uponor Unipipe 16x2 mm (material; 14/06/2022) | 15 | 3 | 45.00 |
| P17PU020 | m. | Tubo multicapa Uponor Unipipe 20x2,25 mm (material; 14/06/2022) | 7 | 5 | 35.00 |
| P17PU300 | ud | Llave de corte de empotrar (material; 14/06/2022) | 2 | 6 | 12.00 |
| P17PU370 | ud | Racor fijo macho 20x1/2" M-fitting (material; 14/06/2022) | 4 | 9 | 36.00 |
| P17PU320 | ud | Colector sanitario con 2 salidas (material; 14/06/2022) | 1 | 16 | 16.00 |
| P17PU310 | ud | Colector sanitario con 3 salidas (material; 14/06/2022) | 1 | 20 | 20.00 |
| P17PU350 | ud | Racor adaptador 16x1/2" (material; 14/06/2022) | 5 | 6 | 30.00 |
| P17PU385 | ud | Racor fijo macho 20x1" M-fitting (material; 14/06/2022) | 2 | 10 | 20.00 |
| P17PU380 | ud | Racor fijo hembra 20x1" M-fitting (material; 14/06/2022) | 2 | 24 | 48.00 |
| P17PU200 | ud | Codo salida Hembra 16x1/2" M-fitting (material; 14/06/2022) | 5 | 8 | 40.00 |
| P17PU210 | ud | Codo salida Hembra 20x1/2" M-fitting (material; 14/06/2022) | 2 | 14 | 28.00 |
| E20WBV010 | m. | TUBERÍA PVC SERIE B 32 mm. | 3.4 | 5.05 | 17.17 |
| E20WBV020 | m. | TUBERÍA PVC SERIE B 40 mm. | 1.7 | 5.4 | 9.18 |
| E20WGB020 | ud | BOTE SIFÓNICO PVC D=110 EMPOT. | 1 | 30.19 | 30.19 |
| P17SW020 | ud | Conexión PVC inodoro D=110mm c/j.labiada (material) | 1 | 4.63 | 4.63 |
|  |  | Total |  |  | 430.87 |

Claves: punto, rosca, tapón, sanitario, terminación, enlace, manguetón, sifón, toma, servicio, desagüe, diámetro, bajante, bote, caliente, aparato, colector, bañera, frío, agua, red, capa, tubería, bidé, lavabo, fontanería, PVC, baño, inodoro

**E20XEM030** ud INS. COL. UPONOR UNIPIPE COCINA
1 ud × 252.24 = 252.24
Instalación de fontanería y saneamiento para una cocina dotándola de tomas para fregadero, lavadora y lavavajillas, realizada con tuberías multicapa Uponor Unipipe PERT-AL-PERT para las redes de agua fría y caliente, utilizando el sistema roscado de colectores y con tuberías de PVC serie C, UNE-EN-1453, para la red de desagüe con los diámetros necesarios para cada punto de servicio, con sifones individuales para los aparatos, incluso p.p. de bajante de PVC de 110 mm., terminada y sin aparatos sanitarios. Las tomas de agua y los desagües se entregarán con tapones. s/CTE-HS-4/5.

| Código | Ud | Descripción | Rendimiento | Precio | Importe |
|---|---|---|---|---|---|
| O01OB170 | h. | Oficial 1ª fontanero calefactor | 1.5 | 19.85 | 29.78 |
| P17PU010 | m. | Tubo multicapa Uponor Unipipe 16x2 mm | 14 | 3 | 42.00 |
| P17PU300 | ud | Llave de corte de empotrar | 2 | 6 | 12.00 |
| P17PU360 | ud | Racor fijo macho 16x1/2" M-fitting (material) | 2 | 3.17 | 6.34 |
| P17PU370 | ud | Racor fijo macho 20x1/2" M-fitting | 2 | 9 | 18.00 |
| P17PU150 | ud | Te igual 16x16x16 M-fitting (material) | 1 | 6.29 | 6.29 |
| P17PU310 | ud | Colector sanitario con 3 salidas | 1 | 20 | 20.00 |
| P17PU385 | ud | Racor fijo macho 20x1" M-fitting | 1 | 10 | 10.00 |
| P17PU400 | ud | Tapón hembra 1" (material) | 1 | 2.62 | 2.62 |
| P17PU200 | ud | Codo salida Hembra 16x1/2" M-fitting | 4 | 8 | 32.00 |
| E20WBV020 | m. | TUBERÍA PVC SERIE B 40 mm. | 5.1 | 5.4 | 27.54 |
| E20WGI060 | ud | DESAGÜE DOBLE PVC C/SIF.CURVO | 1 | 21.27 | 21.27 |
| E20WGI110 | ud | DESAGÜE PVC P/LAVADORA, S.BOT. | 2 | 12.2 | 24.40 |
|  |  | Total |  |  | 252.24 |

Claves: colector, terminación, rosca, fontanería, sanitario, aparato, bajante, cocina, sifón, agua, tapón, toma, fregadero, lavadero, tubería, red, frío, caliente, lavavajillas, punto, capa, diámetro, desagüe, PVC, servicio, individual

**E20XAU060** ud INST. UPONOR UNIPIPE PERT-AL-PERT FREG.
1 ud × 78.08 = 78.08
Instalación de fontanería y saneamiento para un fregadero realizada con tuberías multicapa Uponor Unipipe PERT-AL-PERT para la red de agua fría y caliente, utilizando el sistema Uponor M-Fitting para su conexión, incluso con tuberías de PVC serie B, UNE-EN-1453, para la red de desagües y sifón individual, totalmente terminada según normativa vigente, sin incluir el fregadero ni la grifería. s/CTE-HS-4/5.

| Código | Ud | Descripción | Rendimiento | Precio | Importe |
|---|---|---|---|---|---|
| O01OB170 | h. | Oficial 1ª fontanero calefactor | 0.5 | 19.85 | 9.93 |
| P17PU010 | m. | Tubo multicapa Uponor Unipipe 16x2 mm | 8 | 3 | 24.00 |
| P17PU200 | ud | Codo salida Hembra 16x1/2" M-fitting | 2 | 8 | 16.00 |
| P17PU170 | ud | Te reducida 20x16x16 Uponor M-fitting (material) | 2 | 7.79 | 15.58 |
| E20WBV030 | m. | TUBERÍA PVC SERIE B 50 mm. | 2 | 4.85 | 9.70 |
| P17SS080 | ud | Sifón curvo PVC sal.horizon.32mm 1 1/4" (material) | 1 | 2.87 | 2.87 |
|  |  | Total |  |  | 78.08 |

Claves: PVC, norma, conexión, grifería, terminación, individual, desagüe, frío, red, capa, tubería, fontanería, fregadero, caliente, agua, sifón

**E21ANB020** ud INOD.T.BAJO COMPL. S.NORMAL BLA. (31/01/2000)
3 ud × 167.51 = 502.53
Inodoro de porcelana vitrificada blanco, de tanque bajo, serie normal colocado mediante tacos y tornillos al solado, incluso sellado con silicona, y compuesto por: taza, tanque bajo con tapa y mecanismos y asiento con tapa lacados, con bisagras de acero, instalado, incluso con llave de escuadra de 1/2" cromada y latiguillo flexible de 20 cm. y de 1/2", funcionando. Modelo a elegir por D.F.

| Código | Ud | Descripción | Rendimiento | Precio | Importe |
|---|---|---|---|---|---|
| O01OB170 | h. | Oficial 1ª fontanero calefactor | 1.3 | 19.85 | 25.81 |
| P18IB020 | ud | Inod.t.bajo c/tapa-mec.b.Victoria (material; 31/01/2000) | 1 | 136.23 | 136.23 |
| P17XT030 | ud | Válvula de escuadra de 1/2" a 1/2" (material) | 1 | 3.57 | 3.57 |
| P18GW040 | ud | Latiguillo flex.20cm.1/2"a 1/2" (material) | 1 | 1.9 | 1.90 |
|  |  | Total |  |  | 167.51 |

Claves: silicona, porcelana, vitrificado, compuesto, tanque, colocación, taco, inodoro, solado, latiguillo, tornillo, asiento, flexible, blanco, laca, mecanismo, taza, bisagra, acero, llave, escuadra, cromado, tapa

**09.17** ud Columna de ducha grifo temporizador, termostato (14/06/2022)
3 ud × 262.43 = 787.29
Columna de ducha con grifo con temporizador y termostato, con tomas de alimentación ocultas. de aluminio de 2,2 mm de espesor, color gris, acabado satinado, con cabezales de ABS de alta resistencia, con tiempo de flujo de 30 segundos, limitador de caudal a 6 l/min, acabado cromado, amortiguador de golpes de ariete, mango de ducha ajustable en altura y flexible de latón, para colocación en superficie; incluso enlace de alimentación flexible de 1/2" de diámetro con tuerca giratoria, llave de paso, filtros y elementos de fijación.

| Código | Ud | Descripción | Rendimiento | Precio | Importe |
|---|---|---|---|---|---|
| O01OB170 | h. | Oficial 1ª fontanero calefactor | 0.52 | 19.85 | 10.32 |
| MT31 GMP | Ud | Columna ducha con grifo termporizador y termostato (material; 28/06/2022) | 1 | 250.71 | 250.71 |
| MT37WW | Ud | MAterial auxiliar para instalacion de ducha (material; 14/06/2022) | 1 | 1.4 | 1.40 |
|  |  | Total |  |  | 262.43 |

**09.08BIS** ud Plato de ducha terran stonex (Roca) 180x90 o similar (03/07/2017)
3 ud × 314.57 = 943.71
Plato de ducha rectangular extraplano, de porcelana sanitaria, modelo TERRAN STONEX DE ROCA O SIMILAR, color Blanco, de 1800x800x65 mm, con fondo antideslizante .Incluso silicona para sellado de juntas.

| Código | Ud | Descripción | Rendimiento | Precio | Importe |
|---|---|---|---|---|---|
| TO02100 | h | OFICIAL 1ª | 0.25 | 19.85 | 4.96 |
| TP00100 | h | PEÓN ESPECIAL | 0.25 | 21.05 | 5.26 |
| WW00300 | u | MATERIAL COMPLEMENTARIO O PZAS. ESPECIALES | 1 | 0.6 | 0.60 |
| WW00400 | u | PEQUEÑO MATERIAL | 1 | 0.3 | 0.30 |
| IF24170R | u | PLATO DUCHA TERRAN STONEX (ROCA) 180 X 90 cm (material; 28/06/2022) | 1 | 303.45 | 303.45 |
|  |  | Total |  |  | 314.57 |

**09.10BIS** ud The Gap Pack (mueble base, lavabo, espejo y grifo) o similar (03/07/2017)
2 ud × 427.16 = 854.32
Conjunto de baño formado por mueble base con dos cajones, lavabo y espejo. De 80,5cm de ancho, 46cm de fondo y 53,7 cm de alto, suspedido de la pared. El lavabo es de porcelana vitrificada blanco, con repisa integrada de la misma medida del mueble. con grifo monobloc, con rompechorros, incluso válvula de desagüe de 32 mm., llaves de escuadra de 1/2" cromadas, y latiguillos flexibles de 20 cm. y de 1/2", instalado y funcionando.

| Código | Ud | Descripción | Rendimiento | Precio | Importe |
|---|---|---|---|---|---|
| ATC00100 | h | CUADRILLA ALBAÑILERÍA, FORMADA POR OFICIAL 1ª Y PEÓN ESP. | 0.085 | 40.9 | 3.48 |
| TO01900 | h | OF. 1ª FONTANERO | 0.6 | 19.85 | 11.91 |
| IF16800 | u | JUEGO ESCUADRAS ACERO INOXIDABLE (material; 03/07/2017) | 1 | 4.35 | 4.35 |
| IF23100 | u | PEDESTAL PORCELANA C. BLANCO CALIDAD MEDIA (material; 03/07/2017) | 1.02 | 22.4 | 22.85 |
| WW00300 | u | MATERIAL COMPLEMENTARIO O PZAS. ESPECIALES | 1.2 | 0.6 | 0.72 |
| WW00400 | u | PEQUEÑO MATERIAL | 1 | 0.3 | 0.30 |
| IF17400B | u | Pack Gap de Roca (material; 28/06/2022) | 1 | 383.55 | 383.55 |
|  |  | Total |  |  | 427.16 |

**CREAR 12** UD Fregadero (31/01/2000)
2 UD × 244.57 = 489.14
Fregadero de acero inoxidable para instalación en encimera, de 1 cubeta y 1 escurridor, de 800x490 mm, con válvula de desagüe, para encimera de cocina, equipado con grifería monomando con cartucho cerámico para fregadero, gama básica, acabado cromado, compuesta de caño giratorio, aireador y enlaces de alimentación flexibles, válvula con desagüe y sifón. Incluso conexión a las redes de agua fría y caliente y a la red de evacuación existentes, fijación del aparato y sellado con silicona.

| Código | Ud | Descripción | Rendimiento | Precio | Importe |
|---|---|---|---|---|---|
| O01OB170 | h. | Oficial 1ª fontanero calefactor | 1.5 | 19.85 | 29.78 |
| P18FA010 | ud | Fregadero 1 seno, 1 escurridor (material; 09/06/2022) | 1 | 118 | 118.00 |
| P18GF040 | ud | Grif.mezcl.repisa fregadero cromo s.m. (material; 31/01/2000) | 1 | 74.5 | 74.50 |
| P17SV060 | ud | Válvula para fregadero de 40 mm. (material) | 2 | 2.33 | 4.66 |
| P17XT030 | ud | Válvula de escuadra de 1/2" a 1/2" | 2 | 3.57 | 7.14 |
| P17SD010 | ud | Desagüe doble c/sif.botella 40mm (material) | 1 | 10.49 | 10.49 |
|  |  | Total |  |  | 244.57 |

**E21ALS010** ud LAV.ACCESIBLE.C/AP.CODOS G.GERONT. (31/01/2000)
1 ud × 674.22 = 674.22
Lavabo especial accesible, de porcelana vitrificada en color blanco, con cuenca cóncava, apoyos para codos y alzamiento para salpicaduras, provisto de desagüe superior y jabonera lateral, colocado mediante pernos a la pared, y con grifo mezclador monomando, con palanca larga, con aireador y enlaces de alimentación flexibles, cromado, incluso válvula de desagüe de 32 mm., llaves de escuadra de1/2" cromadas y latiguillos flexibles de 20 cm. y de1/2", instalado y funcionando.

| Código | Ud | Descripción | Rendimiento | Precio | Importe |
|---|---|---|---|---|---|
| O01OB170 | h. | Oficial 1ª fontanero calefactor | 1.1 | 19.85 | 21.84 |
| P18LX010 | ud | Lavabo minusv.c/apoyo anat.codos (material; 28/06/2022) | 1 | 476.02 | 476.02 |
| P18GL160 | ud | Grif.mezcl.caño ext.p/gerontológica crom (material; 31/01/2000) | 1 | 162.27 | 162.27 |
| P17SV100 | ud | Válvula p/lavabo-bidé de 32 mm. c/cadena (material) | 1 | 3.15 | 3.15 |
| P17XT030 | ud | Válvula de escuadra de 1/2" a 1/2" | 2 | 3.57 | 7.14 |
| P18GW040 | ud | Latiguillo flex.20cm.1/2"a 1/2" | 2 | 1.9 | 3.80 |
|  |  | Total |  |  | 674.22 |

Claves: salpicadura, porcelana, apoyo, colocación, especial, minusválido, vitrificado, color, cromado, codo, alimentar, desagüe, jabonera, cóncavo, blanco, perno, escuadra, flexible, enlace, latiguillo, palanca, monomando, pared, mezcla, grifería, llave, lavabo, válvula, lateral

**14MAB90210** u ASIENTO ABATIBLE AC. INOXIDABLE SATINADO (03/07/2017)
1 u × 220.56 = 220.56
De asiento abatible para ducha, bañera y vestidor, en acero inoxidable de 1,7 mm de espesor, acabado satinado. Peso máximo 120 kg. incluso p.p. replanteo y de pequeño material de agarre; según CTE. Medida la cantidad ejecutada.

| Código | Ud | Descripción | Rendimiento | Precio | Importe |
|---|---|---|---|---|---|
| TO02100 | h | OFICIAL 1ª | 0.25 | 19.85 | 4.96 |
| DA01070 | u | ASIENTO ABATIBLE ACERO INOX. SATINADO P.MAX. 120KG (material; 03/07/2017) | 1 | 213.5 | 213.50 |
| WW00300 | u | MATERIAL COMPLEMENTARIO O PZAS. ESPECIALES | 1 | 0.6 | 0.60 |
| WW00400 | u | PEQUEÑO MATERIAL | 5 | 0.3 | 1.50 |
|  |  | Total |  |  | 220.56 |

**14MAB00130** u DOBLE BARRA ABATIBLE APOYO PARED, ACERO CROMADO (03/07/2017)
1 u × 135.35 = 135.35
Doble barra abatible para inodoro, apoyo pared, en acero cromado, para aseo accesible para personas con discapacidad, incluso tornillos de fijación y material complementario; según CTE. Medida la cantidad ejecutada.

| Código | Ud | Descripción | Rendimiento | Precio | Importe |
|---|---|---|---|---|---|
| TO02100 | h | OFICIAL 1ª | 0.5 | 19.85 | 9.93 |
| DA01020 | u | DOBLE BARRA ABATIBLE, PARED, ACERO CROMADO (material; 03/07/2017) | 1 | 124.52 | 124.52 |
| WW00300 | u | MATERIAL COMPLEMENTARIO O PZAS. ESPECIALES | 1 | 0.6 | 0.60 |
| WW00400 | u | PEQUEÑO MATERIAL | 1 | 0.3 | 0.30 |
|  |  | Total |  |  | 135.35 |

**14MAB90174** u ASIDERO ANGULAR DUCHA, PLASTICO ABS BLANCO 45x25 cm (03/07/2017)
1 u × 79.58 = 79.58
De asidero angular para ducha, de forma tubular, en plástico ABS blanco, de 45x25 cm para cuarto de baño o aseo accesible para personas con discapacidad, incluso tornillos de fijación y material complementario; según CTE. Medida la cantidad ejecutada.

| Código | Ud | Descripción | Rendimiento | Precio | Importe |
|---|---|---|---|---|---|
| TO02100 | h | OFICIAL 1ª | 0.5 | 19.85 | 9.93 |
| DA01064 | u | ASIDERO ANGULAR DUCHA, PLASTICO ABS BLANCO, 45x25 cm (material; 03/07/2017) | 1 | 68.75 | 68.75 |
| WW00300 | u | MATERIAL COMPLEMENTARIO O PZAS. ESPECIALES | 1 | 0.6 | 0.60 |
| WW00400 | u | PEQUEÑO MATERIAL | 1 | 0.3 | 0.30 |
|  |  | Total |  |  | 79.58 |

**HYA010** m² AYUDAS DE ALBAÑILERÍA PARA INSTAL DE FONTANERÍA Y SANEAMIENTO (11/12/2018)
140 m² × 1.99 = 278.60
Repercusión por m² de superficie construida de obra, de ayudas de cualquier trabajo de albañilería, necesarias para la correcta ejecución de la instalación de fontanería y saneamiento formada por: acometidas, tubo de alimentación, grupo de presión, montantes, instalación interior, o cualquier otro elemento componente de la instalación, accesorios y piezas especiales, con un grado de complejidad medio, en edificio del mercado, incluida p/p de elementos comunes. Incluso material auxiliar para realizar todos aquellos trabajos de apertura y tapado de rozas, apertura de huecos en tabiquería, muros, forjados y losas, para paso de instalaciones, fijación de soportes, recibidos y remates precisos para el correcto montaje de la instalación.

| Código | Ud | Descripción | Rendimiento | Precio | Importe |
|---|---|---|---|---|---|
| mq05per010 | h | Perforadora con corona diamantada y soporte, por vía húmeda. (maquinaria; 11/12/2018) | 0.005 | 12.68 | 0.06 |
| mo020 | h | Oficial 1ª construcción (mano de obra; 21/06/2022) | 0.02 | 19.85 | 0.40 |
| mo113 | h | Peón ordinario construcción (mano de obra; 21/06/2022) | 0.09 | 16.15 | 1.45 |
| %0400 | % | Medios auxiliares (11/12/2018) | 4 % | 1.91 | 0.08 |
|  |  | Total |  |  | 1.99 |

### 10 INSTALACIÓN ELÉCTRICA (31/01/2000)
Importe: 5472.02

**DIE010** u DESMONTAJE DE CAJA DE PROTECCIÓN Y MEDIDA (03/07/2017)
1 u × 20.21 = 20.21
Desmontaje de caja de protección y medida, con medios manuales, y carga manual sobre camión o contenedor.

| Código | Ud | Descripción | Rendimiento | Precio | Importe |
|---|---|---|---|---|---|
| TO01800 | h | OF. 1ª ELECTRICISTA (mano de obra; 03/07/2017) | 0.4 | 19.85 | 7.94 |
| ATC00100 | h | CUADRILLA ALBAÑILERÍA, FORMADA POR OFICIAL 1ª Y PEÓN ESP. | 0.3 | 40.9 | 12.27 |
|  |  | Total |  |  | 20.21 |

| Medición | Uds. | Parcial |
|---|---|---|
| interior vivienda | 1 | 1.00 |
| Total |  | 1 |

**IEC010** u CAJA DE PROTECCIÓN Y MEDIDA. (03/07/2017)
1 u × 140.2 = 140.20
Caja de protección y medida CPM1-S2, de hasta 63 A de intensidad, para 1 contador monofásico, formada por una envolvente aislante, precintable, autoventilada y con mirilla de material transparente resistente a la acción de los rayos ultravioletas, para instalación empotrada. Incluso equipo completo de medida, bornes de conexión, bases cortacircuitos y fusibles para protección de la derivación individual. Normalizada por la empresa suministradora. Según UNE-EN 60439-1, grado de inflamabilidad según se indica en UNE-EN 60439-3, con grados de protección IP43 según UNE 20324 e IK09 según UNE-EN 50102.

| Código | Ud | Descripción | Rendimiento | Precio | Importe |
|---|---|---|---|---|---|
| mt35cgp010e | ud | Caja de protección y medida CPM1-S2 (material; 15/06/2022) | 1 | 97.95 | 97.95 |
| mt35cgp040h | ud | Tubo de PVC liso, serie B, de 160 mm (material; 15/06/2022) | 3 | 5.44 | 16.32 |
| mt35cgp040f | ud | Tubo de PVC liso, serie B, de 110 mm (material; 15/06/2022) | 1 | 3.73 | 3.73 |
| TO01800 | h | OF. 1ª ELECTRICISTA | 0.5 | 19.85 | 9.93 |
| ATC00100 | h | CUADRILLA ALBAÑILERÍA, FORMADA POR OFICIAL 1ª Y PEÓN ESP. | 0.3 | 40.9 | 12.27 |
|  |  | Total |  |  | 140.2 |

| Medición | Uds. | Parcial |
|---|---|---|
| fachada | 1 | 1.00 |
| Total |  | 1 |

**E17CBL020** ud CUADRO PROTEC.ELECTRIFIC. ELEVADA 9 C. (31/01/2000)
1 ud × 649.92 = 649.92
Cuadro protección electrificación elevada, formado por caja, de doble aislamiento de empotrar, con caja de empotrar de puerta blanca Legrand Ekinoxe de 2x12 elementos, perfil omega, embarrado de protección, interruptor general magnetotérmico de corte omnipolar 40 A, interruptor diferencial 2x40 A 30 mA y PIAS (I+N) de 10, 16, 20 y 25 A., con circuitos adicionales para calefacción, secadora y gestión de usuarios. Instalado, incluyendo cableado y conexionado.

| Código | Ud | Descripción | Rendimiento | Precio | Importe |
|---|---|---|---|---|---|
| O01OB200 | h. | Oficial 1ª electricista (mano de obra; 21/06/2022) | 0.6 | 19.85 | 11.91 |
| P15FB220 | ud | Caja empot.pta.blanca Legrand Ekinoxe 2x12 (material; 17/01/2008) | 1 | 32.43 | 32.43 |
| P15FE100 | ud | PIA Legrand 2x40 A (material; 31/01/2000) | 1 | 57.48 | 57.48 |
| P15FD020 | ud | Int.aut.di. Legrand 2x40 A 30 mA (material; 31/01/2000) | 3 | 48.08 | 144.24 |
| P15FE010 | ud | PIA Legrand (I+N) 10 A (material; 31/01/2000) | 2 | 35.72 | 71.44 |
| P15FE020 | ud | PIA Legrand (I+N) 16 A (material; 31/01/2000) | 7 | 36.35 | 254.45 |
| P15FE040 | ud | PIA Legrand (I+N) 25 A (material; 31/01/2000) | 2 | 38.36 | 76.72 |
| P01DW090 | ud | Pequeño material (material) | 1 | 1.25 | 1.25 |
|  |  | Total |  |  | 649.92 |

Claves: protección, elevación, cuadro, doble, aislamiento, empotrable, puerta, blanco, electricidad, cableado, perfil, Legrand, aire, magnetotérmico, corte, circuito, control, acondicionar, secador, embarrado, conexión, interruptor, caja, calefacción, diferencial

| Medición | Uds. | Parcial |
|---|---|---|
| entrada vivienda | 1 | 1.00 |
| Total |  | 1 |

**08ECC00001** m CIRCUITO DE ALUMBRADO 3x1,5 mm2 (03/07/2017)
30 m × 4.21 = 126.30
Circuito de alumbrado, instalado con cable de cobre de tres conductores H07V-K de 1,5 mm2 de sección nominal, empotrado y aislado con tubo de PVC flexible de 13 mm de diámetro, incluso p.p. de cajas de derivación y ayudas de albañilería; construido según REBT. Medida la longitud ejecutada desde la caja de protección hasta la caja de registro del ultimo recinto suministrado.

| Código | Ud | Descripción | Rendimiento | Precio | Importe |
|---|---|---|---|---|---|
| ATC00100 | h | CUADRILLA ALBAÑILERÍA, FORMADA POR OFICIAL 1ª Y PEÓN ESP. | 0.03 | 40.9 | 1.23 |
| TO01800 | h | OF. 1ª ELECTRICISTA | 0.046 | 19.85 | 0.91 |
| IE01900 | m | CABLE COBRE 1x1,5 mm2 H07V-K (material; 03/07/2017) | 3.03 | 0.52 | 1.58 |
| IE11900 | m | TUBO PVC FLEXIBLE CORRUGADO DIÁM. 16 mm (material; 03/07/2017) | 1.01 | 0.16 | 0.16 |
| WW00300 | u | MATERIAL COMPLEMENTARIO O PZAS. ESPECIALES | 0.3 | 0.6 | 0.18 |
| WW00400 | u | PEQUEÑO MATERIAL | 0.5 | 0.3 | 0.15 |
|  |  | Total |  |  | 4.21 |

| Medición | Uds. | Largo | Parcial |
|---|---|---|---|
| lineas | 2 | 15 | 30.00 |
| Total |  |  | 30 |

**08ECC00002** m CIRCUITO DE OTROS USOS 3x2,5 mm2 (03/07/2017)
105 m × 5.14 = 539.70
Circuito de otros usos, instalado con cable de cobre de tres conductores H07V-K de 2,5 mm2 de sección nominal, empotrado y aislado con tubo de PVC flexible de 13 mm de diámetro, incluso p.p. de cajas de derivación y ayudas de albañilería; construido según REBT. Medida la longitud ejecutada desde la caja de protección hasta la caja de registro del ultimo recinto suministrado.

| Código | Ud | Descripción | Rendimiento | Precio | Importe |
|---|---|---|---|---|---|
| ATC00100 | h | CUADRILLA ALBAÑILERÍA, FORMADA POR OFICIAL 1ª Y PEÓN ESP. | 0.03 | 40.9 | 1.23 |
| TO01800 | h | OF. 1ª ELECTRICISTA | 0.046 | 19.85 | 0.91 |
| IE02000 | m | CABLE COBRE 1x2,5 mm2 H07V-K (material; 03/07/2017) | 3.03 | 0.83 | 2.51 |
| IE11900 | m | TUBO PVC FLEXIBLE CORRUGADO DIÁM. 16 mm | 1.01 | 0.16 | 0.16 |
| WW00300 | u | MATERIAL COMPLEMENTARIO O PZAS. ESPECIALES | 0.3 | 0.6 | 0.18 |
| WW00400 | u | PEQUEÑO MATERIAL | 0.5 | 0.3 | 0.15 |
|  |  | Total |  |  | 5.14 |

| Medición | Uds. | Largo | Parcial |
|---|---|---|---|
| lineas | 7 | 15 | 105.00 |
| Total |  |  | 105 |

**08ECC00004** m CIRCUITO PARA COCINA 3x6 mm2 (03/07/2017)
20 m × 8.57 = 171.40
Circuito para cocina instalado con cable de cobre de tres conductores H07V-K de 6 mm2 de sección nominal, empotrado y aislado con tubo de PVC flexible de 23 mm de diámetro, incluso p.p. de cajas de derivación y ayudas de albañilería construido según REBT. Medida la longitud ejecutada desde la caja de protección hasta la caja de registro del ultimo recinto suministrado.

| Código | Ud | Descripción | Rendimiento | Precio | Importe |
|---|---|---|---|---|---|
| ATC00100 | h | CUADRILLA ALBAÑILERÍA, FORMADA POR OFICIAL 1ª Y PEÓN ESP. | 0.03 | 40.9 | 1.23 |
| TO01800 | h | OF. 1ª ELECTRICISTA | 0.046 | 19.85 | 0.91 |
| IE02200 | m | CABLE COBRE 1x6 mm2 H07V-K (material; 03/07/2017) | 3.03 | 1.91 | 5.79 |
| IE12100 | m | TUBO PVC FLEXIBLE CORRUGADO DIÁM. 23 mm (material; 03/07/2017) | 1.01 | 0.31 | 0.31 |
| WW00300 | u | MATERIAL COMPLEMENTARIO O PZAS. ESPECIALES | 0.3 | 0.6 | 0.18 |
| WW00400 | u | PEQUEÑO MATERIAL | 0.5 | 0.3 | 0.15 |
|  |  | Total |  |  | 8.57 |

| Medición | Uds. | Parcial |
|---|---|---|
| Cocina | 15 | 15.00 |
| Ofice | 5 | 5.00 |
| Total |  | 20 |

**08ECC00005** m CIRCUITO PARA CLIMATIZACION 4x6 mm2 (03/07/2017)
30 m × 10.54 = 316.20
Circuito para climatización instalado con cable de cobre de cuatro conductores H07V-K de 6 mm2 de sección nominal, empotrado y aislado con tubo de PVC flexible de 23 mm de diámetro, incluso p.p. de cajas de derivación y ayudas de albañilería; construido según REBT. Medida la longitud ejecutada desde la caja de protección hasta la caja de registro del ultimo recinto suministrado.

| Código | Ud | Descripción | Rendimiento | Precio | Importe |
|---|---|---|---|---|---|
| ATC00100 | h | CUADRILLA ALBAÑILERÍA, FORMADA POR OFICIAL 1ª Y PEÓN ESP. | 0.03 | 40.9 | 1.23 |
| TO01800 | h | OF. 1ª ELECTRICISTA | 0.048 | 19.85 | 0.95 |
| IE02200 | m | CABLE COBRE 1x6 mm2 H07V-K | 4.04 | 1.91 | 7.72 |
| IE12100 | m | TUBO PVC FLEXIBLE CORRUGADO DIÁM. 23 mm | 1.01 | 0.31 | 0.31 |
| WW00300 | u | MATERIAL COMPLEMENTARIO O PZAS. ESPECIALES | 0.3 | 0.6 | 0.18 |
| WW00400 | u | PEQUEÑO MATERIAL | 0.5 | 0.3 | 0.15 |
|  |  | Total |  |  | 10.54 |

| Medición | Uds. | Parcial |
|---|---|---|
| a unidad exterior | 30 | 30.00 |
| Total |  | 30 |

**08ELL00001** u PUNTO DE LUZ SENCILLO EMPOTRADO (03/07/2017)
21 u × 22.54 = 473.34
Punto de luz sencillo instalado con cable de cobre H07V-K de 1,5 mm2 de sección nominal, empotrado y aislado con tubo de PVC flexible de 13 mm de diámetro, incluso mecanismos de primera calidad empotrados y p.p. de cajas de derivación y ayudas de albañilería; construido según REBT. Medida la cantidad ejecutada.

| Código | Ud | Descripción | Rendimiento | Precio | Importe |
|---|---|---|---|---|---|
| ATC00100 | h | CUADRILLA ALBAÑILERÍA, FORMADA POR OFICIAL 1ª Y PEÓN ESP. | 0.18 | 40.9 | 7.36 |
| TO01800 | h | OF. 1ª ELECTRICISTA | 0.4 | 19.85 | 7.94 |
| IE01900 | m | CABLE COBRE 1x1,5 mm2 H07V-K | 8 | 0.52 | 4.16 |
| IE05200 | u | CAJILLO UNIVERSAL ENLAZABLE (material; 03/07/2017) | 1 | 0.32 | 0.32 |
| IE11000 | u | INTERRUPTOR SENCILLO (material; 03/07/2017) | 1 | 1.78 | 1.78 |
| IE11900 | m | TUBO PVC FLEXIBLE CORRUGADO DIÁM. 16 mm | 4.04 | 0.16 | 0.65 |
| WW00300 | u | MATERIAL COMPLEMENTARIO O PZAS. ESPECIALES | 0.3 | 0.6 | 0.18 |
| WW00400 | u | PEQUEÑO MATERIAL | 0.5 | 0.3 | 0.15 |
|  |  | Total |  |  | 22.54 |

| Medición | Uds. | Parcial |
|---|---|---|
| DE TECHO |  |  |
| PB | 2 | 2.00 |
| P1 | 3 | 3.00 |
| P2 | 3 | 3.00 |
| DE PARED |  |  |
| PB | 6 | 6.00 |
| P1 | 3 | 3.00 |
| P2 | 4 | 4.00 |
| Total |  | 21 |

**08ELL00002** u PUNTO DE LUZ CONMUTADO EMPOTRADO (03/07/2017)
5 u × 44.93 = 224.65
Punto de luz conmutado instalado con cable de cobre H07V-K de 1,5 mm2 de sección nominal, empotrado y aislado con tubo de PVC flexible de 13 mm de diámetro, incluso mecanismos de primera calidad empotrados y p.p. de cajas de derivación y ayudas de albañilería; construido según REBT. Medida la cantidad ejecutada.

| Código | Ud | Descripción | Rendimiento | Precio | Importe |
|---|---|---|---|---|---|
| ATC00100 | h | CUADRILLA ALBAÑILERÍA, FORMADA POR OFICIAL 1ª Y PEÓN ESP. | 0.36 | 40.9 | 14.72 |
| TO01800 | h | OF. 1ª ELECTRICISTA | 0.65 | 19.85 | 12.90 |
| IE01900 | m | CABLE COBRE 1x1,5 mm2 H07V-K | 24 | 0.52 | 12.48 |
| IE05200 | u | CAJILLO UNIVERSAL ENLAZABLE | 2 | 0.32 | 0.64 |
| IE07600 | u | INTERRUPTOR CONMUTADO NORMAL (material; 03/07/2017) | 2 | 1.12 | 2.24 |
| IE11900 | m | TUBO PVC FLEXIBLE CORRUGADO DIÁM. 16 mm | 8.08 | 0.16 | 1.29 |
| WW00300 | u | MATERIAL COMPLEMENTARIO O PZAS. ESPECIALES | 0.6 | 0.6 | 0.36 |
| WW00400 | u | PEQUEÑO MATERIAL | 1 | 0.3 | 0.30 |
|  |  | Total |  |  | 44.93 |

| Medición | Uds. | Parcial |
|---|---|---|
| DE TECHO |  |  |
| PB |  |  |
| P1 | 2 | 2.00 |
| P2 | 1 | 1.00 |
| DE PARED |  |  |
| PB |  |  |
| P1 | 1 | 1.00 |
| P2 | 1 | 1.00 |
| Total |  | 5 |

**08ELL00003** u PUNTO DE LUZ DE ESCALERA EMPOTRADO (03/07/2017)
2 u × 31.54 = 63.08
Punto de luz de escalera instalado con cable de cobre H07V-K de 1,5 mm2 de sección nominal, empotrado y aislado con tubo de PVC flexible de 13 mm de diámetro, incluso mecanismos de primera calidad empotrados y p.p. de cajas de derivación y ayudas de albañilería; construido según REBT. Medida la cantidad ejecutada.

| Código | Ud | Descripción | Rendimiento | Precio | Importe |
|---|---|---|---|---|---|
| ATC00100 | h | CUADRILLA ALBAÑILERÍA, FORMADA POR OFICIAL 1ª Y PEÓN ESP. | 0.27 | 40.9 | 11.04 |
| TO01800 | h | OF. 1ª ELECTRICISTA | 0.5 | 19.85 | 9.93 |
| IE01900 | m | CABLE COBRE 1x1,5 mm2 H07V-K | 14 | 0.52 | 7.28 |
| IE05200 | u | CAJILLO UNIVERSAL ENLAZABLE | 1 | 0.32 | 0.32 |
| IE11500 | u | PULSADOR (material; 03/07/2017) | 1 | 1.51 | 1.51 |
| IE11900 | m | TUBO PVC FLEXIBLE CORRUGADO DIÁM. 16 mm | 7.07 | 0.16 | 1.13 |
| WW00300 | u | MATERIAL COMPLEMENTARIO O PZAS. ESPECIALES | 0.3 | 0.6 | 0.18 |
| WW00400 | u | PEQUEÑO MATERIAL | 0.5 | 0.3 | 0.15 |
|  |  | Total |  |  | 31.54 |

**08ELL00007** u PUNTO DE LUZ CONMUTADO DOBLE EMPOTRADO (03/07/2017)
3 u × 57.26 = 171.78
Punto de luz conmutado doble instalado con cable de cobre H07V-K de 1,5 mm2 de sección nominal mínima, empotrado y aislado con tubo de PVC flexible de 13 mm de diámetro, incluso mecanismos de primera calidad empotrados y p.p. de cajas de derivación y ayudas de albañilería; construido según REBT. Medida la cantidad ejecutada.

| Código | Ud | Descripción | Rendimiento | Precio | Importe |
|---|---|---|---|---|---|
| ATC00100 | h | CUADRILLA ALBAÑILERÍA, FORMADA POR OFICIAL 1ª Y PEÓN ESP. | 0.42 | 40.9 | 17.18 |
| TO01800 | h | OF. 1ª ELECTRICISTA | 0.8 | 19.85 | 15.88 |
| IE01900 | m | CABLE COBRE 1x1,5 mm2 H07V-K | 36 | 0.52 | 18.72 |
| IE05200 | u | CAJILLO UNIVERSAL ENLAZABLE | 2 | 0.32 | 0.64 |
| IE07600 | u | INTERRUPTOR CONMUTADO NORMAL | 2 | 1.12 | 2.24 |
| IE11900 | m | TUBO PVC FLEXIBLE CORRUGADO DIÁM. 16 mm | 12.12 | 0.16 | 1.94 |
| WW00300 | u | MATERIAL COMPLEMENTARIO O PZAS. ESPECIALES | 0.6 | 0.6 | 0.36 |
| WW00400 | u | PEQUEÑO MATERIAL | 1 | 0.3 | 0.30 |
|  |  | Total |  |  | 57.26 |

| Medición | Uds. | Parcial |
|---|---|---|
| DE TECHO |  |  |
| PB | 1 | 1.00 |
| P1 |  |  |
| P2 | 1 | 1.00 |
| DE PARED |  |  |
| PB |  |  |
| P1 |  |  |
| P2 | 1 | 1.00 |
| Total |  | 3 |

**08EWW00001** u PUNTO TIMBRE 1,5 mm2 (03/07/2017)
1 u × 34.33 = 34.33
Punto de timbre con cable de cobre H07V-K de 1,5 mm2 de sección nominal, aislado con tubo de PVC flexible de 13mm de diámetro, incluso zumbador y mecanismo pulsador de primera calidad, p.p. de cajas de derivación y ayudas de albañilería; construido según REBT. Medida la cantidad ejecutada.

| Código | Ud | Descripción | Rendimiento | Precio | Importe |
|---|---|---|---|---|---|
| ATC00100 | h | CUADRILLA ALBAÑILERÍA, FORMADA POR OFICIAL 1ª Y PEÓN ESP. | 0.21 | 40.9 | 8.59 |
| TO01800 | h | OF. 1ª ELECTRICISTA | 0.5 | 19.85 | 9.93 |
| IE01900 | m | CABLE COBRE 1x1,5 mm2 H07V-K | 10 | 0.52 | 5.20 |
| IE05200 | u | CAJILLO UNIVERSAL ENLAZABLE | 1 | 0.32 | 0.32 |
| IE11500 | u | PULSADOR | 1 | 1.51 | 1.51 |
| IE11900 | m | TUBO PVC FLEXIBLE CORRUGADO DIÁM. 16 mm | 5.05 | 0.16 | 0.81 |
| IE13200 | u | ZUMBADOR ANTIPARASITARIO (material; 03/07/2017) | 1 | 7.64 | 7.64 |
| WW00300 | u | MATERIAL COMPLEMENTARIO O PZAS. ESPECIALES | 0.3 | 0.6 | 0.18 |
| WW00400 | u | PEQUEÑO MATERIAL | 0.5 | 0.3 | 0.15 |
|  |  | Total |  |  | 34.33 |

| Medición | Uds. | Parcial |
|---|---|---|
| Puerta | 1 | 1.00 |
| Total |  | 1 |

**08ETT00003** u TOMA CORRIENTE EMPOTRADA 16 A CON 2,5 mm2 (03/07/2017)
38 u × 37.52 = 1425.76
Toma de corriente empotrada de 16 A con puesta a tierra, instalada con cable de cobre H07V-K de 2,5 mm2 de sección nominal, empotrado y aislado bajo tubo de PVC flexible de 13 mm de diámetro, incluso mecanismo de primera calidad y p.p. de cajas de derivación y ayudas de albañilería; construido REBT. Medida la cantidad ejecutada.

| Código | Ud | Descripción | Rendimiento | Precio | Importe |
|---|---|---|---|---|---|
| ATC00100 | h | CUADRILLA ALBAÑILERÍA, FORMADA POR OFICIAL 1ª Y PEÓN ESP. | 0.21 | 40.9 | 8.59 |
| TO01800 | h | OF. 1ª ELECTRICISTA | 0.6 | 19.85 | 11.91 |
| IE01400 | u | BASE ENCHUFE II+T 16 A C/PLACA T.T. LATERAL (material; 03/07/2017) | 1 | 3.11 | 3.11 |
| IE02000 | m | CABLE COBRE 1x2,5 mm2 H07V-K | 15 | 0.83 | 12.45 |
| IE05200 | u | CAJILLO UNIVERSAL ENLAZABLE | 1 | 0.32 | 0.32 |
| IE11900 | m | TUBO PVC FLEXIBLE CORRUGADO DIÁM. 16 mm | 5.05 | 0.16 | 0.81 |
| WW00300 | u | MATERIAL COMPLEMENTARIO O PZAS. ESPECIALES | 0.3 | 0.6 | 0.18 |
| WW00400 | u | PEQUEÑO MATERIAL | 0.5 | 0.3 | 0.15 |
|  |  | Total |  |  | 37.52 |

| Medición | Uds. | Parcial |
|---|---|---|
| PB | 11 | 11.00 |
| P1 | 14 | 14.00 |
| P2 | 10 | 10.00 |
| Lavadora | 1 | 1.00 |
| Lavavajillas | 1 | 1.00 |
| Secadora | 1 | 1.00 |
| Total |  | 38 |

**08ETT00006** u TOMA CORRIENTE EMPOTRADA 25 A CON 6 mm2 (03/07/2017)
2 u × 47.75 = 95.50
Toma de corriente empotrada de 25 A con puesta a tierra, instalada con cable de cobre H07V-K de 6 mm2 de sección nominal, empotrado y aislado bajo tubo de PVC flexible de 23 mm de diámetro, incluso mecanismos de primera calidad y p.p. de cajas de derivación y ayudas de albañilería; construido según REBT. Medida la cantidad ejecutada.

| Código | Ud | Descripción | Rendimiento | Precio | Importe |
|---|---|---|---|---|---|
| ATC00100 | h | CUADRILLA ALBAÑILERÍA, FORMADA POR OFICIAL 1ª Y PEÓN ESP. | 0.15 | 40.9 | 6.14 |
| TO01800 | h | OF. 1ª ELECTRICISTA | 0.6 | 19.85 | 11.91 |
| IE01700 | u | BASE ENCHUFE II+T 25 A C/PLACA (material; 03/07/2017) | 1 | 10.92 | 10.92 |
| IE02200 | m | CABLE COBRE 1x6 mm2 H07V-K | 9 | 1.91 | 17.19 |
| IE05200 | u | CAJILLO UNIVERSAL ENLAZABLE | 1 | 0.32 | 0.32 |
| IE12100 | m | TUBO PVC FLEXIBLE CORRUGADO DIÁM. 23 mm | 3.03 | 0.31 | 0.94 |
| WW00300 | u | MATERIAL COMPLEMENTARIO O PZAS. ESPECIALES | 0.3 | 0.6 | 0.18 |
| WW00400 | u | PEQUEÑO MATERIAL | 0.5 | 0.3 | 0.15 |
|  |  | Total |  |  | 47.75 |

**08EPP00005** u PICA DE PUESTA A TIERRA (03/07/2017)
1 u × 137.15 = 137.15
Pica de puesta a tierra formada por electrodo de acero recubierto de cobre de 14 mm de diámetro y 2 m de longitud, incluso hincado y conexiones, construida según REBT. Medida la cantidad ejecutada.

| Código | Ud | Descripción | Rendimiento | Precio | Importe |
|---|---|---|---|---|---|
| ATC00200 | h | CUADRILLA ALBAÑILERÍA, FORMADA POR OFICIAL 2ª Y PEÓN ESP. (mano de obra; 03/07/2017) | 2.5 | 40.4 | 101.00 |
| TA00200 | h | AYUDANTE ESPECIALISTA | 0.7 | 19.04 | 13.33 |
| TO01800 | h | OF. 1ª ELECTRICISTA | 0.05 | 19.85 | 0.99 |
| IE11300 | u | PICA DE ACERO COBRIZADO (2 m) GRA. (material; 03/07/2017) | 1 | 20.03 | 20.03 |
| WW00300 | u | MATERIAL COMPLEMENTARIO O PZAS. ESPECIALES | 3 | 0.6 | 1.80 |
|  |  | Total |  |  | 137.15 |

**E19TCT010** ud EQUI. CAPTACIÓN RTV C/ MÁSTIL 3
1 ud × 360.12 = 360.12
Equipo de captación de señales de TV terrenal, analógicas y digitales, radio digital (DAB) y FM formado por antenas para UHF, DAB y FM, con mástil de tubo de acero galvanizado de 3 m., incluido anclajes, cable coaxial y conductor de tierra de 25 mm2 hasta equipos de cabecera y material de sujeción, completamente instalado.

| Código | Ud | Descripción | Rendimiento | Precio | Importe |
|---|---|---|---|---|---|
| O01OB222 | h. | Oficial 1ª Instalador telecomunicación (mano de obra; 21/06/2022) | 3 | 19.85 | 59.55 |
| O01OB224 | h. | Ayudante Instalador telecomunicación (mano de obra; 21/06/2022) | 3 | 19.04 | 57.12 |
| P22TT020 | ud | Antena UHF tipo X, canales 21/69 G=16,5dB (material) | 1 | 48.97 | 48.97 |
| P22TT060 | ud | Antena TV digital tdt, canales 21/69 G=17dB (material) | 1 | 56.1 | 56.10 |
| P22TT200 | ud | Antena FM circular G=1dB (material) | 1 | 19.65 | 19.65 |
| P22TT230 | ud | Antena Yagui 3E, DAB G=8 dB (material) | 1 | 29 | 29.00 |
| P22TA020 | ud | Mástil 3 m. 40x2 mm. (material) | 1 | 23 | 23.00 |
| P22TA210 | ud | Garra muro galv. 250 mm (material) | 4 | 2.22 | 8.88 |
| P22TB320 | m. | Cable coaxial Cu 75 ohmios cubierta PE (material) | 30 | 0.75 | 22.50 |
| P15GA070 | m. | Cond. rígi. 750 V 25 mm2 Cu (material) | 10 | 3.51 | 35.10 |
| P01DW090 | ud | Pequeño material | 0.2 | 1.25 | 0.25 |
|  |  | Total |  |  | 360.12 |

Claves: tubo, antena, radio, digital, analógico, anclaje, equipo, captación, pantalla, conductor, tierra, cabecera, material, sujeción, galvanizar, acero, cable, mástil

**08KVC00300** m CABLE COAXIAL EN RED DE TV/FM/FI (03/07/2017)
50 m × 1.15 = 57.50
Cable coaxial de expansión fisica, de atenuación 30 dB/100 m en la banda de FI, para formación de red de distribución, dispersión e interior de usuario de señal de TV y FM terrestre y de satelite en FI (frecuencia intermedia), montado en interior de canalización, incluso conexionado a los diferentes elementos de la red; construido según reglamento de ICT. Medida la longitud ejecutada.

| Código | Ud | Descripción | Rendimiento | Precio | Importe |
|---|---|---|---|---|---|
| ATC00400 | h | CUADRILLA FORMADA POR OFICIAL 1ª INSTALADOR Y AYUDANTE (mano de obra; 03/07/2017) | 0.01 | 38.89 | 0.39 |
| IV00100 | m | CABLE COAXIAL EXPANSIÓN F-SICA, 30 dB/100 M. EN FI (material; 03/07/2017) | 1 | 0.68 | 0.68 |
| WW00400 | u | PEQUEÑO MATERIAL | 0.25 | 0.3 | 0.08 |
|  |  | Total |  |  | 1.15 |

**E19TET090** ud EQ.BANDA ANCHA.TV TERRENAL+DAB+FM
1 ud × 277.6 = 277.60
Equipo de cabecera de banda ancha, preparado para la recepción de señales terrenales analógicas y digitales, DAB (radio digital) y de FM, formado por central amplificadora con alimentación propia, mezclador F.I., para la distribución F.I. de señales de satélite, según esquema de instalación, terminado.

| Código | Ud | Descripción | Rendimiento | Precio | Importe |
|---|---|---|---|---|---|
| O01OB222 | h. | Oficial 1ª Instalador telecomunicación | 4 | 19.85 | 79.40 |
| O01OB223 | h. | Oficial 2ª Instalador telecomunicación (mano de obra; 21/06/2022) | 4 | 19.35 | 77.40 |
| P22TE370 | ud | Central amplificadora (material) | 1 | 86.76 | 86.76 |
| P22TE800 | ud | Mezclador 2 F.I.y TV (material) | 1 | 31.54 | 31.54 |
| P01DW090 | ud | Pequeño material | 2 | 1.25 | 2.50 |
|  |  | Total |  |  | 277.6 |

Claves: recepción, radio, analógico, equipo, banda, digital, alimentar, mezcla, terminación, distribución, central, preparación, amplificador, cabecera

**08KVW00010** u DERIVADOR DE TV/FM/FI 2 SALIDAS (03/07/2017)
2 u × 16.54 = 33.08
Derivador de dos salidas para señales deTV y FM terrestres y de satelite en FI (frecuencia intermedia), incluso p.p. de resistencias de cierre, colocación, conexión, y ajuste; construido según reglamento de ICT. Medida la cantidad ejecutada.

| Código | Ud | Descripción | Rendimiento | Precio | Importe |
|---|---|---|---|---|---|
| ATC00400 | h | CUADRILLA FORMADA POR OFICIAL 1ª INSTALADOR Y AYUDANTE | 0.1 | 38.89 | 3.89 |
| IV00120 | u | DERIVADOR F.I. 2 DERIVACIONES (material; 03/07/2017) | 1 | 12.5 | 12.50 |
| WW00400 | u | PEQUEÑO MATERIAL | 0.5 | 0.3 | 0.15 |
|  |  | Total |  |  | 16.54 |

**E19TTS010** ud PAU O TOMA (BAT) SAFI (RJ-45,V.35 y X.21)
2 ud × 51.13 = 102.26
Registro de toma y punto de acceso de usuario ó base de acceso terminal (BAT) para SAFI (punto de terminación de red), formado por caja de plástico universal para empotrar con grado de protección IP 33,5., para fijación de los elementos de conexión del servicio fijo inalámbrico (SAFI) para datos hasta la velocidad de 2 Mbit/s, material auxiliar. Instalado. No es obligatoria la instalación de la toma terminal solo la caja de empotrar con una tapa ciega, a no ser que se realice una ICT de SAFI en el edificio.

| Código | Ud | Descripción | Rendimiento | Precio | Importe |
|---|---|---|---|---|---|
| O01OB222 | h. | Oficial 1ª Instalador telecomunicación | 0.25 | 19.85 | 4.96 |
| O01OB224 | h. | Ayudante Instalador telecomunicación | 0.25 | 19.04 | 4.76 |
| P22TR560 | ud | Caja empotrar universal redonda (material) | 1 | 0.9 | 0.90 |
| P22TM150 | ud | Toma RDSI, RJ-45 (material) | 1 | 7.57 | 7.57 |
| P22TW600 | ud | Conector V.35 + carcasa (material) | 1 | 27.64 | 27.64 |
| P22TW610 | ud | Conector DB-15 + carcasa (material) | 1 | 4.05 | 4.05 |
| P01DW090 | ud | Pequeño material | 1 | 1.25 | 1.25 |
|  |  | Total |  |  | 51.13 |

Claves: plástico, graduación, empotrable, punto, acceso, base, terminal, red, registro, toma, edificación, servicio, terminación, protección, fijación, material, velocidad, auxiliar, obligar, tapa, ciego, caja, conexión

**E19TTR010** ud PUNTO TOMA (BAT) RTV
2 ud × 25.97 = 51.94
Registro de toma y base de acceso terminal (BAT) formado por caja de plástico universal para empotrar con grado de protección IP 33,5., para fijación de elemento de conexión de TV terrenal, FM, DAB y TV satélite analógica y digital., p.p. de conexión de cable coaxial de red interior de vivienda, conexiones y material auxiliar. Instalado.

| Código | Ud | Descripción | Rendimiento | Precio | Importe |
|---|---|---|---|---|---|
| O01OB222 | h. | Oficial 1ª Instalador telecomunicación | 0.3 | 19.85 | 5.96 |
| O01OB224 | h. | Ayudante Instalador telecomunicación | 0.3 | 19.04 | 5.71 |
| P22TR560 | ud | Caja empotrar universal redonda | 1 | 0.9 | 0.90 |
| P22TM010 | ud | Toma terminal TV/FM-SAT (FI) (material) | 1 | 4.9 | 4.90 |
| P22TM050 | ud | Embellecedor TV/FM-SAT (material) | 1 | 0.37 | 0.37 |
| P22TB310 | m. | Cable coaxial Cu 75 ohmios cubierta PVC (material) | 10 | 0.75 | 7.50 |
| P01DW090 | ud | Pequeño material | 0.5 | 1.25 | 0.63 |
|  |  | Total |  |  | 25.97 |

Claves: fijación, empotrable, plástico, caja, terminal, acceso, base, registro, auxiliar, analógico, toma, material, conexión, graduación, digital, cable, pantalla, red, interior, vivienda, protección

### CAP IND INSTALACION INCENDIOS (25/01/2002)
Importe: 122.94

**AMB_PULSADOPV** Ud SEÑAL LOCALIZACION DE PULSADOR PVC 07mm (25/01/2002)
1 Ud × 5.78 = 5.78
DE SEÑAL HOMOLOGADA: DE SEÑALIZACION INTERNA DE BOCA DE INCENDIO SEGÚN UNE 23035/4 de fotoluminiscencia, UNE 7010:2012 de pictogramas y UNE 23-034-88 (CTE) de medidas. INDICADORA DE LOCALIZACION DE OULSADOR DE ALARMA CONTRAINCENDIO.
FOTOLUMINISCENCIA
Clase B:
100 mcd a los 10 minutos
15 mcd a los 60 minutos
Tiempo atenuación: 1000 minutos
Distancia de visión:
Medidas 210×297 de 0 a 10 m.
COLOCADA, INCLUYENDO CUALQUIER CANTIDAD DE PEQUEÑO MATERIAL Y APARAMENTA ESPECIAL.

| Código | Ud | Descripción | Rendimiento | Precio | Importe |
|---|---|---|---|---|---|
| P26181 - PCI | Ud | Señal individual de localización PULSADOR PVC 07MM (material; 11/10/2018) | 1 | 1.74 | 1.74 |
| O03 - PCI | h | Ayudante PCI (mano de obra; 21/06/2022) | 0.2 | 19.04 | 3.81 |
| V31100 - PCI | PP | Pequeño material (25/01/2002) | 1 | 0.23 | 0.23 |
|  |  | Total |  |  | 5.78 |

**AMB_CI0001BPV** Ud SEÑAL LOCALIZACION DE EXTINTOR PVC 07mm (25/01/2002)
2 Ud × 5.78 = 11.56
DE SEÑAL HOMOLOGADA: DE SEÑALIZACION INTERNA DE EXTINTOR SEGÚN UNE 23035/4 de fotoluminiscencia, UNE 7010:2012 de pictogramas y UNE 23-034-88 (CTE) de medidas. INDICADORA DE LOCALIZACION DE OULSADOR DE ALARMA CONTRAINCENDIO.
FOTOLUMINISCENCIA
Clase B:
100 mcd a los 10 minutos
15 mcd a los 60 minutos
Tiempo atenuación: 1000 minutos
Distancia de visión:
Medidas 210×297 de 0 a 10 m.
COLOCADA, INCLUYENDO CUALQUIER CANTIDAD DE PEQUEÑO MATERIAL Y APARAMENTA ESPECIAL.

| Código | Ud | Descripción | Rendimiento | Precio | Importe |
|---|---|---|---|---|---|
| CI0001BPVC | Ud | Señal individual de localización EXTINTOR PVC07MM (material; 11/10/2018) | 1 | 1.74 | 1.74 |
| O03 - PCI | h | Ayudante PCI | 0.2 | 19.04 | 3.81 |
| V31100 - PCI | PP | Pequeño material | 1 | 0.23 | 0.23 |
|  |  | Total |  |  | 5.78 |

**08PID00115** u PUESTO DE ALARMA ÓPTICO-ACÚSTICA (03/07/2017)
1 u × 105.6 = 105.60
Puesto de alarma óptico-acústica formado por caja de chapa de acero pintada al horno, con sirena de 115 dB de potencia y faro destellante, disparo por señal de la central y por averia de la línea de suministro a la alarma, incluso pequeño material y conexionado. Medida la cantidad ejecutada.

| Código | Ud | Descripción | Rendimiento | Precio | Importe |
|---|---|---|---|---|---|
| TO01800 | h | OF. 1ª ELECTRICISTA | 0.3 | 19.85 | 5.96 |
| IC50100 | u | PUESTO DE ALARMA OPTICA-ACÚSTICA 115 dB (material; 03/07/2017) | 1 | 99.04 | 99.04 |
| WW00400 | u | PEQUEÑO MATERIAL | 2 | 0.3 | 0.60 |
|  |  | Total |  |  | 105.6 |

| Medición | Parcial |
|---|---|
| Aseo Accesible |  |
| Total | 1 |

### 11 INSTALACIÓN DE VENTILACIÓN (03/07/2017)
Importe: 2653.78

**IVM014** u Extractor de Baño SILENT-200 (10/08/2020)
3 u × 75.78 = 227.34

| Código | Ud | Descripción | Rendimiento | Precio | Importe |
|---|---|---|---|---|---|
| IVM040A | u | Extractor de baño SILENT-200 (material; 10/08/2020) | 1 | 68 | 68.00 |
| mo003 | h | Oficial 1ª electricista (mano de obra; 21/06/2022) | 0.2 | 19.85 | 3.97 |
| mo102 | h | Ayudante electricista (mano de obra; 21/06/2022) | 0.2 | 19.04 | 3.81 |
|  |  | Total |  |  | 75.78 |

**IVK010** u Extractor de humos para cocina (10/08/2020)
2 u × 589.73 = 1179.46
Campana extractora decorativa, modelo Box-900 "S&P", acabado inox, de 120 mm de diámetro de salida, 525 m³/h de caudal máximo, con chimenea telescópica, selector de velocidad frontal tipo pulsador, dos lámparas de 40 W, filtros metálicos y compuerta antirretorno, con tramo de conexión de tubo flexible de aluminio a conducto de extracción para salida de humos. Incluso elementos de fijación

| Código | Ud | Descripción | Rendimiento | Precio | Importe |
|---|---|---|---|---|---|
| mt32cep020ccc | u | Campana extractora decorativa, modelo Box-900 "S&P" (material; 10/08/2020) | 1 | 562.11 | 562.11 |
| mt42cme020e | m | Tubo flexible aluminio natural, diámetro 120 mm (material; 10/08/2020) | 3 | 2.76 | 8.28 |
| mo003 | h | Oficial 1ª electricista | 0.2 | 19.85 | 3.97 |
| mo102 | h | Ayudante electricista | 0.2 | 19.04 | 3.81 |
| 000IVK010 | % | Costes directos complementarios (10/08/2020) | 0.02 | 577.84 | 11.56 |
|  |  | Total |  |  | 589.73 |

**08CVC00157** m CONDUCTO CIRCULAR HELICOIDAL DIÁM. 200 mm (03/07/2017)
29 m × 37.92 = 1099.68
Conducto circular formado por tubo helicoidal de chapa de acero galvanizada, de 200 mm de diámetro, unión de tramos mediante bridas y manguitos, p.p. de estos y de abrazaderas para soporte y cuelgue, incluso ayudas de albañilería. Medida la longitud ejecutada entre las bridas de unión y las piezas especiales.

| Código | Ud | Descripción | Rendimiento | Precio | Importe |
|---|---|---|---|---|---|
| ATC00200 | h | CUADRILLA ALBAÑILERÍA, FORMADA POR OFICIAL 2ª Y PEÓN ESP. | 0.05 | 40.4 | 2.02 |
| TA00200 | h | AYUDANTE ESPECIALISTA | 0.25 | 19.04 | 4.76 |
| TO01600 | h | OF. 1ª CERRAJERO-CHAPISTA | 0.25 | 19.85 | 4.96 |
| IC09800 | u | BRIDA GALV. PARA CONDUCTO CIRCULAR HASTA 250 mm DIÁM. (material; 03/07/2017) | 0.65 | 3.44 | 2.24 |
| IC25400 | m | CONDUCTO HELICOIDAL CHAPA GALV. 200 mm DIÁM. (material; 03/07/2017) | 1 | 19.74 | 19.74 |
| WW00300 | u | MATERIAL COMPLEMENTARIO O PZAS. ESPECIALES | 6.5 | 0.6 | 3.90 |
| WW00400 | u | PEQUEÑO MATERIAL | 1 | 0.3 | 0.30 |
|  |  | Total |  |  | 37.92 |

| Medición | Uds. | Parcial |
|---|---|---|
| HUMOS COCINAS |  |  |
| Tramo horizontal | 4 | 4.00 |
|  | 2 | 2.00 |
| Tramo vertical | 9 | 9.00 |
| SHUNT |  |  |
| Baño 1 | 6 | 6.00 |
| Baño 2 y 3 | 8 | 8.00 |
| Total |  | 29 |

**08CVC00215** u TE SIMPLE 45º CHAPA GALV. DIÁM. 200 mm (03/07/2017)
3 u × 49.1 = 147.30
Te simple de 45º, de chapa galvanizada, para conducto circular de tubo helicoidal, de 200 mm de diámetro, unión a tubería mediante bridas y manguitos, p.p. de estos y de abrazaderas para soporte y cuelgue, incluso ayudas de albañilería. Medida la cantidad ejecutada.

| Código | Ud | Descripción | Rendimiento | Precio | Importe |
|---|---|---|---|---|---|
| ATC00200 | h | CUADRILLA ALBAÑILERÍA, FORMADA POR OFICIAL 2ª Y PEÓN ESP. | 0.05 | 40.4 | 2.02 |
| TA00200 | h | AYUDANTE ESPECIALISTA | 0.3 | 19.04 | 5.71 |
| TO01600 | h | OF. 1ª CERRAJERO-CHAPISTA | 0.3 | 19.85 | 5.96 |
| IC09800 | u | BRIDA GALV. PARA CONDUCTO CIRCULAR HASTA 250 mm DIÁM. | 3 | 3.44 | 10.32 |
| IC62100 | u | TE SIMPLE 45º CHAPA GALV. 200 mm DIÁM. (material; 03/07/2017) | 1 | 19.24 | 19.24 |
| WW00300 | u | MATERIAL COMPLEMENTARIO O PZAS. ESPECIALES | 9 | 0.6 | 5.40 |
| WW00400 | u | PEQUEÑO MATERIAL | 1.5 | 0.3 | 0.45 |
|  |  | Total |  |  | 49.1 |

### CAPSS SEGURIDAD Y SALUD OBRAS INT. (09/06/2022)
Importe: 1720

**P00048B** u Partida alzada de seguridad y salud en obras de construccion (09/06/2022)
1 u × 1720 = 1720.00

### CAPRE GESTION RESIDUOS INT (30/03/2022)
Importe: 774.94

**C21.01** m³ Clasificación en parcela munic. de residuos de la construccion (30/03/2022)
24.87 m³ × 6.35 = 157.92
Clasificación a pie de obra de los residuos de construcción y/o demolición, separándolos en fracciones (hormigón, cerámicos, metales, maderas, vidrios, plásticos, papeles o cartones ), dentro de la obra en la que se produzcan, y extendiendo las tierras, gravas y arenas limpias en el mismo terreno, con medios manuales. Incluye el acopio en la parcela para guardar del material que se reutilizará.

| Medición | Uds. | Largo | Ancho | Alto | Parcial |
|---|---|---|---|---|---|
| PAVIMENTO | 46.4 |  | 0.06 |  | 2.78 |
|  | 53.3 |  | 0.06 |  | 3.20 |
| ESCALERA | 4.21 |  | 0.2 |  | 0.84 |
| REVOCO | 181.42 |  | 0.03 |  | 5.44 |
| MUROS |  |  |  |  |  |
| PLANTA BAJA | 1 | 3.15 | 0.2 | 2.56 | 1.61 |
|  | 1 | 3.64 | 0.2 | 2.56 | 1.86 |
|  | 1 | 2.4 | 0.2 | 2.56 | 1.23 |
|  | 1 | 2.1 | 0.2 | 2.56 | 1.08 |
| PLANTA PRIEMRA | 1 | 2.54 | 0.3 | 2.82 | 2.15 |
| PLANTA SEGUNDA | 1 | 2.26 | 0.1 | 2.5 | 0.57 |
|  | 1 | 3.7 | 0.1 | 2.5 | 0.93 |
| ROLLIZOS MADERA |  |  |  |  |  |
| FORJADO TECHO PB | 3 | 2.3 | 0.2 | 0.2 | 0.28 |
|  | 6 | 3.42 | 0.2 | 0.2 | 0.82 |
|  | 1 | 1.18 | 0.2 | 0.2 | 0.05 |
| FORJADO TECHO P1 |  |  |  |  |  |
| (SUSTITUCION 30%) | 11 | 3.6 | 0.2 | 0.2 | 1.58 |
| PUERTAS INTERIORES |  |  |  |  |  |
| PB | 1 | 0.03 | 1 | 2.1 | 0.06 |
|  | 1 | 0.03 | 1 | 2.1 | 0.06 |
| P1 | 1 | 0.03 | 0.9 | 2.1 | 0.06 |
|  | 1 | 0.03 | 1.05 | 2.1 | 0.07 |
|  | 2 | 0.03 | 1.1 | 2.1 | 0.14 |
| P2 | 1 | 0.03 | 0.9 | 2.1 | 0.06 |
| Total |  |  |  |  | 24.87 |

**C21.02** m³ Transporte de RCDs a planta de 50 km (15/06/2022)
24.87 m³ × 12 = 298.44

| Código | Ud | Descripción | Rendimiento | Precio | Importe |
|---|---|---|---|---|---|
| MQ04 | h | Camion transporte 10t con capacidad de 8m3 y 2 ejes (maquinaria; 15/06/2022) | 0.43 | 27.9 | 12.00 |
|  |  | Total |  |  | 12 |

| Medición | Uds. | Largo | Ancho | Alto | Parcial |
|---|---|---|---|---|---|
| PAVIMENTO | 46.4 |  | 0.06 |  | 2.78 |
|  | 53.3 |  | 0.06 |  | 3.20 |
| ESCALERA | 4.21 |  | 0.2 |  | 0.84 |
| REVOCO | 181.42 |  | 0.03 |  | 5.44 |
| MUROS |  |  |  |  |  |
| PLANTA BAJA | 1 | 3.15 | 0.2 | 2.56 | 1.61 |
|  | 1 | 3.64 | 0.2 | 2.56 | 1.86 |
|  | 1 | 2.4 | 0.2 | 2.56 | 1.23 |
|  | 1 | 2.1 | 0.2 | 2.56 | 1.08 |
| PLANTA PRIEMRA | 1 | 2.54 | 0.3 | 2.82 | 2.15 |
| PLANTA SEGUNDA | 1 | 2.26 | 0.1 | 2.5 | 0.57 |
|  | 1 | 3.7 | 0.1 | 2.5 | 0.93 |
| ROLLIZOS MADERA |  |  |  |  |  |
| FORJADO TECHO PB | 3 | 2.3 | 0.2 | 0.2 | 0.28 |
|  | 6 | 3.42 | 0.2 | 0.2 | 0.82 |
|  | 1 | 1.18 | 0.2 | 0.2 | 0.05 |
| FORJADO TECHO P1 |  |  |  |  |  |
| (SUSTITUCION 30%) | 11 | 3.6 | 0.2 | 0.2 | 1.58 |
| PUERTAS INTERIORES |  |  |  |  |  |
| PB | 1 | 0.03 | 1 | 2.1 | 0.06 |
|  | 1 | 0.03 | 1 | 2.1 | 0.06 |
| P1 | 1 | 0.03 | 0.9 | 2.1 | 0.06 |
|  | 1 | 0.03 | 1.05 | 2.1 | 0.07 |
|  | 2 | 0.03 | 1.1 | 2.1 | 0.14 |
| P2 | 1 | 0.03 | 0.9 | 2.1 | 0.06 |
| Total |  |  |  |  | 24.87 |

**C21.03** t Canon de vertido por entrega de LER 17 01 07 Hgones y ceramicos (30/03/2022)
18.86 t × 7 = 132.02
Canon de vertido por entrega de residuos inertes de hormigones, morteros y prefabricados producidos en obras de construcción y/o demolición, en vertedero específico, instalación de tratamiento de residuos de construcción y demolición externa a la obra o centro de valorización o eliminación de residuos. El precio no incluye el transporte.

| Medición | Uds. | Largo | Parcial |
|---|---|---|---|
| Tabiques | 9.43 | 2 | 18.86 |
| Total |  |  | 18.86 |

**C21.03B** t Canon de vertido por entrega de LER 17 01 01 Hgones (30/03/2022)
24.52 t × 6 = 147.12
Canon de vertido por entrega de residuos inertes de hormigones, morteros y prefabricados producidos en obras de construcción y/o demolición, en vertedero específico, instalación de tratamiento de residuos de construcción y demolición externa a la obra o centro de valorización o eliminación de residuos. El precio no incluye el transporte.

| Medición | Uds. | Largo | Parcial |
|---|---|---|---|
| Pavimentos y saneado pared | 12.26 | 2 | 24.52 |
| Total |  |  | 24.52 |

**C21.03C** t Canon de vertido por entrega de LER 17 02 01 Madera (09/06/2022)
2.39 t × 16.5 = 39.44

| Medición | Uds. | Largo | Parcial |
|---|---|---|---|
| Madera vigas y puertas int | 3.18 | 0.75 | 2.39 |
| Total |  |  | 2.39 |

## CAP 02 ACTUACIONES INCENTIVABLES EN PREE5000 (31/01/2000)
Importe: 164006.64

### CAP 02-S 03 ACTUACIONES EN CUBIERTAS (31/01/2000)
Importe: 36558.14
Desmontaje de cobertura de chapa de acero, sujeta mecánicamente sobre correa estructural a menos de 20 m de altura, en cubierta inclinada a un agua con una pendiente media del 30%; con medios manuales, y carga manual sobre camión o contenedor. El precio incluye el desmontaje de los elementos de fijación, de los remates.

**31.00** UD DESMONTAJE, RECOGIDA Y GESTION DE FIBROCEMENTO CON AMIANTO (15/06/2022)
1 UD × 3493.09 = 3493.09
Desmontaje de cubierta hasta 10m de altura, hasta 80m2 con recogida y gestión de placas de fibrocemento con amianto realizado en una sola actuación.
Realizado todo ello de forma manual, con embalaje y transporte especial al gestor autorizado. Realizada por gestor autorizado, incluyendo las autorizadiones y certificados correspondientes. Incluye canon de gestión del residuo en vertedero toxicológico.

| Código | Ud | Descripción | Rendimiento | Precio | Importe |
|---|---|---|---|---|---|
| AGR AM | ud | DESMONTAJE, RECOGIDA Y GESTION DE AMIANTO EN VERTEDERO TOXICOLOG (15/06/2022) | 1 | 3493.09 | 3493.09 |
|  |  | Total |  |  | 3493.09 |

**01.16** m2 DESMONTADO DE CUBIERTA INCLINADA SIN AISLAMIENTO (28/06/2022)
75.18 m2 × 16.42 = 1234.46
Desmontaje de cubierta tradicional inclinada formada por rollizos de madera, tablazón de piedra de pizarra ,tierra de pizarra (launa) 6cm y cobertura.

| Código | Ud | Descripción | Rendimiento | Precio | Importe |
|---|---|---|---|---|---|
| TP00100 | h | PEÓN ESPECIAL | 0.78 | 21.05 | 16.42 |
|  |  | Total |  |  | 16.42 |

| Medición | Uds. | Largo | Ancho | Parcial |
|---|---|---|---|---|
| Cubierta 1 | 1 | 6.1 | 7.75 | 47.28 |
| Cubierta 2 | 1 | 3.6 | 7.75 | 27.90 |
| Total |  |  |  | 75.18 |

**00.01-C 02** m2 CUBIERTA INCLINADA MADERA+AISAM+MADERA
75.18 m2 × 172.95 = 13002.38
Sistema de cubierta integral de impermeabilización ONDULINE y aislamiento térmico sobre soporte discontinuo de madera, compuesto por: AISLAMIENTO TÉRMICO: panel sándwich machihembrado, Ondutherm H10+A160+FAN13 "ONDULINE", compuesto de: cara superior de tablero de aglomerado hidrófugo de 10 mm de espesor, núcleo aislante de espuma de poliestireno extruido de 160 mm de espesor y cara inferior de friso de abeto natural, de 13 mm de espesor, fijado al soporte mediante clavos, Espiral "ONDULINE"; IMPERMEABILIZACIÓN: placa bajo teja, asfáltica DRS, BT 235 "ONDULINE", fijada al soporte con clavos, Espiral "ONDULINE"; COBERTURA: tejas cerámicas curvas (NO INCLUIDAS), fijadas con espuma de poliuretano, Ondufoam "ONDULINE" y ganchos "ONDULINE". Incluso pieza de remate de madera para el cierre y protección de los paneles en aleros y laterales, masilla de poliuretano, Onduflex 300 (300 cm³) "ONDULINE", para sellado de juntas entre paneles y lámina autoadhesiva autoprotegida Ondufilm "ONDULINE", para sellado de juntas entre paneles y entre paneles y encuentros. El precio no incluye la superficie soporte ni los puntos singulares y las piezas especiales de la cobertura.

| Código | Ud | Descripción | Rendimiento | Precio | Importe |
|---|---|---|---|---|---|
| O01OB150 | h. | Oficial 1ª carpintero | 0.4 | 19.85 | 7.94 |
| O01OB160 | h. | Ayudante carpintero | 0.4 | 19.04 | 7.62 |
| P06BL240 | m. | Banda autoadhesiva 7,5 cm. Ondufilm (material) | 1.5 | 1.85 | 2.78 |
| P06SI065 | ud | Masilla poliuretano Onduflex (material) | 0.2 | 5.05 | 1.01 |
| P01UC110 | ud | Clavo espiral 11,5 cm.+arandela (material) | 10 | 0.51 | 5.10 |
| P05WMA310R | m2 | Panel SANDWICH ABETO+XPS 16+ABETO. (material; 15/06/2022) | 1.1 | 135 | 148.50 |
|  |  | Total |  |  | 172.95 |

| Medición | Uds. | Largo | Ancho | Parcial |
|---|---|---|---|---|
| Cubierta 1 | 1 | 6.1 | 7.75 | 47.28 |
| Cubierta 2 | 1 | 3.6 | 7.75 | 27.90 |
| Total |  |  |  | 75.18 |

**AG03** m2 TEJADO DE CUBIERTA INCLINADA SOBRE ONDULINE. TEJA (31/01/2000)
75.18 m2 × 31.29 = 2352.38
COBERTURA de tejas cerámicas curvas, acabado con engobe color rojo, 40,8x15x11,6 cm, recibidas con mortero de cemento, industrial, M-2,5. Incluso tirafondos de acero cincado, para fijación sobre soporte de madera y onduline; cinta autoadhesiva para sellado de juntas, resolución de puntos singulares y piezas especiales de la cobertura.

| Código | Ud | Descripción | Rendimiento | Precio | Importe |
|---|---|---|---|---|---|
| O01OA030 | h. | Oficial primera | 0.44 | 19.85 | 8.73 |
| O01OA050 | h | Ayudante | 0.44 | 19.04 | 8.38 |
| P05FO090 | ud | Clavo taco 7 cm. Onduline (material; 31/01/2000) | 3 | 0.06 | 0.18 |
| P05TC010 | ud | Teja curva roja 40x19 (material) | 35 | 0.4 | 14.00 |
|  |  | Total |  |  | 31.29 |

| Medición | Uds. | Largo | Ancho | Parcial |
|---|---|---|---|---|
| Cubierta 1 | 1 | 6.1 | 7.75 | 47.28 |
| Cubierta 2 | 1 | 3.6 | 7.75 | 27.90 |
| Total |  |  |  | 75.18 |

**02.22** m2 CORONACION DE MURO DE CARGA DE MAMPOSTERÍA CON CAL
29.1 m2 × 15.68 = 456.29
Coronación y/o Reparación estructural de muro de mampostería mediante la aplicación de mortero bicomponente, compuesto por cal hidráulica natural NHL 3,5, puzolanas, áridos seleccionados y otros aditivos, resistencia a compresión 15 N/mm², en capas sucesivas, de 10 mm de espesor total, acabado fratasado con esponja, siendo la primera capa fina de 2 a 3 mm de espesor y las posteriores capas sucesivas de 10 a 15 mm de espesor cada una; reforzado con malla de fibra de vidrio antiálcalis, con un contenido mínimo de zirconio del 17%, de 12,7x12,7 mm de luz de malla y de 125 g/m² de masa superficial.

| Código | Ud | Descripción | Rendimiento | Precio | Importe |
|---|---|---|---|---|---|
| O01OA030 | h. | Oficial primera | 0.25 | 19.85 | 4.96 |
| O01OA060 | h. | Peón especializado | 0.25 | 18.9 | 4.73 |
| P01SM330 | t. | Mampuesto irregular de pedernal (material) | 0.05 | 116.93 | 5.85 |
| A02M040 | m3 | MORT.BAST.CAL M-5 CEM BL-II/A-L 42,5 R (material) | 0.001 | 138.19 | 0.14 |
|  |  | Total |  |  | 15.68 |

| Medición | Uds. | Largo | Ancho | Parcial |
|---|---|---|---|---|
| CORONACION DE MUROS | 1 | 27.5 | 0.7 | 19.25 |
|  | 1 | 19.7 | 0.5 | 9.85 |
| Total |  |  |  | 29.1 |

**02.14** m VIGUETAS MADERA LAMINADA 180X120
124.58 m × 51.98 = 6475.67

| Medición | Uds. | Largo | Parcial |
|---|---|---|---|
| VIGUETAS CUBIERTA1 |  |  |  |
|  | 17 | 3.7 | 62.90 |
|  | 2 | 3.85 | 7.70 |
| VIGUETAS Y DURMIENTES CUB 2 |  |  |  |
|  | 5 | 4.25 | 21.25 |
|  | 5 | 3.13 | 15.65 |
|  | 1 | 4.24 | 4.24 |
|  | 1 | 3.13 | 3.13 |
|  | 1 | 3.41 | 3.41 |
|  | 1 | 3.06 | 3.06 |
|  | 1 | 3.24 | 3.24 |
| Total |  |  | 124.58 |

**02.17** m VIGAS MADERA LAMINADA 240X200
16.83 m × 102.22 = 1720.36
Viga de madera laminada encolada homogénea de pino , de 40 mm de espesor de las láminas, de 160x140 mm de sección, clase resistente GL-24h y clase E1 en emisión de formaldehído según UNE-EN 14080; para clase de uso 1 según UNE-EN 335, con protección frente a agentes bióticos que se corresponde con la clase de penetración NP1 según UNE-EN 351-1, con acabado cepillado., sentado con mortero mixto (bastardo), incluso demolición y picado del dintel actual, con entresacado de piezas para enjarje, roturas laterales para apoyo, replanteo, nivelación y aplomado, parte proporcional de enjarjes, mermas y roturas cimbras apeos etc, humedecido de las piezas y limpieza. Medida la unidad completamente ejecutada.

| Código | Ud | Descripción | Rendimiento | Precio | Importe |
|---|---|---|---|---|---|
| O01OA030 | h. | Oficial primera | 0.15 | 19.85 | 2.98 |
| O01OA060 | h. | Peón especializado | 0.25 | 18.9 | 4.73 |
| P01LT030 | mud | Ladrillo perforado tosco 24x11,5x5 cm. | 0.2 | 114.51 | 22.90 |
| P33XB210 | ud | Repercusión de apeo | 0.1 | 83.56 | 8.36 |
| CM05000 | m3 | MADERA LAMINADA TRATADA | 0.048 | 1317.76 | 63.25 |
|  |  | Total |  |  | 102.22 |

Claves: aparejo, cargadero, dintel, bastardo, pie, hueco, muro, original, ladrillo, teja, perfil, fábrica, medio, fachada, cerámico, lateral, merma, proyección, apeo, demolición, pico, rotura, apoyo, replanteo, nivel, mixto, cimbra, mortero, humedad, limpieza, ejecución, pieza

| Medición | Uds. | Parcial |
|---|---|---|
| VIGAS CUBIERTA |  |  |
|  | 3.28 | 3.28 |
|  | 2.95 | 2.95 |
|  | 3.21 | 3.21 |
|  | 2.39 | 2.39 |
|  | 2.6 | 2.60 |
|  | 2.4 | 2.40 |
| Total |  | 16.83 |

**02.15** m PILARES MADERA LAMINADA 150X150 (03/07/2017)
21.9 m × 44.49 = 974.33
Viga de madera laminada encolada homogénea de pino , de 40 mm de espesor de las láminas, de 160x140 mm de sección, clase resistente GL-24h y clase E1 en emisión de formaldehído según UNE-EN 14080; para clase de uso 1 según UNE-EN 335, con protección frente a agentes bióticos que se corresponde con la clase de penetración NP1 según UNE-EN 351-1, con acabado cepillado., sentado con mortero mixto (bastardo), incluso demolición y picado del dintel actual, con entresacado de piezas para enjarje, roturas laterales para apoyo, replanteo, nivelación y aplomado, parte proporcional de enjarjes, mermas y roturas cimbras apeos etc, humedecido de las piezas y limpieza. Medida la unidad completamente ejecutada.

| Código | Ud | Descripción | Rendimiento | Precio | Importe |
|---|---|---|---|---|---|
| O01OA030 | h. | Oficial primera | 0.4 | 19.85 | 7.94 |
| O01OA060 | h. | Peón especializado | 0.4 | 18.9 | 7.56 |
| CM05000 | m3 | MADERA LAMINADA TRATADA | 0.022 | 1317.76 | 28.99 |
|  |  | Total |  |  | 44.49 |

Claves: aparejo, cargadero, dintel, bastardo, pie, hueco, muro, original, ladrillo, teja, perfil, fábrica, medio, fachada, cerámico, lateral, merma, proyección, apeo, demolición, pico, rotura, apoyo, replanteo, nivel, mixto, cimbra, mortero, humedad, limpieza, ejecución, pieza

| Medición | Uds. | Largo | Parcial |
|---|---|---|---|
|  | 3 | 2.8 | 8.40 |
|  | 3 | 2.4 | 7.20 |
|  | 3 | 2.1 | 6.30 |
| Total |  |  | 21.9 |

**01ALM00005** m3 DEMOLICIÓN DE MURO DE L/M MEDIOS MANUALES T. CONTENEDOR (28/12/2021)
11.9 m3 × 123.89 = 1474.29
Demolición de muro de ladrillo macizo con medios manuales, incluso transporte de material sobrante a contenedor o punto de carga colocado a una distancia media de 50 m. Medido el volumen inicial deduciendo huecos.

| Código | Ud | Descripción | Rendimiento | Precio | Importe |
|---|---|---|---|---|---|
| TP00100 | h | PEÓN ESPECIAL | 5.63 | 21.05 | 118.51 |
| MK00300 | h | CARRETILLA MECÁNICA BASCULANTE 1 m3 (maquinaria; 28/12/2021) | 1.3 | 4.14 | 5.38 |
|  |  | Total |  |  | 123.89 |

| Medición | Uds. | Largo | Ancho | Alto | Parcial |
|---|---|---|---|---|---|
| Cerramiento planta segunda |  |  |  |  |  |
| (altura media) | 1 | 20 | 0.2 | 2.4 | 9.60 |
| Pilastras | 6 | 0.4 | 0.4 | 2.4 | 2.30 |
| Total |  |  |  |  | 11.9 |

**06BHA00015** m2 FÁBRICA LIGERA 24 cm ESP. BLOQUES ARCILLA ALIGERADA (03/07/2017)
10 m2 × 35.49 = 354.90
Fábrica de 24 cm de espesor, con bloques machihembrados de arcilla aligerada de 30x19x24 cm, recibidos con mortero M5 de cemento CEM II/A-L 32,5 N; según CTE. Medida deduciendo huecos.

| Código | Ud | Descripción | Rendimiento | Precio | Importe |
|---|---|---|---|---|---|
| TO00100 | h | OF. 1ª ALBAÑILERÍA | 0.6 | 19.85 | 11.91 |
| TP00100 | h | PEÓN ESPECIAL | 0.3 | 21.05 | 6.32 |
| AGM01600 | m3 | MORTERO BASTARDO M10 (1:0,5:4) CEM II/A-L 32,5 N Y CAL (material; 03/07/2017) | 0.018 | 105.76 | 1.90 |
| FB80020 | u | BLOQUE ARCILLA ALIGERADA 30x19x24 cm (material; 28/12/2021) | 14.08 | 0.92 | 12.95 |
| WW00300 | u | MATERIAL COMPLEMENTARIO O PZAS. ESPECIALES | 4.02 | 0.6 | 2.41 |
|  |  | Total |  |  | 35.49 |

| Medición | Uds. | Largo | Ancho | Alto | Parcial |
|---|---|---|---|---|---|
| Cerramiento planta segunda |  |  |  |  |  |
|  | 1 | 20 | 0.2 | 2.5 | 10.00 |
| Total |  |  |  |  | 10 |

**10CEE00003** m2 ENFOSCADO MAESTREADO Y FRATASADO EN PAREDES (03/07/2017)
66 m2 × 29.85 = 1970.10
Enfoscado maestreado y fratasado en paredes con mortero M5 (1:6). Medido a cinta corrida.

| Código | Ud | Descripción | Rendimiento | Precio | Importe |
|---|---|---|---|---|---|
| ATC00100 | h | CUADRILLA ALBAÑILERÍA, FORMADA POR OFICIAL 1ª Y PEÓN ESP. | 0.7 | 40.9 | 28.63 |
| AGM00500 | m3 | MORTERO DE CEMENTO M5 (1:6) CEM II/A-L 32,5 N | 0.021 | 57.99 | 1.22 |
|  |  | Total |  |  | 29.85 |

| Medición | Uds. | Largo | Alto | Parcial |
|---|---|---|---|---|
| Enfoscado por el exterior |  |  |  |  |
| (altura media) | 1 | 20 | 2.4 | 48.00 |
| Forrado chimeneas |  |  |  |  |
| Humos | 1 | 4 | 3 | 12.00 |
| Shunts | 2 | 3 | 1 | 6.00 |
| Total |  |  |  | 66 |

**10CLL00001** m2 ENLUCIDO EN PAREDES, PASTA DE YESO (03/07/2017)
48 m2 × 2.21 = 106.08
Enlucido en paredes, con pasta de yeso YF. Medido a cinta corrida desde la arista superior del rodapié.

| Código | Ud | Descripción | Rendimiento | Precio | Importe |
|---|---|---|---|---|---|
| TO01200 | h | OF. 1ª YESERO | 0.08 | 19.85 | 1.59 |
| AGY00200 | m3 | PASTA DE YESO BLANCO YF | 0.005 | 123.22 | 0.62 |
|  |  | Total |  |  | 2.21 |

| Medición | Uds. | Largo | Alto | Parcial |
|---|---|---|---|---|
| Enlucido por el interior |  |  |  |  |
| (altura media) | 1 | 20 | 2.4 | 48.00 |
| Total |  |  |  | 48 |

**D35AC001-C02** M2 PINTURA ECOLOGICA COLORNATUR DE COLOREA O SIMILAR
48 M2 × 5.77 = 276.96

| Medición | Uds. | Largo | Alto | Parcial |
|---|---|---|---|---|
| Enlucido por el interior |  |  |  |  |
| (altura media) | 1 | 20 | 2.4 | 48.00 |
| Total |  |  |  | 48 |

**E27GA050** m2 PINTURA DE SILICATO COLOREA O SIMILAR
18 m2 × 9.87 = 177.66
Revestimiento fino mineral, transpirable, aspecto mate mineral, a base de goma de xantano, carbonato cálcico, dióxido de titanio, estabilizanes y dispersantes, silicato potásico soluble y ligante orgánico <3-5% sobre extracto seco, según norma DIN 18363. Aplicado 2 manos de color a elegir por D.F.

| Código | Ud | Descripción | Rendimiento | Precio | Importe |
|---|---|---|---|---|---|
| O01OB230 | h. | Oficial 1ª pintura | 0.18 | 19.85 | 3.57 |
| O01OB240 | h. | Ayudante pintura (mano de obra; 21/06/2022) | 0.18 | 19.04 | 3.43 |
| P25OZ040 | l. | E. fijadora muy penetrante obra/mad e/int (material) | 0.07 | 7.67 | 0.54 |
| P25ET020 | l. | Pintura Ecologica Silicato Colormin (material; 09/06/2022) | 0.3 | 7.5 | 2.25 |
| P25WW220 | ud | Pequeño material | 0.08 | 1 | 0.08 |
|  |  | Total |  |  | 9.87 |

Claves: paramento, aplicación, plástico, vinilo, superficie, satinado, pintura, medio, rodillo, calidad, vertical, fachada, mano, imprimación, horizontal, industrial

| Medición | Uds. | Largo | Alto | Parcial |
|---|---|---|---|---|
| Forrado chimeneas conductos |  |  |  |  |
| Humos | 1 | 4 | 3 | 12.00 |
| Shunts | 2 | 3 | 1 | 6.00 |
| Total |  |  |  | 18 |

**E09ISA020** m. FORRADO CHIMEN. C/LADR.PERF.
18 m. × 95.51 = 1719.18
Forrado de conducto de chimenea sobre faldón de cubierta realizado con fábrica de 1/2 pie de espesor de ladrillo perforado de 7cm., hasta 0,20 m2. de sección libre del hueco o del conducto; enfoscado exterior de la fábrica con mortero de cemento CEM II/B-P 32,5 N y arena de río de tipo M-10, confeccionado con hormigonera de 200 l., s/RC-03; sellado perimetral en el encuentro con el faldón mediante lámina de PVC flexible Novanol gris de 1,2 mm.; recibido de caperuza de chapa galvanizada para d = 200 mm. con mortero de cemento de tipo M-5, incluso replanteo. Medido en su longitud.

| Código | Ud | Descripción | Rendimiento | Precio | Importe |
|---|---|---|---|---|---|
| O01OA030 | h. | Oficial primera | 0.85 | 19.85 | 16.87 |
| O01OA050 | h | Ayudante | 0.85 | 19.04 | 16.18 |
| O01OA070 | h | Peón | 0.85 | 16.15 | 13.73 |
| P01LT020 | mud | Ladrillo perforado tosco 24x11,5x7 cm. (material) | 0.09 | 104.17 | 9.38 |
| P10CCM030 | m. | Cond.vent.chapa galvan. e=1mm D=20cm (material) | 1 | 12.06 | 12.06 |
| P10CHA030 | ud | Sombr.normal chapa galvanizada D=20cm (material) | 0.6 | 9.97 | 5.98 |
| P06SL350 | m2 | Lám. PVC Novanol 1,2mm gris (material) | 0.9 | 12.13 | 10.92 |
| P06SL355 | kg | Adhesivo soldador PVC PG-30 (material) | 0.055 | 7.83 | 0.43 |
| P06SL360 | kg | Sellante líquido de PVC PG-40 (material) | 0.025 | 8.85 | 0.22 |
| A02A060 | m3 | MORTERO CEMENTO M-10 (material) | 0.04 | 87.37 | 3.49 |
| A02A080 | m3 | MORTERO CEMENTO M-5 | 0.08 | 78.1 | 6.25 |
|  |  | Total |  |  | 95.51 |

Claves: pie, río, conducción, faldón, forro, fábrica, ladrillo, perforación, sección, mortero, exterior, enfoscado, hueco, confeccionar, cubierta, chimenea, replanteo, medición, perímetro, hormigón, lámina, PVC, flexible, gris, galvanizar, cemento, chapa, areno

| Medición | Uds. | Largo | Alto | Parcial |
|---|---|---|---|---|
| Humos | 1 | 4 | 3 | 12.00 |
| Shunts | 2 | 3 | 1 | 6.00 |
| Total |  |  |  | 18 |

**E09ISB020** ud REMATE CHIM. P/FÁBRICA REVEST
3 ud × 56.67 = 170.01
Remate superior de chimenea conformado a base de pilaretes de ladrillo macizo o perforado para revestir, recibidos con mortero de cemento CEM II/B-P 32,5 N y arena de río de tipo M-10, confeccionado con hormigonera de 200 l., s/RC-03, tapa de hormigón armado de hasta 0,35 m2. de sección y 4 cm. de espesor, colocada sobre ellos, para soportar una cobertura final de teja, incluso ejecución de esta y revestido de pilaretes.

| Código | Ud | Descripción | Rendimiento | Precio | Importe |
|---|---|---|---|---|---|
| O01OA030 | h. | Oficial primera | 0.89 | 19.85 | 17.67 |
| O01OA050 | h | Ayudante | 0.89 | 19.04 | 16.95 |
| O01OA070 | h | Peón | 0.53 | 16.15 | 8.56 |
| P01LT020 | mud | Ladrillo perforado tosco 24x11,5x7 cm. | 0.008 | 104.17 | 0.83 |
| P05EH020 | ud | Placa prefab.hormigón 150x33 cm. (material) | 1 | 5.28 | 5.28 |
| P05TC102 | ud | Teja curva rojo 40x20 (material) | 9 | 0.33 | 2.97 |
| P05TC235 | ud | Teja curva ventilación color (material) | 0.06 | 8.02 | 0.48 |
| A02A060 | m3 | MORTERO CEMENTO M-10 | 0.045 | 87.37 | 3.93 |
|  |  | Total |  |  | 56.67 |

Claves: conformado, chimenea, mortero, base, río, macizo, revestir, areno, remate, soporte, cemento, sección, ejecución, hormigón, confeccionar, armadura, ladrillo, colocación, teja, perforación, cubierta, tapa

**P00037** h AUTOGRUA (11/02/2022)
12 h × 50 = 600.00
Grúa autopropulsada de brazo telescópico con una capacidad de elevación de 30 t y 27 m de altura máxima de trabajo.

| Código | Ud | Descripción | Rendimiento | Precio | Importe |
|---|---|---|---|---|---|
| mq07gte010c | h | Grúa autopropulsada de brazo telescópico (maquinaria; 11/02/2022) | 1 | 50 | 50.00 |
|  |  | Total |  |  | 50 |

### CAP 02-C 02 ACTUACIONES EN FACHADAS Y HUECOS (31/01/2000)
Importe: 74119.79

**C02.06** u Anclaje mecánico (16/02/2022)
1 u × 11.42 = 11.42
Anclaje mecánico con elemento de plástico equipado con anclaje de plástico, Traditerm Anclaje Dardo 80 mm "GRUPO PUMA", para la instalación a posteriori de accesorios de cargas medias (5 - 15 kg), y no relevantes para la seguridad de personas (Abrazaderas para bajantes, retenes y cierres abatibles, señales y carteles, luminarias, etc). Equipado con anclaje de plástico SDF-Splus-8UBxL, permite su instalación en sistemas SATE Traditerm de espesor de entre 80 y 280 mm. Montaje con pretaladro previo (Ø8mm) una vez ha concluido la puesta en obra del sistema SATE Traditerm. Se suministra junto con una arandela de EPDM para el contacto con la superficie. Se instala el elemento de fachada vía un tornillo autoroscante Ø4-5mm (con reductor) o Ø9mm. Conductividad térmica: 0.002 W/mK.

| Código | Ud | Descripción | Rendimiento | Precio | Importe |
|---|---|---|---|---|---|
| ISODARDO80 | u | Elemento de plástico equipado con anclaje de plástico (material; 16/02/2022) | 1 | 9.74 | 9.74 |
| mo113 | h | Peón ordinario construcción | 0.09 | 16.15 | 1.45 |
| 000C02.06 | % | Costes directos complementarios (16/02/2022) | 0.02 | 11.42 | 0.23 |
|  |  | Total |  |  | 11.42 |

**C02.07** m Canal protectora para alojamiento de cables (07/02/2022)
10.4 m × 21.98 = 228.59
Canal protectora de PVC, color blanco RAL 9010, de 60x90 mm, propiedades eléctricas: aislante, no propagador de la llama, con grados de protección IP4X e IK08, estable frente a los rayos UV y con buen comportamiento a la intemperie y frente a la acción de los agentes químicos, con 2 compartimentos.

| Código | Ud | Descripción | Rendimiento | Precio | Importe |
|---|---|---|---|---|---|
| mt35une101bj | m | Canal protectora de PVC, color blanco RAL 9010, de 60x90 mm (material; 07/02/2022) | 1 | 14.32 | 14.32 |
| mt35une102c | m | Tabique de separación, de PVC, de 60 mm de altura (material; 07/02/2022) | 1 | 2.81 | 2.81 |
| mo003 | h | Oficial 1ª electricista | 0.16 | 19.85 | 3.18 |
| mo102 | h | Ayudante electricista | 0.065 | 19.04 | 1.24 |
| 0000C02.06 | % | Costes directos complementarios (07/02/2022) | 0.02 | 21.64 | 0.43 |
|  |  | Total |  |  | 21.98 |

**01.07-C2** UD DESMONTADO CARPINTERIA EXTERIOR (28/06/2022)
11 UD × 7.37 = 81.07
Desmontaje de hoja de carpintería acristalada de cualquier tipo situada en fachada, de menos de 3 m² de superficie, con medios manuales, con recuperación de marcos y hojas, y apilado en zona de estocage.

| Código | Ud | Descripción | Rendimiento | Precio | Importe |
|---|---|---|---|---|---|
| TP00100 | h | PEÓN ESPECIAL | 0.35 | 21.05 | 7.37 |
|  |  | Total |  |  | 7.37 |

| Medición | Uds. | Parcial |
|---|---|---|
| TODAS LAS VENTANAS | 6 | 6.00 |
| TODAS LAS PUERTAS | 5 | 5.00 |
| Total |  | 11 |

**01.13-C2** ud DESMONTADO DE VIERTEAGUAS VENTANA HASTA 2m (28/06/2022)
11 ud × 14.74 = 162.14
Demolición de vierteaguas con medios manuales, y carga manual de escombros sobre camión o contenedor.

| Código | Ud | Descripción | Rendimiento | Precio | Importe |
|---|---|---|---|---|---|
| TP00100 | h | PEÓN ESPECIAL | 0.7 | 21.05 | 14.74 |
|  |  | Total |  |  | 14.74 |

| Medición | Uds. | Parcial |
|---|---|---|
| TODAS LAS VENTANAS | 6 | 6.00 |
| TODAS LAS PUERTAS | 5 | 5.00 |
| Total |  | 11 |

**02.16-C02** ud AUMENTO DE HUECO
6 ud × 725.92 = 4355.52
Aumento dimensional de hueco de fachada con nuevo cargadero o hueco nuevo según pautas marcadas en planos y a confirmar in situ por la D.F., valorado como media ponderada respecto del nº de huecos que se agrandan o se hacen nuevos, comprendiendo: Picado de muro de mampostería de 50cm de espesor, bien para ensanche y o enjarje con apuntalamiento si fuera preciso, recrecido de jambas mediante la reconstrucción con piedra, tierra y mortero de cal, incluso replanteo, nivelación y aplomado, parte proporcional de reconstrucción del muro y limpieza, consiguiendo un recercado de hueco de fábrica estable estructuralmente y continuo en todo su perímetro, con adintelado del hueco mediante dintel de hormigón armado o cerámica armada.

| Código | Ud | Descripción | Rendimiento | Precio | Importe |
|---|---|---|---|---|---|
| O01OA030 | h. | Oficial primera | 2 | 19.85 | 39.70 |
| O01OA060 | h. | Peón especializado | 2 | 18.9 | 37.80 |
| M06MI010 | h. | Martillo manual picador neumático 9 kg (maquinaria) | 2.5 | 3.61 | 9.03 |
| R06C010 | ud | FORMACIÓN CARGADERO 2 HEB 100 | 0.5 | 816.98 | 408.49 |
| R03T025 | m3 | CARGA DE ESCOMBROS S/CONTENEDOR (25/05/2016) | 0.8 | 6.46 | 5.17 |
| R06LM010R | m3 | MURO DE LADRILLO MACIZO M.CAL | 0.8 | 282.16 | 225.73 |
|  |  | Total |  |  | 725.92 |

Claves: valoración, plano, fachada, hueco, modificado, aparejo, medio, pico, teja, puntal, reducción, cerámico, piedra, mampostería, fábrica, dintel, dimensión, ladrillo, bastardo, humedad, continuo, original, replanteo, nivel, merma, rotura, pieza, dirección, correcto, limpieza, refuerzo, mortero, perímetro, estructura, estable, recercado

| Medición | Uds. | Parcial |
|---|---|---|
| AUMENTO HUECO | 6 | 6.00 |
| Total |  | 6 |

**01KSB90001** m DESMONTADO M. MANUALES DE BARANDILLA METALICA
2.3 m × 5.66 = 13.02

| Medición | Uds. | Parcial |
|---|---|---|
| Balcon | 2.3 | 2.30 |
| Total |  | 2.3 |

**R12H120** m2 RESTAURACIÓN MECÁNICA BALCÓN DE FORJA
2.07 m2 × 70.64 = 146.22

| Medición | Uds. | Alto | Parcial |
|---|---|---|---|
| Balcon | 2.3 | 0.9 | 2.07 |
| Total |  |  | 2.07 |

**11SBA00001R** m INSTALACION BARANDILLA EXISTENTE RECUPERADA
2.3 m × 21.95 = 50.49

| Medición | Uds. | Parcial |
|---|---|---|
| Balcon | 2.3 | 2.30 |
| Total |  | 2.3 |

**11SBA00001AG** m BARANDILLA AC. CAL. BAST. SENC. PLET. ENTREP. CUADRAD. 14 mm
6.6 m × 62.77 = 414.28

| Medición | Uds. | Ancho | Parcial |
|---|---|---|---|
| V1 | 2 | 1.15 | 2.30 |
| V2.2 | 1 | 1 | 1.00 |
| V3 | 1 | 1.15 | 1.15 |
| V4 | 1 | 1.15 | 1.15 |
| V5 | 1 | 1 | 1.00 |
| Total |  |  | 6.6 |

**E27HEC010** m2 ESMALTE SATINADO ECOLOGICO S/METAL
8.02 m2 × 13.54 = 108.59

| Medición | Uds. | Ancho | Alto | Parcial |
|---|---|---|---|---|
| Balcon | 2.3 |  | 0.9 | 2.07 |
| V1 | 2 | 1.15 | 0.9 | 2.07 |
| V2.2 | 1 | 1 | 0.9 | 0.90 |
| V3 | 1 | 1.15 | 0.9 | 1.04 |
| V4 | 1 | 1.15 | 0.9 | 1.04 |
| V5 | 1 | 1 | 0.9 | 0.90 |
| Total |  |  |  | 8.02 |

**02.17-C02** ud REDUCCIÓN DE HUECO
1 ud × 321.18 = 321.18
Reducción dimensional de hueco de fachada o cegado total del mismo según pautas marcadas en planos y a confirmar in situ por la D.F. valorado como media ponderada respecto del nº de huecos que se achican en dintel o se ciegan totalmente, comprendiendo: Picado de fábricas de ladrillo para ensanche y o enjarje con apuntalamiento si fuera preciso, recrecido de jambas enjarjadas con la fábrica actual mediante ladrillos cerámicos de tejar, de dimensiones similares a los existentes, sentados con mortero bastardo y aparejados según diseño original, incluso replanteo, nivelación y aplomado, parte proporcional de enjarjes, mermas y roturas, humedecido de las piezas y limpieza, consiguiendo un recercado de hueco de fábrica estable estructuralmente y continuo en todo su perímetro, con adintelado del hueco o corrección del que hubiere si fuera preciso.

| Código | Ud | Descripción | Rendimiento | Precio | Importe |
|---|---|---|---|---|---|
| O01OA060 | h. | Peón especializado | 4 | 18.9 | 75.60 |
| R06LM010R | m3 | MURO DE LADRILLO MACIZO M.CAL | 0.8 | 282.16 | 225.73 |
| TO00100 | h | OF. 1ª ALBAÑILERÍA | 1 | 19.85 | 19.85 |
|  |  | Total |  |  | 321.18 |

Claves: valoración, plano, fachada, hueco, modificado, aparejo, medio, pico, teja, puntal, reducción, cerámico, piedra, mampostería, fábrica, dintel, dimensión, ladrillo, bastardo, humedad, continuo, original, replanteo, nivel, merma, rotura, pieza, dirección, correcto, limpieza, refuerzo, mortero, perímetro, estructura, estable, recercado

| Medición | Uds. | Parcial |
|---|---|---|
| REDUCCION DE HUECO | 1 | 1.00 |
| Total |  | 1 |

**AG** m2 SANEADO DE MUROS Y REVOCO EXTERIOR
184.22 m2 × 16.15 = 2975.15
Saneado del revestimiento exterior de los muros que están afectadas por los cambios de huecos o aislamiento, consistente en picado del revoco que se encuentre suelto o deteriorado, hasta llegar a la base bien consolidada y reparación de posibles grietas en los muros mediante bendas de reparación, con medios manuales y carga manual de escombro sobre contenedor o camión. Medida la extensión completa de cada paño que acoge al hueco que se aumenta o reduce, o paño que se va a aislar, porque el mortero es muy antiguo y está en mal estado, y es previsible que se suelte durante el trabajo de modificación del hueco.

| Código | Ud | Descripción | Rendimiento | Precio | Importe |
|---|---|---|---|---|---|
| O01OA050 | h | Ayudante | 0.55 | 19.04 | 10.47 |
| O01OA070 | h | Peón | 0.35 | 16.15 | 5.65 |
| P01DW050 | m3 | Agua | 0.02 | 1.33 | 0.03 |
|  |  | Total |  |  | 16.15 |

Claves: aplicación, paramento, telar, medición, hueco, auxiliar, medio, manual, aéreo, revestimiento, equivalente, cal, mortero, vertical, soporte, gris, color, directo

| Medición | Uds. | Largo | Alto | Parcial |
|---|---|---|---|---|
| FACHADA ESTE | 70 |  |  | 70.00 |
| FACHADA SUR | 72 |  |  | 72.00 |
| FACHADA NORTE | 1 | 3.4 | 3.8 | 12.92 |
| FACHAD OESTE | 1 | 7.71 | 3.8 | 29.30 |
| Total |  |  |  | 184.22 |

**AG2** m2 SANEADO DE MUROS Y REVOCO INTERIOR
157.44 m2 × 12.95 = 2038.85

| Medición | Uds. | Largo | Alto | Parcial |
|---|---|---|---|---|
| PAREDES AFECTADAS POR CAMBIOS EN PUERTAS O VENTANAS |  |  |  |  |
| PLANTA BAJA | 1 | 33.5 | 2.56 | 85.76 |
| PLANTA PRIMERA | 1 | 6.7 | 2.66 | 17.82 |
|  | 1 | 9.6 | 2.66 | 25.54 |
|  | 1 | 2.8 | 2.66 | 7.45 |
| PLANTA PRIMERA | 1 | 2.87 | 3.85 | 11.05 |
|  | 1 | 2.55 | 3.85 | 9.82 |
| Total |  |  |  | 157.44 |

**C02.02** m MICROEMULSIONADO EN MUROS ELIMINAR HUMEDAD (25/05/2016)
30.5 m × 195.43 = 5960.62
Preparación de paramento mediante la realización de barrera de estanqueidad química a base de microemulsiones con tecnología MULTIPASS, bajo presión controlada, según la composición, degradación y grosor, mediante la introducción de resina multisiliconada a través de perforaciones que abarquen todo el grosor del muro. Barrera formada por microemulsiones cada 10 cm. en la base inferior del muro y en todo su grosor. Incluso p.p. de barreras verticales necesarias, análisis del material del muro, seguimiento y control de secado final del tratamiento en el tiempo marcado por la empresa instaladora. Todo ejecutado según instrucciones de instalación de la empresa. Siendo el grado de humedad por encima de la barrera de hermeticidad inferior al 6% y GARANTIA DE RESULTADO DE 30 AÑOS MEDIANTE CERTIFICADO DE GARANTIA. Medido la superficie a ejecutar e incluyendo barreras verticales de 1,5 metros

| Código | Ud | Descripción | Rendimiento | Precio | Importe |
|---|---|---|---|---|---|
| O01OA030 | h. | Oficial primera | 0.2 | 19.85 | 3.97 |
| O01OA070 | h | Peón | 0.4 | 16.15 | 6.46 |
| AGR MP2 | m | Resina multisiliconada capilaridad Murprotec (material; 15/06/2022) | 1 | 185 | 185.00 |
|  |  | Total |  |  | 195.43 |

| Medición | Uds. | Largo | Parcial |
|---|---|---|---|
| MUROS | 1 | 20 | 20.00 |
| ENCUENTROS | 7 | 1.5 | 10.50 |
| Total |  |  | 30.5 |

**C02.02-R** m² BARRERA HERMETICA MUROS ENTERRADOS ENCUBADOS
57.22 m² × 350.36 = 20047.60
Tratamiento para eliminación de agua y vapor de agua en muros soterrados mediante la creación de una barrera hermética y/o estanca consistente en la fabricación especifica para cada elemento de hidroresinas epoxi encubadas que impiden la oxigenación del muro, reduce la capacidad de absorción en horizontal y repelen cualquier agente químico procedente del terreno para que la barrera de hermeticidad estanca sea imposible de degradar.Análisis del material del muro, fabricación personalizada, seguimiento y control de secado final del tratamiento en el tiempo marcado por la empresa instaladora. Todo ejecutado según instrucciones de instalación de la empresa Murprotec. Siendo el grado de humedad por encima de la barrera de hermeticidad inferior al 6% GARANTIA DE RESULTADO DE 10 AÑOS MEDIANTE CERTIFICADO DE GARANTIA.
Medida la superficie ejecutada

| Código | Ud | Descripción | Rendimiento | Precio | Importe |
|---|---|---|---|---|---|
| O01OA030 | h. | Oficial primera | 0.2 | 19.85 | 3.97 |
| O01OA070 | h | Peón | 0.4 | 16.15 | 6.46 |
| M12W060 | h. | Equipo pulverizador aerográfico (maquinaria) | 0.2 | 4.61 | 0.92 |
| P01DW050 | m3 | Agua | 0.01 | 1.33 | 0.01 |
| AGR MP | m2 | Hidroresina epoxi encubada Murprotec (material; 15/06/2022) | 1 | 339 | 339.00 |
|  |  | Total |  |  | 350.36 |

| Medición | Uds. | Largo | Alto | Parcial |
|---|---|---|---|---|
| MEDIANERAS ENTERRADAS | 1 | 22.35 | 2.56 | 57.22 |
| Total |  |  |  | 57.22 |

**C02.05** m² Sistema de Aislamiento Térmico por el Exterior (07/02/2022)
184.22 m² × 85.47 = 15745.28
Aislamiento térmico por el exterior de fachadas con el sistema Traditerm EPS-G "GRUPO PUMA" o similar, con ETE 07/0054, compuesto por: panel rígido de poliestireno expandido elastificado con grafito, Traditerm Panel EPS-G "GRUPO PUMA" o similar, de superficie lisa y mecanizado lateral recto, de color gris, de 80 mm de espesor, fijado al soporte con mortero Traditerm "GRUPO PUMA" o similar, aplicado manualmente y fijaciones mecánicas con taco de expansión de polipropileno Traditerm "GRUPO PUMA" o similar; capa de regularización de mortero Traditerm "GRUPO PUMA" o similar, aplicado manualmente, armado con malla de fibra de vidrio, antiálcalis, Traditerm "GRUPO PUMA", de 5x4 mm de luz de malla, de 0,6 mm de espesor y de 160 g/m² de masa superficial; capa de acabado de mortero acrílico Morcemcril "GRUPO PUMA", color Blanco 100, sobre imprimación acrílica Fondo Morcemcril "GRUPO PUMA" o similar. Incluso perfiles de arranque Traditerm "GRUPO PUMA" o similar, de aluminio, perfiles de cierre superior Traditerm "GRUPO PUMA" o similar, de aluminio, perfiles para formación de goterones Traditerm "GRUPO PUMA", de PVC con malla, perfiles de esquina Traditerm "GRUPO PUMA", de PVC con malla, masilla selladora monocomponente Pumalastic-Ms "GRUPO PUMA" y cordón de espuma de polietileno expandido de celdas cerradas para sellado de juntas.
Incluye: Preparación de la superficie soporte. Colocación de la malla de arranque. Colocación del perfil de arranque. Corte y preparación del aislamiento. Colocación del aislamiento sobre el paramento. Lijado de toda la superficie. Colocación del resto de perfiles. Resolución de los puntos singulares. Aplicación del mortero base y colocación de la malla de fibra de vidrio en la capa de regularización. Formación de juntas. Aplicación de la capa de acabado. Sellado de juntas.
Criterio de valoración económica: El precio incluye la ejecución de remates en los encuentros con paramentos, revestimientos u otros elementos recibidos en su superficie.

| Código | Ud | Descripción | Rendimiento | Precio | Importe |
|---|---|---|---|---|---|
| mt28mop080x | m | Perfil de arranque Traditerm "GRUPO PUMA" de aluminio (material; 07/02/2022) | 0.17 | 5.53 | 0.94 |
| mt28mop085w | m | Perfil de cierre superior, Traditerm Coronación "GRUPO PUMA", de (material; 07/02/2022) | 0.17 | 16.03 | 2.73 |
| mt28mop030k | kg | Mortero Traditerm "GRUPO PUMA", impermeable al agua de lluvia (material; 07/02/2022) | 9 | 0.88 | 7.92 |
| mt16acp010u | m² | Panel rígido de aglomerado de corcho natural expandido (material; 07/02/2022) | 0.8 | 38 | 30.40 |
| mt16pep100C | u | Taco de expansión de polipropileno Traditerm (material; 07/02/2022) | 8 | 0.21 | 1.68 |
| mt28mop050e | m² | Malla de fibra de vidrio, antiálcalis (material; 07/02/2022) | 1.1 | 1.6 | 1.76 |
| mt28mop070d | m | Perfil de esquina Traditerm (material; 07/02/2022) | 0.3 | 1.27 | 0.38 |
| mt28mop320d | kg | Imprimación acrílica Fondo Morcemcril (material; 07/02/2022) | 0.22 | 3.8 | 0.84 |
| mt28mop310ug | kg | Mortero acrílico Morcemcril (material; 07/02/2022) | 2.5 | 3.84 | 9.60 |
| mt15bas010a | m | Cordón de polietileno expandido de celdas cerradas (material; 07/02/2022) | 0.17 | 0.06 | 0.01 |
| mt15igp101a | u | Cartucho de masilla monocomponente a base de polímeros híbridos (material; 07/02/2022) | 0.02 | 8 | 0.16 |
| mo054 | h | Oficial 1ª montador de aislamientos | 0.1 | 19.85 | 1.99 |
| mo101 | h | Ayudante montador de aislamientos | 0.1 | 19.04 | 1.90 |
| mo039 | h | Oficial 1ª revocador (mano de obra; 21/06/2022) | 0.6 | 19.85 | 11.91 |
| mo079 | h | Ayudante revocador (mano de obra; 21/06/2022) | 0.6 | 19.04 | 11.42 |
| 0000C02.03 | % | Costes directos complementarios (07/02/2022) | 0.02 | 91.72 | 1.83 |
|  |  | Total |  |  | 85.47 |

| Medición | Uds. | Largo | Alto | Parcial |
|---|---|---|---|---|
| FACHADA ESTE | 70 |  |  | 70.00 |
| FACHADA SUR | 72 |  |  | 72.00 |
| FACHADA NORTE | 1 | 3.4 | 3.8 | 12.92 |
| FACHAD OESTE | 1 | 7.71 | 3.8 | 29.30 |
| Total |  |  |  | 184.22 |

**04.02-C02** ud IMPERMEABILIZACION ALFEIZAR HUECOS (31/01/2000)
11 ud × 13.18 = 144.98
Impermeabilización de alféizar de ventana o balconera, hasta 2m de longitud, tipo monocapa, no adherida , formada por una lámina de polipropileno transpirable, tipo LAMINA RESPIRA 135 DE RED VERDE, fijada al soporte en perímetro y juntas y solapes fijados con cinta adhesiva G586 HERMETIC TAPE PE, preparada para recibir el vierteaguas. El precio no incluye el vierteaguas.

| Código | Ud | Descripción | Rendimiento | Precio | Importe |
|---|---|---|---|---|---|
| O01OA030 | h. | Oficial primera | 0.16 | 19.85 | 3.18 |
| O01OA050 | h | Ayudante | 0.16 | 19.04 | 3.05 |
| P06SL040 | m2 | Lám. EPDM Giscolene 120 1,14 mm. (material) | 0.62 | 7.47 | 4.63 |
| P06SI020 | kg | Adhesivo LS (lam.sintética) (material; 31/01/2000) | 0.31 | 7.49 | 2.32 |
|  |  | Total |  |  | 13.18 |

**02.14 C02** m VIERTEAGUAS CERAMICO o PIEDRA NATURAL (16€/M2)
12.3 m × 32.43 = 398.89
Vierteaguas de PIEZAS CERÁMICAS o PIEDRA NATURAL de 16€/m (marmol Crema marfil o similar en precio), en piezas de 1100 a 1500 mm de longitud, de 210 a 250 mm de anchura y 20 mm de espesor, con goterón, cara y canto recto pulido y grava adherida a la superficie en su cara inferior, empotrado en las jambas; recibido con mortero de cemento, industrial, con aditivo hidrófugo, M-10; y rejuntado entre piezas y de las uniones con los muros con mortero de juntas especial para piedra natural.

| Código | Ud | Descripción | Rendimiento | Precio | Importe |
|---|---|---|---|---|---|
| O01OA030 | h. | Oficial primera | 0.45 | 19.85 | 8.93 |
| O01OA070 | h | Peón | 0.45 | 16.15 | 7.27 |
| A02A080 | m3 | MORTERO CEMENTO M-5 | 0.003 | 78.1 | 0.23 |
| P10VC020R | m. | Vierteaguas CERÁMICO O PIEDRA NATURAL (material; 15/06/2022) | 1 | 16 | 16.00 |
|  |  | Total |  |  | 32.43 |

| Medición | Uds. | Parcial |
|---|---|---|
| P1 | 1.2 | 1.20 |
| P2 | 2.75 | 2.75 |
| V1 | 1.15 | 1.15 |
| V 2.1 | 1 | 1.00 |
| V 2.2 | 1 | 1.00 |
| V3 | 1.15 | 1.15 |
| V4 | 1.25 | 1.25 |
| V5 | 1 | 1.00 |
| V6 | 1 | 1.00 |
| V7 | 0.8 | 0.80 |
| Total |  | 12.3 |

**E08PKC010-C02** m2 REV.MORT. CAL AÉREA ENFOSCADO
341.66 m2 × 31.83 = 10875.04

| Medición | Uds. | Largo | Alto | Parcial |
|---|---|---|---|---|
| FACHADA PARA SATE |  |  |  |  |
| FACHADA ESTE | 70 |  |  | 70.00 |
| FACHADA SUR | 72 |  |  | 72.00 |
| FACHADA NORTE | 1 | 3.4 | 3.8 | 12.92 |
| FACHAD OESTE | 1 | 7.71 | 3.8 | 29.30 |
| INTERIOR MUROS AFECTADOS |  |  |  |  |
| PLANTA BAJA | 1 | 33.5 | 2.56 | 85.76 |
| PLANTA PRIMERA | 1 | 6.7 | 2.66 | 17.82 |
|  | 1 | 9.6 | 2.66 | 25.54 |
|  | 1 | 2.8 | 2.66 | 7.45 |
| PLANTA PRIMERA | 1 | 2.87 | 3.85 | 11.05 |
|  | 1 | 2.55 | 3.85 | 9.82 |
| Total |  |  |  | 341.66 |

**E08PKC020-C02** m2 REVESTI. CAPA FINA CAL AÉREA MARMOLINA Int
157.44 m2 × 31.26 = 4921.57

| Medición | Uds. | Largo | Alto | Parcial |
|---|---|---|---|---|
| INTERIOR MUROS AFECTADOS |  |  |  |  |
| PLANTA BAJA | 1 | 33.5 | 2.56 | 85.76 |
| PLANTA PRIMERA | 1 | 6.7 | 2.66 | 17.82 |
|  | 1 | 9.6 | 2.66 | 25.54 |
|  | 1 | 2.8 | 2.66 | 7.45 |
| PLANTA PRIMERA | 1 | 2.87 | 3.85 | 11.05 |
|  | 1 | 2.55 | 3.85 | 9.82 |
| Total |  |  |  | 157.44 |

**D35AC001-C02** M2 PINTURA ECOLOGICA COLORNATUR DE COLOREA O SIMILAR
157.44 M2 × 5.77 = 908.43

| Medición | Uds. | Largo | Alto | Parcial |
|---|---|---|---|---|
| INTERIOR MUROS AFECTADOS |  |  |  |  |
| PLANTA BAJA | 1 | 33.5 | 2.56 | 85.76 |
| PLANTA PRIMERA | 1 | 6.7 | 2.66 | 17.82 |
|  | 1 | 9.6 | 2.66 | 25.54 |
|  | 1 | 2.8 | 2.66 | 7.45 |
| PLANTA PRIMERA | 1 | 2.87 | 3.85 | 11.05 |
|  | 1 | 2.55 | 3.85 | 9.82 |
| Total |  |  |  | 157.44 |

**E07TYC100** m2 TRASDOS.AUTOPORTAN. YESO LAM. LANA MINERAL
66.69 m2 × 25.9 = 1727.27

| Medición | Uds. | Largo | Alto | Parcial |
|---|---|---|---|---|
| AISLAM FACH ENTERRAD PB | 1 | 26.05 | 2.56 | 66.69 |
| Total |  |  |  | 66.69 |

**E10ATV410** m2 AISLAMIENTO CONTINUO EN TRASDOSADO DE PLACAS
66.69 m2 × 5.65 = 376.80
Aislamiento en trasdosado autoportante de placas (no incluidas en este precio), formado por panel semirrígido de lana de roca, Acustilaine MD "ISOVER", según UNE-EN 13162, no revestido, de 40 mm de espesor, fijado mecánicamente a la fábrica.

| Código | Ud | Descripción | Rendimiento | Precio | Importe |
|---|---|---|---|---|---|
| O01OA030 | h. | Oficial primera | 0.04 | 19.85 | 0.79 |
| O01OA050 | h | Ayudante | 0.04 | 19.04 | 0.76 |
| P07TE120 | m3 | Polies.exp.tipo IV-AE 20 kg/m3 M1 (material) | 0.045 | 91.17 | 4.10 |
|  |  | Total |  |  | 5.65 |

Claves: expandido, densidad, aire, aislamiento, plancha, poliestireno, fijación, corte, colocación, hueco, cámara

| Medición | Uds. | Largo | Alto | Parcial |
|---|---|---|---|---|
| AISLAM FACH ENTERRAD PB | 1 | 26.05 | 2.56 | 66.69 |
| Total |  |  |  | 66.69 |

**C02.09** m² MONTAJE Y DESMONTAJE DE ANDAMIO (15/06/2022)
130 m² × 7.42 = 964.60
Montaje y desmontaje de andamio tubular normalizado de fachada, hasta 15m de altura máxima de trabajo, formado por estructura tubular de acero galvanizado en caliente y plataformas de trabajo de 60cm de ancho con protecciones.

| Código | Ud | Descripción | Rendimiento | Precio | Importe |
|---|---|---|---|---|---|
| MQ13A | m2 | Repercusion por m2 de montaje de andamio (15/06/2022) | 1 | 4.45 | 4.45 |
| MQ13B | m2 | Repercusión por m2 de desmontaje de andamio (15/06/2022) | 1 | 2.97 | 2.97 |
|  |  | Total |  |  | 7.42 |

**C04.04** h AUTOGRUA (08/02/2022)
12 h × 19.48 = 233.76
Desmontaje de farol mural, situado en fachada, con medios manuales y recuperación, acopio y montaje del material en el mismo emplazamiento, sin deteriorar los elementos constructivos a los que está sujeto, y carga manual sobre camión o contenedor. El precio incluye el desmontaje de los accesorios y de los elementos de fijación.

| Código | Ud | Descripción | Rendimiento | Precio | Importe |
|---|---|---|---|---|---|
| mo003 | h | Oficial 1ª electricista | 0.126 | 19.85 | 2.50 |
| mo102 | h | Ayudante electricista | 0.126 | 19.04 | 2.40 |
| mo020 | h | Oficial 1ª construcción | 0.394 | 19.85 | 7.82 |
| mo113 | h | Peón ordinario construcción | 0.394 | 16.15 | 6.36 |
| 0000C04.05 | % | Costes directos complementarios (08/02/2022) | 0.02 | 20.17 | 0.40 |
|  |  | Total |  |  | 19.48 |

**D35AC001-C03** M2 PINTURA ECOLOGICA COLORNATUR DE COLOREA O SIMILAR (22/02/2011)
157.44 M2 × 5.77 = 908.43
M2. Pintura NATURAL libre de COV´s y de origen mineral y vegetal. en paramentos verticales y horizontales,dos manos, i/lijado y emplastecido.

| Código | Ud | Descripción | Rendimiento | Precio | Importe |
|---|---|---|---|---|---|
| U01FZ101 | Hr | Oficial 1ª pintor | 0.125 | 19.85 | 2.48 |
| U01FZ105 | Hr | Ayudante pintor | 0.125 | 19.04 | 2.38 |
| %CI | % | Costes indirectos..(s/total) | 7 % | 4.86 | 0.34 |
| U36CA020-AGR | L | Pintura COLORNATUR de COLOREA (15L) | 0.33 | 1.74 | 0.57 |
|  |  | Total |  |  | 5.77 |

| Medición | Uds. | Largo | Alto | Parcial |
|---|---|---|---|---|
| INTERIOR MUROS AFECTADOS |  |  |  |  |
| PLANTA BAJA | 1 | 33.5 | 2.56 | 85.76 |
| PLANTA PRIMERA | 1 | 6.7 | 2.66 | 17.82 |
|  | 1 | 9.6 | 2.66 | 25.54 |
|  | 1 | 2.8 | 2.66 | 7.45 |
| PLANTA PRIMERA | 1 | 2.87 | 3.85 | 11.05 |
|  | 1 | 2.55 | 3.85 | 9.82 |
| Total |  |  |  | 157.44 |

### CAP 02-C 05 CARPINTERIA EXTERIOR DE MADERA Y PROTECCIONES SOLARES
Importe: 15275.29

**09.00A** ud PUERTA DE ENTRADA MADERA 2H, UNA HOJA VIDRIADA, CIERRE SEG.
1 ud × 990.37 = 990.37
Puerta de doble hoja desigual, una de ellas con vidrio , una de ellas con manilla y cerradura tanto por el interior como por el exterior. Con una ventana integrada en una hoja, del mismo perfil europeo y misma calidad. Cerradura de seguridad para puertas. Con cierre perimetral de seguridad nivel WK1.
CARPINTERIA DE MADERA LAMINADA DE IROKO, CON PERFIL EUROPEO CON TRES JUNTAS DE GOMAS, CLASE 4, HERRAJES AGB O SIMILAR Y CIERRE PERIMETRAL DE SEGURIDAD WK1; Coef termico U= 2,2 W/m2ºk; VIDRIO DOBLE LAMINAR DE 4/ 15/ 3+3, BAJOEMISIVO E<0.03. CON MANILLA INTERIOR INOX. INCL. TAPAJUNTAS DE LA MISMA CALIDAD.

| Código | Ud | Descripción | Rendimiento | Precio | Importe |
|---|---|---|---|---|---|
| TO01500 | h | OF. 1ª CARPINTERÍA | 0.55 | 19.85 | 10.92 |
| TP00100 | h | PEÓN ESPECIAL | 0.6 | 21.05 | 12.63 |
| RW01900 | m | JUNTA DE SELLADO PERIMETRAL TERMOPLASTICA (material; 15/06/2022) | 6 | 10.3 | 61.80 |
| WW00400 | u | PEQUEÑO MATERIAL | 1 | 0.3 | 0.30 |
| AGRV3 | ud | PUERTA DOS HOJAS, UNA CON VIDRIO (material; 15/06/2022) | 1 | 750 | 750.00 |
| P11PM030 | m. | Galce p. melix macizo 110x30 mm. (material) | 5.5 | 5.08 | 27.94 |
| P11HB010 | ud | Bisagra seguridad larga p.entra. (material) | 4 | 25.7 | 102.80 |
| P11HB080 | ud | Tornillo segur.cerco 92mm.codil. (material) | 4 | 0.25 | 1.00 |
| P11HC010 | ud | Cerradura canto seguridad p.ent. (material) | 1 | 17.94 | 17.94 |
| P11HT010 | ud | Tirador p.entrada latón labrado (material) | 1 | 3.27 | 3.27 |
| P11HM020 | ud | Mirilla latón super gran angular (material) | 1 | 1.77 | 1.77 |
|  |  | Total |  |  | 990.37 |

| Medición | Uds. | Parcial |
|---|---|---|
| P1 | 1 | 1.00 |
| (Translucidos los vidrios) |  |  |
| Total |  | 1 |

**09.01C** ud BALCONERA OSCILOBATIENTE DCHA 2 HOJAS 115X210 +FRAILEROS. (03/07/2017)
4 ud × 1141.65 = 4566.60
Puerta BALCONERA de doble hoja, una de ellas con manilla y cerradura tanto por el interior como por el exterior. Con cierre perimetral de seguridad nivel WK1.
CARPINTERIA DE MADERA LAMINADA DE IROKO, CON PERFIL EUROPEO CON TRES JUNTAS DE GOMAS, CLASE 4, HERRAJES AGB O SIMILAR Y CIERRE PERIMETRAL DE SEGURIDAD WK1; Coef termico U= 2,2 W/m2ºk; VIDRIO DOBLE LAMINAR DE 4/ 15/ 3+3, BAJOEMISIVO E<0.03. CON MANILLA INTERIOR INOX. INCL. TAPAJUNTAS DE LA MISMA CALIDAD.
CON FRAILEROS (CONTRAVENTANAS INTERIORES) DE LA MISMA MADERA Y CALIDAD.

| Código | Ud | Descripción | Rendimiento | Precio | Importe |
|---|---|---|---|---|---|
| TO01500 | h | OF. 1ª CARPINTERÍA | 0.55 | 19.85 | 10.92 |
| TP00100 | h | PEÓN ESPECIAL | 0.6 | 21.05 | 12.63 |
| RW01900 | m | JUNTA DE SELLADO PERIMETRAL TERMOPLASTICA | 6 | 10.3 | 61.80 |
| WW00400 | u | PEQUEÑO MATERIAL | 1 | 0.3 | 0.30 |
| AGRV2 | ud | BALCONERA LAMINADA IROKO P. EUROPEO CLASE 4 (material; 15/06/2022) | 1.2 | 880 | 1056.00 |
|  |  | Total |  |  | 1141.65 |

| Medición | Uds. | Parcial |
|---|---|---|
| V1 | 2 | 2.00 |
| V3 | 1 | 1.00 |
| V4 | 1 | 1.00 |
| Total |  | 4 |

**09.01CCC** ud BALCONERA OSCILOBATIENTE DCHA 2 HOJAS 100X210 +FRAILEROS. (03/07/2017)
2 ud × 965.65 = 1931.30
Puerta BALCONERA de doble hoja, una de ellas con manilla y cerradura tanto por el interior como por el exterior. Con cierre perimetral de seguridad nivel WK1.
CARPINTERIA DE MADERA LAMINADA DE IROKO, CON PERFIL EUROPEO CON TRES JUNTAS DE GOMAS, CLASE 4, HERRAJES AGB O SIMILAR Y CIERRE PERIMETRAL DE SEGURIDAD WK1; Coef termico U= 2,2 W/m2ºk; VIDRIO DOBLE LAMINAR DE 4/ 15/ 3+3, BAJOEMISIVO E<0.03. CON MANILLA INTERIOR INOX. INCL. TAPAJUNTAS DE LA MISMA CALIDAD.
CON FRAILEROS (CONTRAVENTANAS INTERIORES) DE LA MISMA MADERA Y CALIDAD.

| Código | Ud | Descripción | Rendimiento | Precio | Importe |
|---|---|---|---|---|---|
| TO01500 | h | OF. 1ª CARPINTERÍA | 0.55 | 19.85 | 10.92 |
| TP00100 | h | PEÓN ESPECIAL | 0.6 | 21.05 | 12.63 |
| RW01900 | m | JUNTA DE SELLADO PERIMETRAL TERMOPLASTICA | 6 | 10.3 | 61.80 |
| WW00400 | u | PEQUEÑO MATERIAL | 1 | 0.3 | 0.30 |
| AGRV2 | ud | BALCONERA LAMINADA IROKO P. EUROPEO CLASE 4 | 1 | 880 | 880.00 |
|  |  | Total |  |  | 965.65 |

| Medición | Uds. | Parcial |
|---|---|---|
| V 2.2 | 1 | 1.00 |
| V5 | 1 | 1.00 |
| Total |  | 2 |

**09.02** UD VENTANA 1h 1 OSCILOBAT. + FRAILEROS 100X115 (03/07/2017)
2 UD × 1097.65 = 2195.30
Ventana de una hoja oscilobatiente. Con fraileros (contraventanas interiores abatibles).
CARPINTERIA DE MADERA LAMINADA DE IROKO, CON PERFIL EUROPEO CON TRES JUNTAS DE GOMAS, CLASE 4, HERRAJES AGB O SIMILAR Y CIERRE PERIMETRAL DE SEGURIDAD WK1; Coef termico U= 2,2 W/m2ºk; VIDRIO DOBLE LAMINAR DE 4/ 15/ 3+3, BAJOEMISIVO E<0.03. TAPAJUNTAS DE LA MISMA CALIDAD. CON FRAILEROS (CONTRAVENTANAS INTERIORES) DE LA MISMA MADERA Y CALIDAD.

| Código | Ud | Descripción | Rendimiento | Precio | Importe |
|---|---|---|---|---|---|
| TO01500 | h | OF. 1ª CARPINTERÍA | 0.55 | 19.85 | 10.92 |
| TP00100 | h | PEÓN ESPECIAL | 0.6 | 21.05 | 12.63 |
| RW01900 | m | JUNTA DE SELLADO PERIMETRAL TERMOPLASTICA | 6 | 10.3 | 61.80 |
| WW00400 | u | PEQUEÑO MATERIAL | 1 | 0.3 | 0.30 |
| AGRV1 | m2 | VENTANA LAMINADA IROKO P. EUROPEO CLASE 4 (material; 15/06/2022) | 1.15 | 880 | 1012.00 |
|  |  | Total |  |  | 1097.65 |

| Medición | Uds. | Parcial |
|---|---|---|
| V2.1 | 1 | 1.00 |
| V6 | 1 | 1.00 |
| Total |  | 2 |

**09.02B** UD VENTANA 4h 2 OSCILOBAT. (03/07/2017)
1 UD × 1185.65 = 1185.65
Ventana de una cuatro hojas, dos oscilobatientes. Con contraventana exterior (no incluida).
CARPINTERIA DE MADERA LAMINADA DE IROKO, CON PERFIL EUROPEO CON TRES JUNTAS DE GOMAS, CLASE 4, HERRAJES AGB O SIMILAR Y CIERRE PERIMETRAL DE SEGURIDAD WK1; Coef termico U= 2,2 W/m2ºk; VIDRIO DOBLE LAMINAR DE 4/ 15/ 3+3, BAJOEMISIVO E<0.03. TAPAJUNTAS DE LA MISMA CALIDAD. CON FRAILEROS (CONTRAVENTANAS INTERIORES) DE LA MISMA MADERA Y CALIDAD.

| Código | Ud | Descripción | Rendimiento | Precio | Importe |
|---|---|---|---|---|---|
| TO01500 | h | OF. 1ª CARPINTERÍA | 0.55 | 19.85 | 10.92 |
| TP00100 | h | PEÓN ESPECIAL | 0.6 | 21.05 | 12.63 |
| RW01900 | m | JUNTA DE SELLADO PERIMETRAL TERMOPLASTICA | 6 | 10.3 | 61.80 |
| WW00400 | u | PEQUEÑO MATERIAL | 1 | 0.3 | 0.30 |
| AGRV4 | ud | VENTANA 4h LAMINADA IROKO P. EUROPEO CLASE 4 (material; 15/06/2022) | 1 | 1100 | 1100.00 |
|  |  | Total |  |  | 1185.65 |

| Medición | Uds. | Parcial |
|---|---|---|
| P2 | 1 | 1.00 |
| Total |  | 1 |

**09.04** UD VENTANA 1 OSCILOBATIENTE 80X80 MOTORIZADA (03/07/2017)
1 UD × 854.58 = 854.58
Ventana de una hoja oscilobatiente. Con apertura motirizada.
CARPINTERIA DE MADERA LAMINADA DE IROKO, CON PERFIL EUROPEO CON TRES JUNTAS DE GOMAS, HERRAJES AGB O SIMILAR Y CIERRE PERIMETRAL DE SEGURIDAD U= 2,2 W/m2ºk; VIDRIO DOBLE LAMINAR DE 4/ 15/ 3+3, BAJOEMISIVO E<0.03. CON MANILLA INTERIOR INOX.
CON VIDRIO TRANSLUCIDO

| Código | Ud | Descripción | Rendimiento | Precio | Importe |
|---|---|---|---|---|---|
| TO01500 | h | OF. 1ª CARPINTERÍA | 0.55 | 19.85 | 10.92 |
| TP00100 | h | PEÓN ESPECIAL | 0.6 | 21.05 | 12.63 |
| RW01900 | m | JUNTA DE SELLADO PERIMETRAL TERMOPLASTICA | 6 | 10.3 | 61.80 |
| WW00400 | u | PEQUEÑO MATERIAL | 1 | 0.3 | 0.30 |
| AGRV5 | ud | VENTANA LAMINADA IROKO P. EUROPEO CLASE 4 (material; 15/06/2022) | 1.15 | 660 | 759.00 |
| TO01800 | h | OF. 1ª ELECTRICISTA | 0.5 | 19.85 | 9.93 |
|  |  | Total |  |  | 854.58 |

| Medición | Uds. | Parcial |
|---|---|---|
| V7 | 1 | 1.00 |
| Total |  | 1 |

**09.11** m2 CONTRAVENTANA MALLORQUINA DE ALUMINIO CUATRO HOJAS (03/07/2017)
4.81 m2 × 147.93 = 711.54
m2.- Suministro y colocación de Carpintería de aluminio, acabado en lacado color, con 60 micras de espesor mínimo de película seca, para conformado de contraventana practicable de cuattro hojas de lamas orientables, colocada en ventana o en puerta, correderas y abatibles con guía inferior y superior. Espesor y calidad del proceso de lacado garantizado por el sello QUALICOAT. Compuesta por perfiles extrusionados formando marcos y hojas de 1,5 mm de espesor mínimo en perfiles estructurales. Accesorios, herrajes de colgar y apertura, juntas de acristalamiento de EPDM, tornillería de acero inoxidable, elementos de estanqueidad, accesorios y utillajes de mecanizado homologados. Incluso garras de fijación, sellado perimetral de juntas por medio de un cordón de silicona neutra y ajuste final en obra. Elaborada en taller. Totalmente montada. Incluso sistema de retenedor a pared de las hojas, accionable desde el interior.

| Código | Ud | Descripción | Rendimiento | Precio | Importe |
|---|---|---|---|---|---|
| ATC00100 | h | CUADRILLA ALBAÑILERÍA, FORMADA POR OFICIAL 1ª Y PEÓN ESP. | 0.5 | 40.9 | 20.45 |
| TO01600 | h | OF. 1ª CERRAJERO-CHAPISTA | 0.5 | 19.85 | 9.93 |
| KS00900 | m2 | CELOSÍA ABAT. LAMAS FIJAS ALUM., CERCO Y BASTIDOR (material; 03/07/2017) | 1 | 115.75 | 115.75 |
| WW00300 | u | MATERIAL COMPLEMENTARIO O PZAS. ESPECIALES | 2 | 0.6 | 1.20 |
| WW00400 | u | PEQUEÑO MATERIAL | 2 | 0.3 | 0.60 |
|  |  | Total |  |  | 147.93 |

| Medición | Uds. | Largo | Alto | Parcial |
|---|---|---|---|---|
| p2 | 1 | 2.75 | 1.75 | 4.81 |
| Total |  |  |  | 4.81 |

**09.12** M2 SUMINISTRO Y RECIBIDO PREMARCOS DE MADERA hasta 2m2
24.29 M2 × 36.67 = 890.71

| Medición | Uds. | Largo | Ancho | Parcial |
|---|---|---|---|---|
| P1 | 1 | 1.2 | 2.2 | 2.64 |
| P2 | 1 | 2.75 | 1.95 | 5.36 |
| V1 | 2 | 1.15 | 2.1 | 4.83 |
| V2.1 | 1 | 1 | 1.15 | 1.15 |
| V2.2 | 1 | 1 | 2.1 | 2.10 |
| V3 | 1 | 1.15 | 1.8 | 2.07 |
| V4 | 1 | 1.25 | 1.8 | 2.25 |
| V5 | 1 | 1 | 2.1 | 2.10 |
| V6 | 1 | 1 | 1.15 | 1.15 |
| V7 | 1 | 0.8 | 0.8 | 0.64 |
| Total |  |  |  | 24.29 |

**09.13** M SELLADO ESTANQUEIDAD JUNTA FABRICA-VENTANA (03/07/2017)
65.4 M × 10.16 = 664.46
Suministro e instalación de cinta adhesiva de alto rendimiento al aire tipo SIGA FENTRIM. Permite un sellado hermético permanente del encuentro muro-carpintería. Se trata de un material enlucible.

| Código | Ud | Descripción | Rendimiento | Precio | Importe |
|---|---|---|---|---|---|
| TO01550 | h | OF. 1ª MONTADOR CARPINTERÍA (mano de obra; 03/07/2017) | 0.3 | 19.85 | 5.96 |
| AGR J | m | Cinta adhesiva de alto rendimiento SIGA FENTRIM (material; 15/06/2022) | 1 | 4.2 | 4.20 |
|  |  | Total |  |  | 10.16 |

| Medición | Uds. | Parcial |
|---|---|---|
| P1 | 6.8 | 6.80 |
| P2 | 9.4 | 9.40 |
| V1 | 13 | 13.00 |
| V2.1 | 4.3 | 4.30 |
| V2.2 | 6.2 | 6.20 |
| V3 | 5.9 | 5.90 |
| V4 | 6.1 | 6.10 |
| V5 | 6.2 | 6.20 |
| V6 | 4.3 | 4.30 |
| V7 | 3.2 | 3.20 |
| Total |  | 65.4 |

**09.07** M2 PERSIANA ENROLLABLE MODELO BARCELONA (03/07/2017)
18.93 M2 × 67.87 = 1284.78
Pérgola de a base de vigas y pilares de madera laminada de pino GL24, tratada al autoclave para Riesgo 3. . Con pilares de 140x140 h: 2,60, vigas perimetrales de 140x200 y viguetas de 140x120 separadas 145cm.

| Código | Ud | Descripción | Rendimiento | Precio | Importe |
|---|---|---|---|---|---|
| TO02100 | h | OFICIAL 1ª | 0.2 | 19.85 | 3.97 |
| KS04800 | m2 | PERSIANA EXT. ENROLL. MODELO BARCELONA COLOR (material; 15/06/2022) | 1.26 | 50 | 63.00 |
| WW00300 | u | MATERIAL COMPLEMENTARIO O PZAS. ESPECIALES | 1 | 0.6 | 0.60 |
| WW00400 | u | PEQUEÑO MATERIAL | 1 | 0.3 | 0.30 |
|  |  | Total |  |  | 67.87 |

| Medición | Uds. | Largo | Ancho | Parcial |
|---|---|---|---|---|
| P1 | 1 | 1.2 | 2.2 | 2.64 |
| V1 | 2 | 1.15 | 2.1 | 4.83 |
| V2.1 | 1 | 1 | 1.15 | 1.15 |
| V2.2 | 1 | 1 | 2.1 | 2.10 |
| V3 | 1 | 1.15 | 1.8 | 2.07 |
| V4 | 1 | 1.25 | 1.8 | 2.25 |
| V5 | 1 | 1 | 2.1 | 2.10 |
| V6 | 1 | 1 | 1.15 | 1.15 |
| V7 | 1 | 0.8 | 0.8 | 0.64 |
| Total |  |  |  | 18.93 |

### CAP 02. S 04 ACTUACIONES EN SOLERAS
Importe: 6816.59

**01.18** m² DEMOLICION DE PAVIMENTO Y BASE DE PAVIMENTO (15/03/2022)
47.17 m² × 20.66 = 974.53
Demolición de pavimento existente en el interior del edificio, de baldosas cerámicas o terrazo y de base de pavimento de mortero existente en el interior del edificio, de hasta 8 cm de espesor, con martillo neumático, sin deteriorar los elementos constructivos contiguos, y carga manual sobre camión o contenedor.

| Código | Ud | Descripción | Rendimiento | Precio | Importe |
|---|---|---|---|---|---|
| SOLERIA | m2 | Demolicion de pavimento ceramico (15/03/2022) | 1 | 9.61 | 9.61 |
| BASE | m2 | Demolicion de base de pavimento (15/03/2022) | 1 | 11.05 | 11.05 |
|  |  | Total |  |  | 20.66 |

| Medición | Uds. | Parcial |
|---|---|---|
| PB | 39.9 | 39.90 |
| P1 | 7.27 | 7.27 |
| Total |  | 47.17 |

**E02CA030** m3 EXC.VAC.MANUAL.TERR.COMPACTOS (25/05/2016)
14.15 m3 × 33.92 = 479.97
Excavación a cielo abierto, en terrenos compactos, por medios manuales, con extracción de tierras a los bordes, en vaciados, sin carga ni transporte al vertedero y con p.p. de medios auxiliares.

| Código | Ud | Descripción | Rendimiento | Precio | Importe |
|---|---|---|---|---|---|
| O01OA070 | h | Peón | 2.1 | 16.15 | 33.92 |
|  |  | Total |  |  | 33.92 |

Claves: vaciado, cielo, excavación, abierto, terreno, compacto, medio, extracción, tierra, carga, transporte, auxiliar, vertedero, manual

| Medición | Uds. | Alto | Parcial |
|---|---|---|---|
| PB | 39.9 | 0.3 | 11.97 |
| P1 | 7.27 | 0.3 | 2.18 |
| Total |  |  | 14.15 |

**P00002** m² HORMIGON DE LIMPIEZA HL-150/B/20, 10 cm (10/02/2022)
47.17 m² × 7.35 = 346.70
Capa de hormigón de limpieza y nivelado de fondos de cimentación, de 10 cm de espesor, de hormigón HL-150/B/20, fabricado en central y vertido desde camión, en el fondo de la excavación previamente realizada.

| Código | Ud | Descripción | Rendimiento | Precio | Importe |
|---|---|---|---|---|---|
| mt10hmf011fb | m³ | Hormigón de limpieza HL-150/B/20, fabricado en central. (material; 10/02/2022) | 0.105 | 66 | 6.93 |
| mo045 | h | Oficial 1ª estructurista, en trabajos de puesta en obra del horm (mano de obra; 21/06/2022) | 0.007 | 19.85 | 0.14 |
| mo092 | h | Ayudante estructurista, en trabajos de puesta en obra del hormig (mano de obra; 21/06/2022) | 0.007 | 19.04 | 0.13 |
| 0000P00002 | % | Costes directos complementarios (10/02/2022) | 0.02 | 7.4 | 0.15 |
|  |  | Total |  |  | 7.35 |

| Medición | Uds. | Parcial |
|---|---|---|
| PB | 39.9 | 39.90 |
| P1 | 7.27 | 7.27 |
| Total |  | 47.17 |

**E10IB020** m2 IMP. SOLERA GEOCOMP. BENTONITA+LAM. PE
47.17 m2 × 17.11 = 807.08
Suministro y colocación de geocompuesto de bentonita de sodio natural tipo Voltex DS formado por geotextil tejido (130 gr/m2.), geotextil no tejido (200 gr/m2.) y bentonita ( mínimo 5 kg/m2.) unidos mediante proceso de agujado y lámina de polietileno adherida para losa/solera de cimentación de 150 mm. de espesor ó mayor, con p.p. de bentonita granular tipo SS-100 (1 kg/m.) para recebo perimetral y elementos pasantes y con p.p. de cinta adhesiva tipo Sealtape para sellado de solapes.

| Código | Ud | Descripción | Rendimiento | Precio | Importe |
|---|---|---|---|---|---|
| O01OA030 | h. | Oficial primera | 0.14 | 19.85 | 2.78 |
| O01OA070 | h | Peón | 0.14 | 16.15 | 2.26 |
| P06SR410 | m2 | Geocompuesto Bentonita Voltex DS (material) | 1.1 | 9.23 | 10.15 |
| P06SR430 | kg | Bentonita granular SS-100 (material) | 0.13 | 1.14 | 0.15 |
| P06WA170 | m. | Cinta adhesiva Sealtape (material) | 1.07 | 1.65 | 1.77 |
|  |  | Total |  |  | 17.11 |

Claves: polietileno, colocación, sodio, natural, bentonita, lámina, geotextil, suministro, tejido, cimiento, unión, cinta, solape, granular, recebo, perímetro, pasante, adhesivo, adherir

| Medición | Uds. | Parcial |
|---|---|---|
| PB | 39.9 | 39.90 |
| P1 | 7.27 | 7.27 |
| Total |  | 47.17 |

**02-19** m2 AISLAMIENTO TERMICO SOLERAS EN CONTACTO CON TERRENO (03/07/2017)
47.17 m2 × 12.77 = 602.36
Aislamiento térmico horizontal de soleras en contacto con el terreno, formado por panel rígido de poliestireno extruido, de superficie lisa y mecanizado lateral a media madera, de 60 mm de espesor, resistencia a compresión >= 300 kPa, resistencia térmica 1,8 m²K/W, conductividad térmica 0,033 W/(mK), colocado a tope en la base de la solera, simplemente apoyado, cubierto con film de polietileno de 0,2 mm de espesor, preparado para recibir una solera de hormigón. Incluso cinta autoadhesiva para sellado de juntas.

| Código | Ud | Descripción | Rendimiento | Precio | Importe |
|---|---|---|---|---|---|
| TO00300 | h | OF. 1ª COLOCADOR (mano de obra; 03/07/2017) | 0.02 | 19.85 | 0.40 |
| TP00100 | h | PEÓN ESPECIAL | 0.02 | 21.05 | 0.42 |
| XI01100 | m2 | LÁMINA POLIETILENO 0,2 mm (material; 03/07/2017) | 1.061 | 0.6 | 0.64 |
| XT13800 | m3 | POLIESTIRENO EXTRUSIONADO EN PLANCHAS DENSDAD 25 kg/m3 (material; 03/07/2017) | 0.03 | 372 | 11.16 |
| WW00400 | u | PEQUEÑO MATERIAL | 0.5 | 0.3 | 0.15 |
|  |  | Total |  |  | 12.77 |

| Medición | Uds. | Parcial |
|---|---|---|
| PB | 39.9 | 39.90 |
| P1 | 7.27 | 7.27 |
| Total |  | 47.17 |

**10SSS90001** m3 SOLERA HORMIGÓN HA-25, (03/07/2017)
8.4 m3 × 118.8 = 997.92
Solera de hormigón HA-25 formada por: compactado de base, capa de arena de 10 cm de espesor, lámina de polietileno, espesor y armado definido en planos, y p.p. de junta de contorno y aislamiento térmico. Medida la superficie deduciendo huecos mayores de 0,50 m2.

| Código | Ud | Descripción | Rendimiento | Precio | Importe |
|---|---|---|---|---|---|
| TO02200 | h | OFICIAL 2ª (mano de obra; 03/07/2017) | 0.2 | 19.35 | 3.87 |
| TP00100 | h | PEÓN ESPECIAL | 0.25 | 21.05 | 5.26 |
| AA00300 | m3 | ARENA GRUESA | 0.15 | 10.53 | 1.58 |
| CA00620 | kg | ACERO ELECTROSOLDADO ME B 500 T EN MALLA (material; 03/07/2017) | 3 | 0.93 | 2.79 |
| mt07aco010h | kg | Acero en barras corrugadas, UNE-EN 10080 B 500 SD, suministrado (material; 07/06/2022) | 60 | 0.63 | 37.80 |
| CH02920 | m3 | HORMIGÓN HA-25/P/20/IIa, SUMINISTRADO (material; 03/07/2017) | 1.1 | 60.26 | 66.29 |
| XI01100 | m2 | LÁMINA POLIETILENO 0,2 mm | 1.111 | 0.6 | 0.67 |
| XT14000 | m3 | POLIESTIRENO PLANCHAS RIGIDAS, DENS. 12 kg/m3 (material; 03/07/2017) | 0.003 | 178.6 | 0.54 |
|  |  | Total |  |  | 118.8 |

| Medición | Uds. | Largo | Alto | Parcial |
|---|---|---|---|---|
| 4 | 1 | 19.46 | 0.15 | 2.92 |
| 5 | 1 | 7.87 | 0.15 | 1.18 |
| 8 | 1 | 7.56 | 0.15 | 1.13 |
| 1,2,3,6 | 1 | 15.85 | 0.2 | 3.17 |
| Total |  |  |  | 8.4 |

**P00006** m² SOLADO DE BALDOSAS CERÁMICAS (07/02/2022)
47.17 m² × 55.29 = 2608.03
Solado de baldosas cerámicas de gres porcelánico, acabado mate o natural, de tamaño a decidir en obra, capacidad de absorción de agua E<0,5%, grupo BIa, resistencia al deslizamiento Rd>45, clase 3, recibidas con adhesivo cementoso de fraguado normal, C1 sin ninguna característica adicional, color gris con doble encolado y rejuntadas con mortero de juntas cementoso tipo L, color blanco, para juntas de hasta 3 mm.

| Código | Ud | Descripción | Rendimiento | Precio | Importe |
|---|---|---|---|---|---|
| mt09mcr021g | kg | Adhesivo cementoso de fraguado (material; 07/02/2022) | 6 | 0.35 | 2.10 |
| mt18bcp010hg8 | m² | Baldosa cerámica de gres porcelánico (material; 17/03/2022) | 1.05 | 40 | 42.00 |
| mt09mcp020bE | kg | Mortero de juntas cementoso, tipo L, color blanco, para juntas d (material; 07/02/2022) | 0.113 | 1.62 | 0.18 |
| mo023 | h | Oficial 1ª solador (mano de obra; 21/06/2022) | 0.36 | 19.85 | 7.15 |
| mo061 | h | Ayudante solador (mano de obra; 21/06/2022) | 0.18 | 19.04 | 3.43 |
| 0000P00006 | % | Costes directos complementarios (07/02/2022) | 0.02 | 21.26 | 0.43 |
|  |  | Total |  |  | 55.29 |

| Medición | Uds. | Parcial |
|---|---|---|
| PB | 39.9 | 39.90 |
| P1 | 7.27 | 7.27 |
| Total |  | 47.17 |

### CAP 22 MEJORA EFICIENCIA ENERGETICA SIST GENERACION. AEROTERMIA (2.4)
Importe: 25592.39

**5.01** ud DESMONTAJE DE RADIADORES ELÉCTRICOS (28/06/2022)
10 ud × 18.95 = 189.50
Desmontaje de radiador de hasta 40 kg de peso máximo, con medios manuales, y recuperación del material para su posterior ubicación en otro emplazamiento, y carga manual sobre camión o contenedor. El precio incluye el desmontaje de los accesorios y de los soportes de fijación.

| Código | Ud | Descripción | Rendimiento | Precio | Importe |
|---|---|---|---|---|---|
| TP00100 | h | PEÓN ESPECIAL | 0.9 | 21.05 | 18.95 |
|  |  | Total |  |  | 18.95 |

**5.02** ud DESMONTAJE DE TERMO EXISTENTE (03/07/2017)
1 ud × 81.8 = 81.80
Desmontaje de caldera a gas y sus componentes, de 30 kW de potencia calorífica máxima, con medios manuales y mecánicos, y recuperación del material para su posterior ubicación en otro emplazamiento, y carga mecánica sobre camión o contenedor. El precio incluye el desmontaje del material de sujeción, de los accesorios y de las piezas especiales y la obturación de las conducciones conectadas al elemento.

| Código | Ud | Descripción | Rendimiento | Precio | Importe |
|---|---|---|---|---|---|
| TP00100 | h | PEÓN ESPECIAL | 2 | 21.05 | 42.10 |
| TO01400 | h | OF. 1ª CALEFACTOR O MECÁNICO (mano de obra; 03/07/2017) | 2 | 19.85 | 39.70 |
|  |  | Total |  |  | 81.8 |

**11.03** ud Unidad aire-agua (AEROTERMIA) bomba de calor reversible (03/07/2017)
1 ud × 12792.16 = 12792.16
Bomba de calor reversible aire-agua, modelo aroTHERM plus 8 "VAILLANT", formada por unidad exterior VWL 155/6 230V S3, clase de eficiencia energética A+++, potencia calorífica nominal 18,1 kW (temperatura de bulbo húmedo del aire exterior 7°C, temperatura de salida del agua 35°C, salto térmico 5°C), potencia frigorífica nominal 12,8 kW (temperatura de bulbo seco del aire exterior 35°C, temperatura de salida del agua 18°C, salto térmico 5°C), EER (calificación energética nominal) 3,52, COP (coeficiente energético nominal) 5,38, potencia sonora 61 dBA, dimensiones 1565x1100x450 mm, peso 194 kg, alimentación monofásica a 230 V, rango de funcionamiento de temperatura del aire exterior desde -25 hasta 46°C, producción de agua caliente desde 5°C hasta 63°C, con compresor rotativo de alto rendimiento con modulación Inverter DC, intercambiador de placas de acero inoxidable, intercambiador externo de cobre con aleteado de alta capacidad, refrigerante R-410A, sonda de temperatura exterior, batería de intercambio con ventilador modulante de alto rendimiento, revestimiento exterior anticorrosión, bomba de circulación con clase de eficiencia energética A, sistema de control sensoCOMFORT VRC 720, con control de la temperatura con sonda exterior, display digital, por cable, programación diaria y semanal, para control de varios circuitos de calefacción con módulos y termostatos adicionales, con control desde smartphone o tablet mediante la App myVaillant para IOS (iPhone e iPad) y Android, con módulo para el control de 2 circuitos adicionales de calefacción, VR 70. Totalmente montada, conexionada y puesta en marcha por la empresa instaladora para la comprobación de su correcto funcionamiento.

| Código | Ud | Descripción | Rendimiento | Precio | Importe |
|---|---|---|---|---|---|
| ATC00200 | h | CUADRILLA ALBAÑILERÍA, FORMADA POR OFICIAL 2ª Y PEÓN ESP. | 0.1 | 40.4 | 4.04 |
| ATC00400 | h | CUADRILLA FORMADA POR OFICIAL 1ª INSTALADOR Y AYUDANTE | 3.5 | 38.89 | 136.12 |
| WW00300 | u | MATERIAL COMPLEMENTARIO O PZAS. ESPECIALES | 15 | 0.6 | 9.00 |
| WW00400 | u | PEQUEÑO MATERIAL | 10 | 0.3 | 3.00 |
| IC15300R | u | BOMBA CALOR AEROTERM VAILLANT AEROTHERM PLUS 8 (material; 15/06/2022) | 1 | 12640 | 12640.00 |
|  |  | Total |  |  | 12792.16 |

**E22TI030** ud ACUMULADOR A.C.S. 650 l
1 ud × 1325.88 = 1325.88
Depósito acumulador de A.C.S. de 650 l. de capacidad, en acero galvanizado para una presión de trabajo de hasta 10 bar y 50ºC, red de tuberías de acero negro soldado, válvula de retención, instalado.

| Código | Ud | Descripción | Rendimiento | Precio | Importe |
|---|---|---|---|---|---|
| O01OB170 | h. | Oficial 1ª fontanero calefactor | 8 | 19.85 | 158.80 |
| O01OB180 | h. | Oficial 2ª fontanero calefactor (mano de obra; 21/06/2022) | 8 | 19.35 | 154.80 |
| P20AA030 | ud | Acumulador A.C.S. 750 l.V. (material) | 1 | 839.4 | 839.40 |
| P20TA060 | m. | Tubería acero negro sold.1 1/2" (material) | 16 | 6.56 | 104.96 |
| P20TV180 | ud | Válv.ret.PN10/16 1 1/2"c/bridas (material) | 1 | 67.92 | 67.92 |
|  |  | Total |  |  | 1325.88 |

Claves: galvanizar, red, presión, acumulador, trabajo, soldadura, válvula, acero, retención, tubería, negro, depósito

**E22SWC010B** ud INSTALACION CALEFACCIÓN
1 ud × 3394.69 = 3394.69
Instalación completa para calefacción de baja temperatura con radiadores (no incluidos), de hasta 9 circuitos, con un termostato por planta, por medio de bomba de calor aire-agua (no incluida), i/d tubería y accesorios de cobre, montada y funcionando para una vivienda unifamiliar de 3 plantas y 250 m2.

| Código | Ud | Descripción | Rendimiento | Precio | Importe |
|---|---|---|---|---|---|
| O01OB170 | h. | Oficial 1ª fontanero calefactor | 46 | 19.85 | 913.10 |
| O01OB180 | h. | Oficial 2ª fontanero calefactor | 46 | 19.35 | 890.10 |
| P20RS080 | ud | Termostato 220 V. (material) | 3 | 32 | 96.00 |
| P20MW010 | ud | Llave monogiro 3/8" (material) | 14 | 5.21 | 72.94 |
| P20MW020 | ud | Purgador automático (material) | 14 | 0.6 | 8.40 |
| P20MW030 | ud | Soporte radiador panel (material) | 30 | 0.63 | 18.90 |
| P20MW050 | ud | Detentor 3/8" recto (material) | 14 | 4.7 | 65.80 |
| P17CH010 | m. | Tubo cobre en rollo 10/12 mm. (material) | 135 | 3.68 | 496.80 |
| P17CH030 | m. | Tubo cobre en rollo 16/18 mm. (material) | 70 | 5.48 | 383.60 |
| P17CH040 | m. | Tubo cobre en rollo 20/22 mm. (material) | 30 | 6.76 | 202.80 |
| P20TC110 | m. | Tubo PVC D=25 mm.i/acc. (material) | 135 | 0.79 | 106.65 |
| P20TC120 | m. | Tubo PVC D=32 mm.i/acc. (material) | 70 | 1.21 | 84.70 |
| P20TC130 | m. | Tubo PVC D=40 mm.i/acc. (material) | 30 | 1.83 | 54.90 |
|  |  | Total |  |  | 3394.69 |

Claves: tubería, acumular, humo, medio, caldera, mixto, gasóleo, combustible, accesorio, cobre, montaje, vivienda, unifamiliar, planta, aluminio, calefacción, salida

**CREAR 1** UD RADIADOR PARA CALEFACCION A BAJA TEMPERATURA 569,6W (03/07/2017)
8 UD × 490.46 = 3923.68
Radiador para calefacción a baja temperatura, con intercambiador de calor de tubo de cobre y aletas de aluminio, carcasa independiente del intercambiador, ventiladores con motor Brushless, de velocidad variable, para impulsión de aire y panel de control con 4 modos de funcionamiento, potencia calorífica 569,6 W para salto térmico de 30°C, potencia calorífica 823,3 W para salto térmico de 40°C, potencia calorífica 1067,4 W para salto térmico de 50°C, presión sonora 29 dBA, dimensiones 635x545x119 mm, peso 7,9 kg, color blanco RAL 9010. Incluso llave de paso termostática, soportes y todos aquellos accesorios necesarios para su correcto funcionamiento. Totalmente montado, conexionado y probado.

| Código | Ud | Descripción | Rendimiento | Precio | Importe |
|---|---|---|---|---|---|
| ATC00200 | h | CUADRILLA ALBAÑILERÍA, FORMADA POR OFICIAL 2ª Y PEÓN ESP. | 0.5 | 40.4 | 20.20 |
| TO01400 | h | OF. 1ª CALEFACTOR O MECÁNICO | 1.2 | 19.85 | 23.82 |
| TO02100 | h | OFICIAL 1ª | 0.5 | 19.85 | 9.93 |
| IC41400 | u | LLAVE REGULACIÓN RADIADOR, 2 VÍAS,1/2" (material; 03/07/2017) | 1.5 | 5.07 | 7.61 |
| IC50400 | u | PURGADOR MANUAL (material; 03/07/2017) | 1.5 | 0.68 | 1.02 |
| PE00200 | kg | ESMALTE SINTÉTICO (material; 03/07/2017) | 0.5 | 6.16 | 3.08 |
| WW00300 | u | MATERIAL COMPLEMENTARIO O PZAS. ESPECIALES | 22 | 0.6 | 13.20 |
| WW00400 | u | PEQUEÑO MATERIAL | 2 | 0.3 | 0.60 |
| IC52100R | U | RADIADOR BAJA TEMPERATURA 570W (material; 15/06/2022) | 1 | 411 | 411.00 |
|  |  | Total |  |  | 490.46 |

| Medición | Uds. | Parcial |
|---|---|---|
| PB | 1 | 1.00 |
| P1 | 4 | 4.00 |
| P2 | 3 | 3.00 |
| Total |  | 8 |

**CREAR 1B** UD RADIADOR PARA CALEFACCION A BAJA TEMPERATURA 767,2W (03/07/2017)
2 UD × 541.46 = 1082.92
Radiador para calefacción a baja temperatura, con intercambiador de calor de tubo de cobre y aletas de aluminio, carcasa independiente del intercambiador, ventiladores con motor Brushless, de velocidad variable, para impulsión de aire y panel de control con 4 modos de funcionamiento, potencia calorífica 767,2 W para salto térmico de 30°C, potencia calorífica 1074,4 W para salto térmico de 40°C, potencia calorífica 1402,3 W para salto térmico de 50°C, presión sonora 30,2 dBA, dimensiones 635x654x119 mm, peso 9,3 kg, color blanco RAL 9010. Incluso llave de paso termostática, soportes y todos aquellos accesorios necesarios para su correcto funcionamiento. Totalmente montado, conexionado y probado.

| Código | Ud | Descripción | Rendimiento | Precio | Importe |
|---|---|---|---|---|---|
| ATC00200 | h | CUADRILLA ALBAÑILERÍA, FORMADA POR OFICIAL 2ª Y PEÓN ESP. | 0.5 | 40.4 | 20.20 |
| TO01400 | h | OF. 1ª CALEFACTOR O MECÁNICO | 1.2 | 19.85 | 23.82 |
| TO02100 | h | OFICIAL 1ª | 0.5 | 19.85 | 9.93 |
| IC41400 | u | LLAVE REGULACIÓN RADIADOR, 2 VÍAS,1/2" | 1.5 | 5.07 | 7.61 |
| IC50400 | u | PURGADOR MANUAL | 1.5 | 0.68 | 1.02 |
| PE00200 | kg | ESMALTE SINTÉTICO | 0.5 | 6.16 | 3.08 |
| WW00300 | u | MATERIAL COMPLEMENTARIO O PZAS. ESPECIALES | 22 | 0.6 | 13.20 |
| WW00400 | u | PEQUEÑO MATERIAL | 2 | 0.3 | 0.60 |
| IC52100RR | U | RADIADOR BAJA TEMPERATURA 770W (material; 15/06/2022) | 1 | 462 | 462.00 |
|  |  | Total |  |  | 541.46 |

| Medición | Uds. | Parcial |
|---|---|---|
| PB | 1 | 1.00 |
| P1 | 1 | 1.00 |
| P2 |  |  |
| Total |  | 2 |

**CREAR 1BB** UD RADIADOR PARA CALEFACCION A BAJA TEMPERATURA 1112,6W (03/07/2017)
3 UD × 619.46 = 1858.38
Radiador para calefacción a baja temperatura, con intercambiador de calor de tubo de cobre y aletas de aluminio, carcasa independiente del intercambiador, ventiladores con motor Brushless, de velocidad variable, para impulsión de aire y panel de control con 4 modos de funcionamiento, potencia calorífica 1112,6 W para salto térmico de 30°C, potencia calorífica 1479,1 W para salto térmico de 40°C, potencia calorífica 1981,4 W para salto térmico de 50°C, presión sonora 32 dBA, dimensiones 635x879x119 mm, peso 11,9 kg, color blanco RAL 9010. Incluso llave de paso termostática, soportes y todos aquellos accesorios necesarios para su correcto funcionamiento. Totalmente montado, conexionado y probado.

| Código | Ud | Descripción | Rendimiento | Precio | Importe |
|---|---|---|---|---|---|
| ATC00200 | h | CUADRILLA ALBAÑILERÍA, FORMADA POR OFICIAL 2ª Y PEÓN ESP. | 0.5 | 40.4 | 20.20 |
| TO01400 | h | OF. 1ª CALEFACTOR O MECÁNICO | 1.2 | 19.85 | 23.82 |
| TO02100 | h | OFICIAL 1ª | 0.5 | 19.85 | 9.93 |
| IC41400 | u | LLAVE REGULACIÓN RADIADOR, 2 VÍAS,1/2" | 1.5 | 5.07 | 7.61 |
| IC50400 | u | PURGADOR MANUAL | 1.5 | 0.68 | 1.02 |
| PE00200 | kg | ESMALTE SINTÉTICO | 0.5 | 6.16 | 3.08 |
| WW00300 | u | MATERIAL COMPLEMENTARIO O PZAS. ESPECIALES | 22 | 0.6 | 13.20 |
| WW00400 | u | PEQUEÑO MATERIAL | 2 | 0.3 | 0.60 |
| IC52100RRR | U | RADIADOR BAJA TEMPERATURA 1120W (material; 15/06/2022) | 1 | 540 | 540.00 |
|  |  | Total |  |  | 619.46 |

| Medición | Uds. | Parcial |
|---|---|---|
| PB | 2 | 2.00 |
| P1 |  |  |
| P2 | 1 | 1.00 |
| Total |  | 3 |

**ICE050** UD RADIADOR TOALLERO 745 X 1733 (03/07/2017)
3 UD × 314.46 = 943.38
Radiador toallero tubular de chapa de acero acabado blanco, para cuartos de baño, gama básica, de 745x1733 mm y emisión calorífica 1335 kcal/h para una diferencia media de temperatura de 50°C entre el radiador y el ambiente, en instalación de calefacción centralizada por agua, para instalación con sistema bitubo. Incluso llave de paso termostática, detentor, accesorios de conexión y montaje, juego de soportes y anclajes de fijación a paramento, purgador y todos aquellos accesorios necesarios para su correcto funcionamiento. Totalmente montado, conexionado y probado.

| Código | Ud | Descripción | Rendimiento | Precio | Importe |
|---|---|---|---|---|---|
| ATC00200 | h | CUADRILLA ALBAÑILERÍA, FORMADA POR OFICIAL 2ª Y PEÓN ESP. | 0.5 | 40.4 | 20.20 |
| TO01400 | h | OF. 1ª CALEFACTOR O MECÁNICO | 1.2 | 19.85 | 23.82 |
| TO02100 | h | OFICIAL 1ª | 0.5 | 19.85 | 9.93 |
| IC41400 | u | LLAVE REGULACIÓN RADIADOR, 2 VÍAS,1/2" | 1.5 | 5.07 | 7.61 |
| IC50400 | u | PURGADOR MANUAL | 1.5 | 0.68 | 1.02 |
| PE00200 | kg | ESMALTE SINTÉTICO | 0.5 | 6.16 | 3.08 |
| WW00300 | u | MATERIAL COMPLEMENTARIO O PZAS. ESPECIALES | 22 | 0.6 | 13.20 |
| WW00400 | u | PEQUEÑO MATERIAL | 2 | 0.3 | 0.60 |
| IC52100RRT | U | RADIADOR TOALLERO 745X1733 (material; 15/06/2022) | 1 | 235 | 235.00 |
|  |  | Total |  |  | 314.46 |

### CAP 20 SEGURIDAD Y SALUD TRABAJOS PREE5000 (15/03/2022)
Importe: 4200
Carpintería exterior de madera para ventanas abisagradas, clase 4, con doble acristalamiento con cámara de aire, formada por un vidrio PLANTIHERM 4S incoloro de 6mm (70/46) y una luna floatPlanilux incolora de 4mm, cámara de aire de 15mm

**P00048** u Partida alzada de seguridad y salud en obras de construccion (15/03/2022)
1 u × 4200 = 4200.00

### CAP 21 GESTIÓN DE RESIDUOS TRABAJOS PREE5000 (30/03/2022)
Importe: 1444.44

**C21.01** m³ Clasificación en parcela munic. de residuos de la construccion
51.52 m³ × 6.35 = 327.15

| Medición | Uds. | Ancho | Parcial |
|---|---|---|---|
| Piedra y tierra cubierta | 3.76 |  | 3.76 |
| Picado fachadas (enfoscados) | 10.24 |  | 10.24 |
| Picado suelos soleras | 7.08 |  | 7.08 |
| Modificacion huecos | 4 |  | 4.00 |
| Cerramiento P2 y pilastras ceramicas | 11.9 |  | 11.90 |
| Vidrios | 6.76 | 0.01 | 0.07 |
| Metales puerta garaje | 6.31 | 0.01 | 0.06 |
| Madera carpintería | 5.27 | 0.05 | 0.26 |
| Excavacion tierras soleras | 14.15 |  | 14.15 |
| Total |  |  | 51.52 |

**C21.02** m³ Transporte de RCDs a planta de 50 km
39.42 m³ × 12 = 473.04

| Medición | Uds. | Parcial |
|---|---|---|
| Cubierta no trans (Hgon) | 5.3 | 5.30 |
| Cubiertas trans (Hgon y ceramica) | 2.75 | 2.75 |
| Picado fachadas (enfoscados) | 19.4 | 19.40 |
| Picado solera | 11.37 | 11.37 |
| Metales | 0.6 | 0.60 |
| Total |  | 39.42 |

**C21.03** t Canon de vertido por entrega de LER 17 01 07 Hgones y ceramicos
39.75 t × 7 = 278.25

| Medición | Uds. | Largo | Parcial |
|---|---|---|---|
| Huecos | 4 | 2.5 | 10.00 |
| Sustitucion cerrram | 11.9 | 2.5 | 29.75 |
| Total |  |  | 39.75 |

**C21.06** t Canon de vertido por entrega de LER 17 04 05 Metales (30/03/2022)
0.47 t × 15 = 7.05

| Medición | Uds. | Largo | Parcial |
|---|---|---|---|
| puerta garaje | 0.06 | 7.8 | 0.47 |
| Total |  |  | 0.47 |

**C21.03B** t Canon de vertido por entrega de LER 17 01 01 Hgones
34.64 t × 6 = 207.84

| Medición | Uds. | Largo | Parcial |
|---|---|---|---|
| Picado fachads | 10.24 | 2 | 20.48 |
| Picado soleras | 7.08 | 2 | 14.16 |
| Total |  |  | 34.64 |

**C21.03C** t Canon de vertido por entrega de LER 17 02 01 Madera
0.2 t × 16.5 = 3.30

| Medición | Uds. | Largo | Parcial |
|---|---|---|---|
| Carpinteria exterior | 0.26 | 0.75 | 0.20 |
| Total |  |  | 0.2 |

**C21.03D** t Canon de vertido por entrega de LER 17 02 02 Vidrio (09/06/2022)
0.18 t × 55 = 9.90

| Medición | Uds. | Largo | Parcial |
|---|---|---|---|
| Vidrio carpin | 0.07 | 2.5 | 0.18 |
| Total |  |  | 0.18 |

**C21.03E** t Canon de vertido por entega de LER 17 05 04 Tierras y piedras (09/06/2022)
35.82 t × 3.85 = 137.91

| Medición | Uds. | Largo | Parcial |
|---|---|---|---|
| Excavacion solera y piedras forjados | 14.15 | 2 | 28.30 |
|  | 3.76 | 2 | 7.52 |
| Total |  |  | 35.82 |

## Precios auxiliares

**E04AB020** kg ACERO CORRUGADO B 500 S (21/02/2007)
Precio: 1.33
Acero corrugado B 500 S, cortado, doblado, armado y colocado en obra, incluso p.p. de despuntes. Según EHE y CTE-SE-A.

| Código | Ud | Descripción | Rendimiento | Precio | Importe |
|---|---|---|---|---|---|
| O01OB030 | h. | Oficial 1ª ferralla (mano de obra; 21/06/2022) | 0.014 | 19.85 | 0.28 |
| O01OB040 | h. | Ayudante ferralla (mano de obra; 21/06/2022) | 0.014 | 19.04 | 0.27 |
| P03ACC080 | kg | Acero corrugado B 500 S/SD (material; 21/02/2007) | 1.1 | 0.7 | 0.77 |
| P03AAA020 | kg | Alambre atar 1,30 mm. (material; 21/02/2007) | 0.006 | 1.39 | 0.01 |
|  |  | Total |  |  | 1.33 |

Claves: colocación, acero, corrugado, cortador, doblado, armadura

**A02A080** m3 MORTERO CEMENTO M-5 (material)
Precio: 78.1
Mortero de cemento CEM II/B-P 32,5 N y arena de río de tipo M-5 para uso corriente (G), con resistencia a compresión a 28 días de 5,0 N/mm2, confeccionado con hormigonera de 200 l., s/RC-03 y UNE-EN-998-1:2004.

| Código | Ud | Descripción | Rendimiento | Precio | Importe |
|---|---|---|---|---|---|
| O01OA070 | h | Peón | 1.7 | 16.15 | 27.46 |
| P01CC020 | t. | Cemento CEM II/B-P 32,5 N sacos (material) | 0.27 | 100.64 | 27.17 |
| P01AA020 | m3 | Arena de río 0/6 mm. (material) | 1.09 | 20.16 | 21.97 |
| P01DW050 | m3 | Agua | 0.255 | 1.33 | 0.34 |
| M03HH020 | h. | Hormigonera 200 l. gasolina (maquinaria) | 0.4 | 2.9 | 1.16 |
|  |  | Total |  |  | 78.1 |

Claves: río, hormigón, mortero, resistencia, areno, cemento, confeccionar, compresión

**O01OA160** h. Cuadrilla H (mano de obra; 21/06/2022)
Precio: 38.89

| Código | Ud | Descripción | Rendimiento | Precio | Importe |
|---|---|---|---|---|---|
| O01OA030 | h. | Oficial primera | 1 | 19.85 | 19.85 |
| O01OA050 | h | Ayudante | 1 | 19.04 | 19.04 |
|  |  | Total |  |  | 38.89 |

**AGY00200** m3 PASTA DE YESO BLANCO YF (material; 03/07/2017)
Precio: 123.22
Pasta de yeso blanco YF, confeccionadaa mano, según UNE-EN 13279-1:2000.

| Código | Ud | Descripción | Rendimiento | Precio | Importe |
|---|---|---|---|---|---|
| TP00100 | h | PEÓN ESPECIAL | 3 | 21.05 | 63.15 |
| GW00100 | m3 | AGUA POTABLE (material; 03/07/2017) | 0.618 | 0.55 | 0.34 |
| GY00100 | t | YESO BLANCO YF (material; 28/12/2021) | 0.876 | 68.19 | 59.73 |
|  |  | Total |  |  | 123.22 |

**D18AR010** m² ENFOSCADO MAESTREADO VERTICAL PARA ALICATAR (22/02/2011)
Precio: 6.7
m². Enfoscado maestreado, de 15 mm de espesor en toda su superficie, con mortero de cemento y arena de río M15 según UNE-EN 998-2, sobre paramentos verticales para posteríormente ser alicatados con cementos cola, con maestras cada metro, i/preparación y humedecido de soporte, limpieza, medios auxiliares con empleo, en su caso, de andamiaje homologado, así como distribución de material en tajos y p.p. de costes indirectos.

| Código | Ud | Descripción | Rendimiento | Precio | Importe |
|---|---|---|---|---|---|
| U01AA007 | h | Oficial primera (mano de obra; 21/06/2022) | 0.2 | 19.85 | 3.97 |
| U01AA011 | h | Peón suelto | 0.1 | 16.15 | 1.62 |
| A01JF003 | m³ | MORTERO CEMENTO M15 (material; 18/05/2017) | 0.015 | 44.64 | 0.67 |
| %CI | % | Costes indirectos..(s/total) | 7 % | 6.26 | 0.44 |
|  |  | Total |  |  | 6.7 |

**D19AA006A** m² SOLERA PARA POSTERIOR PEGADO DE SOLADO (22/02/2011)
Precio: 3.41
m². Solera para pegar un pavimento cerámico o similar, de 6 cm de espesor mínimo, realizada con mortero de cemento y arena de río 1/3 (M15), i/nivelación, maestreado y fratasado, s/NTE-RSS.

| Código | Ud | Descripción | Rendimiento | Precio | Importe |
|---|---|---|---|---|---|
| U01FS550 | m² | Mano de obra instalación solera i/ maq. auxiliar (18/05/2017) | 1 | 1.45 | 1.45 |
| U04CA001 | t | Cemento EN 197-1- CEM II/B-P 32,5 R Granel (material; 18/05/2017) | 0.031 | 40.59 | 1.26 |
| U04AA001 | m³ | Arena de río (0-5 mm) (material; 18/05/2017) | 0.068 | 6.92 | 0.47 |
| U04PY001 | m³ | Agua (material; 18/05/2017) | 0.018 | 0.56 | 0.01 |
| %CI | % | Costes indirectos..(s/total) | 7 % | 3.19 | 0.22 |
|  |  | Total |  |  | 3.41 |

**ATC00100** h CUADRILLA ALBAÑILERÍA, FORMADA POR OFICIAL 1ª Y PEÓN ESP. (mano de obra; 21/06/2022)
Precio: 40.9
Cuadrilla albañilería, formada por oficial 1ª y peón especial.

| Código | Ud | Descripción | Rendimiento | Precio | Importe |
|---|---|---|---|---|---|
| TO00100 | h | OF. 1ª ALBAÑILERÍA | 1 | 19.85 | 19.85 |
| TP00100 | h | PEÓN ESPECIAL | 1 | 21.05 | 21.05 |
|  |  | Total |  |  | 40.9 |

**AGL00100** m3 LECHADA DE CEMENTO CEM II/A-L 32,5 N (material; 03/07/2017)
Precio: 125.42
Lechada de cemento CEM II/A-L 32,5 N, envasado, confeccionada a mano, según UNE-EN 197-1:2000.

| Código | Ud | Descripción | Rendimiento | Precio | Importe |
|---|---|---|---|---|---|
| TP00100 | h | PEÓN ESPECIAL | 3.605 | 21.05 | 75.89 |
| GC00200 | t | CEMENTO CEM II/A-L 32,5 N EN SACOS (material; 28/12/2021) | 0.515 | 95.23 | 49.04 |
| GW00100 | m3 | AGUA POTABLE | 0.891 | 0.55 | 0.49 |
|  |  | Total |  |  | 125.42 |

**AGM00500** m3 MORTERO DE CEMENTO M5 (1:6) CEM II/A-L 32,5 N (material; 03/07/2017)
Precio: 57.99
Mortero de cemento CEM II/A-L 32,5 N, tipo M5 (1:6), con una resistencia a compresión de 5 N/mm2, según UNE-EN 998-2:2004.

| Código | Ud | Descripción | Rendimiento | Precio | Importe |
|---|---|---|---|---|---|
| TP00100 | h | PEÓN ESPECIAL | 1.03 | 21.05 | 21.68 |
| AA00300 | m3 | ARENA GRUESA | 1.102 | 10.53 | 11.60 |
| GC00200 | t | CEMENTO CEM II/A-L 32,5 N EN SACOS | 0.258 | 95.23 | 24.57 |
| GW00100 | m3 | AGUA POTABLE | 0.263 | 0.55 | 0.14 |
|  |  | Total |  |  | 57.99 |

**A02A020** m3 MORTERO CEMENTO M-5 AMASA.A MANO (material)
Precio: 98.14
Mortero de cemento CEM II/B-P 32,5 N y arena de río M-5, amasado a mano, s/RC-03.

| Código | Ud | Descripción | Rendimiento | Precio | Importe |
|---|---|---|---|---|---|
| O01OA070 | h | Peón | 3 | 16.15 | 48.45 |
| P01CC020 | t. | Cemento CEM II/B-P 32,5 N sacos | 0.27 | 100.64 | 27.17 |
| P01AA020 | m3 | Arena de río 0/6 mm. | 1.1 | 20.16 | 22.18 |
| P01DW050 | m3 | Agua | 0.255 | 1.33 | 0.34 |
|  |  | Total |  |  | 98.14 |

Claves: areno, cemento, mortero, amasado, mano, río

**A01L020** m3 LECHADA CEMENTO 1/2 CEM II/B-P 32,5 N (material)
Precio: 76.2
Lechada de cemento CEM II/B-P 32,5 N 1/2, amasada a mano, s/RC-03.

| Código | Ud | Descripción | Rendimiento | Precio | Importe |
|---|---|---|---|---|---|
| O01OA070 | h | Peón | 2 | 16.15 | 32.30 |
| P01CC020 | t. | Cemento CEM II/B-P 32,5 N sacos | 0.425 | 100.64 | 42.77 |
| P01DW050 | m3 | Agua | 0.85 | 1.33 | 1.13 |
|  |  | Total |  |  | 76.2 |

Claves: lechada, amasado, mano, cemento

**E20WBV010** m. TUBERÍA PVC SERIE B 32 mm.
Precio: 5.05
Tubería de PVC de evacuación (UNE EN1453-1) serie B, de 32 mm. de diámetro, colocada en instalaciones interiores de desagüe, para baños y cocinas, con p.p. de piezas especiales de PVC y con unión pegada, instalada y funcionando. s/CTE-HS-5

| Código | Ud | Descripción | Rendimiento | Precio | Importe |
|---|---|---|---|---|---|
| O01OB170 | h. | Oficial 1ª fontanero calefactor | 0.1 | 19.85 | 1.99 |
| P17VC010 | m. | Tubo PVC evac.serie B j.peg.32mm (material; 14/06/2022) | 1.1 | 2.44 | 2.68 |
| P17VP010 | ud | Codo M-H 87º PVC evac. j.peg. 32 mm. (material) | 0.3 | 0.97 | 0.29 |
| P17VP170 | ud | Manguito H-H PVC evac. j.peg. 32 mm. (material) | 0.1 | 0.92 | 0.09 |
|  |  | Total |  |  | 5.05 |

Claves: tubería, cocina, baño, unión, evacuación, especial, pieza, interior, PVC, colocación, desagüe, diámetro

**E20WBV020** m. TUBERÍA PVC SERIE B 40 mm.
Precio: 5.4
Tubería de PVC de evacuación (UNE EN1453-1) serie B, de 40 mm. de diámetro, colocada en instalaciones interiores de desagüe, para baños y cocinas, con p.p. de piezas especiales de PVC y con unión pegada, instalada y funcionando. s/CTE-HS-5

| Código | Ud | Descripción | Rendimiento | Precio | Importe |
|---|---|---|---|---|---|
| O01OB170 | h. | Oficial 1ª fontanero calefactor | 0.1 | 19.85 | 1.99 |
| P17VC020 | m. | Tubo PVC evac.serie B j.peg.40mm (material; 14/06/2022) | 1 | 3 | 3.00 |
| P17VP020 | ud | Codo M-H 87º PVC evac. j.peg. 40 mm. (material) | 0.3 | 1.04 | 0.31 |
| P17VP180 | ud | Manguito H-H PVC evac. j.peg. 40 mm. (material) | 0.1 | 1.04 | 0.10 |
|  |  | Total |  |  | 5.4 |

Claves: interior, baño, evacuación, especial, pieza, unión, diámetro, PVC, tubería, desagüe, colocación, cocina

**E20WGB020** ud BOTE SIFÓNICO PVC D=110 EMPOT.
Precio: 30.19
Suministro y colocación de bote sifónico de PVC, de 110 mm. de diámetro, colocado en el grueso del forjado, con cuatro entradas de 40 mm., y una salida de 50 mm., y con tapa de PVC, con sistema de cierre por lengüeta de caucho a presión, instalado, incluso con conexionado de las canalizaciones que acometen y colocación del ramal de salida hasta el manguetón del inodoro, con tubería de PVC de 50 mm. de diámetro, funcionando. s/CTE-HS-5.

| Código | Ud | Descripción | Rendimiento | Precio | Importe |
|---|---|---|---|---|---|
| O01OB170 | h. | Oficial 1ª fontanero calefactor | 0.4 | 19.85 | 7.94 |
| P17SB020 | ud | Bote sifón.PVC c/t. inox.5 tomas (material; 14/06/2022) | 1 | 16 | 16.00 |
| P17VC030 | m. | Tubo PVC evac.serie B j.peg.50mm (material) | 1.5 | 1.98 | 2.97 |
| P17VP030 | ud | Codo M-H 87º PVC evac. j.peg. 50 mm. (material) | 1 | 1.73 | 1.73 |
| P17VP190 | ud | Manguito H-H PVC evac. j.peg. 50 mm. (material) | 1 | 1.55 | 1.55 |
|  |  | Total |  |  | 30.19 |

Claves: PVC, tubería, cierre, caucho, entrada, presión, conexión, canalización, ramal, inodoro, manguetón, grueso, forjado, diámetro, sifón, bote, colocación, salida, tapa, suministro

**E20WGI060** ud DESAGÜE DOBLE PVC C/SIF.CURVO
Precio: 21.27
Suministro y colocación de desagüe doble de PVC individual, consistente en la colocación de un sifón de PVC curvo, con salida horizontal de 40 mm. de diámetro, y con registro inferior, al que acometen dos desagües, y conexión del sifón mediante tubería de PVC de 40 mm. de diámetro, hasta el punto de desagüe general existente, instalado, con uniones roscadas o pegadas; y válido para fregaderos y lavabos de 2 senos, incluso con p.p. de piezas especiales de PVC. s/CTE-HS-5.

| Código | Ud | Descripción | Rendimiento | Precio | Importe |
|---|---|---|---|---|---|
| O01OB170 | h. | Oficial 1ª fontanero calefactor | 0.4 | 19.85 | 7.94 |
| P17SD020 | ud | Desagüe doble c/sifón curvo 40mm (material) | 1 | 10.35 | 10.35 |
| P17VC020 | m. | Tubo PVC evac.serie B j.peg.40mm | 0.3 | 3 | 0.90 |
| P17VP180 | ud | Manguito H-H PVC evac. j.peg. 40 mm. | 2 | 1.04 | 2.08 |
|  |  | Total |  |  | 21.27 |

Claves: especial, registro, seno, lavabo, fregadero, rosca, punto, unión, conexión, doble, tubería, inferior, horizontal, pieza, colocación, salida, curva, sifón, individual, diámetro, desagüe, suministro, PVC

**E20WGI110** ud DESAGÜE PVC P/LAVADORA, S.BOT.
Precio: 12.2
Suministro y colocación de desagüe para lavadora o lavavajillas, consistente en la colocación de un sifón de PVC tipo botella, con toma de lavadora, con salida horizontal de 40 mm. de diámetro y con registro inferior, y conexión de este, mediante tubería de PVC de 40 mm. de diámetro, hasta el punto de desagüe existente, instalado, con uniones roscadas o pegadas, incluso con p.p. de piezas especiales de PVC. s/CTE-HS-5.

| Código | Ud | Descripción | Rendimiento | Precio | Importe |
|---|---|---|---|---|---|
| O01OB170 | h. | Oficial 1ª fontanero calefactor | 0.3 | 19.85 | 5.96 |
| P17SS030 | ud | Sifón botella PVC c/t.lavado.40mm 1 1/2" (material) | 1 | 3.71 | 3.71 |
| P17VC020 | m. | Tubo PVC evac.serie B j.peg.40mm | 0.15 | 3 | 0.45 |
| P17VP180 | ud | Manguito H-H PVC evac. j.peg. 40 mm. | 2 | 1.04 | 2.08 |
|  |  | Total |  |  | 12.2 |

Claves: pieza, botella, especial, registro, diámetro, inferior, tubería, punto, unión, conexión, PVC, horizontal, rosca, toma, sifón, lavavajillas, lavadero, desagüe, colocación, salida, suministro

**E20WBV030** m. TUBERÍA PVC SERIE B 50 mm.
Precio: 4.85
Tubería de PVC de evacuación (UNE EN1453-1) serie B, de 50 mm. de diámetro, colocada en instalaciones interiores de desagüe, para baños y cocinas, con p.p. de piezas especiales de PVC y con unión pegada, instalada y funcionando. s/CTE-HS-5

| Código | Ud | Descripción | Rendimiento | Precio | Importe |
|---|---|---|---|---|---|
| O01OB170 | h. | Oficial 1ª fontanero calefactor | 0.1 | 19.85 | 1.99 |
| P17VC030 | m. | Tubo PVC evac.serie B j.peg.50mm | 1.1 | 1.98 | 2.18 |
| P17VP030 | ud | Codo M-H 87º PVC evac. j.peg. 50 mm. | 0.3 | 1.73 | 0.52 |
| P17VP190 | ud | Manguito H-H PVC evac. j.peg. 50 mm. | 0.1 | 1.55 | 0.16 |
|  |  | Total |  |  | 4.85 |

Claves: baño, unión, especial, PVC, pieza, colocación, cocina, evacuación, tubería, desagüe, diámetro, interior

**ATC00200** h CUADRILLA ALBAÑILERÍA, FORMADA POR OFICIAL 2ª Y PEÓN ESP. (mano de obra; 03/07/2017)
Precio: 40.4
Cuadrilla albañilería, formada por oficial 2ª y peón especial.

| Código | Ud | Descripción | Rendimiento | Precio | Importe |
|---|---|---|---|---|---|
| TO02200 | h | OFICIAL 2ª | 1 | 19.35 | 19.35 |
| TP00100 | h | PEÓN ESPECIAL | 1 | 21.05 | 21.05 |
|  |  | Total |  |  | 40.4 |

**ATC00400** h CUADRILLA FORMADA POR OFICIAL 1ª INSTALADOR Y AYUDANTE (mano de obra; 03/07/2017)
Precio: 38.89
Cuadrilla formada por un oficial 1ª instalador y ayudante especialista.

| Código | Ud | Descripción | Rendimiento | Precio | Importe |
|---|---|---|---|---|---|
| TA00200 | h | AYUDANTE ESPECIALISTA | 1 | 19.04 | 19.04 |
| TO02000 | h | OF. 1ª INSTALADOR (mano de obra; 03/07/2017) | 1 | 19.85 | 19.85 |
|  |  | Total |  |  | 38.89 |

**A02M040** m3 MORT.BAST.CAL M-5 CEM BL-II/A-L 42,5 R (material)
Precio: 138.19
Mortero bastardo con cemento blanco BL-II/A-L 42,5 R, cal y arena de río M-5, confeccionado con hormigonera de 200 l., s/RC-03.

| Código | Ud | Descripción | Rendimiento | Precio | Importe |
|---|---|---|---|---|---|
| O01OA070 | h | Peón | 1.8 | 16.15 | 29.07 |
| A01A010 | m3 | PASTA DE CAL APAGADA AMASADA (material) | 0.27 | 93.31 | 25.19 |
| P01CC140 | t. | Cemento blanco BL-II/A-L 42,5 R sacos (material) | 0.27 | 231.28 | 62.45 |
| P01AA020 | m3 | Arena de río 0/6 mm. | 0.98 | 20.16 | 19.76 |
| P01DW050 | m3 | Agua | 0.2 | 1.33 | 0.27 |
| M03HH020 | h. | Hormigonera 200 l. gasolina | 0.5 | 2.9 | 1.45 |
|  |  | Total |  |  | 138.19 |

Claves: cemento, areno, bastardo, cal, mortero, río, confeccionar, hormigón, blanco

**AGM01600** m3 MORTERO BASTARDO M10 (1:0,5:4) CEM II/A-L 32,5 N Y CAL (material; 03/07/2017)
Precio: 105.76
Mortero bastardo de cemento CEM II/A-L 32,5 N, cal aérea apagada y arena de río, tipo M10 (1:0,5:4), con una resistencia a compresión de 5 N/mm2, según UNE-EN 998-2:2004.

| Código | Ud | Descripción | Rendimiento | Precio | Importe |
|---|---|---|---|---|---|
| TP00100 | h | PEÓN ESPECIAL | 1.236 | 21.05 | 26.02 |
| AA00300 | m3 | ARENA GRUESA | 1.38 | 10.53 | 14.53 |
| GC00200 | t | CEMENTO CEM II/A-L 32,5 N EN SACOS | 0.38 | 95.23 | 36.19 |
| GK00100 | t | CAL AÉREA APAGADA EN POLVO EN SACOS (material; 28/12/2021) | 0.19 | 152.15 | 28.91 |
| GW00100 | m3 | AGUA POTABLE | 0.2 | 0.55 | 0.11 |
|  |  | Total |  |  | 105.76 |

**A02A060** m3 MORTERO CEMENTO M-10 (material)
Precio: 87.37
Mortero de cemento CEM II/B-P 32,5 N y arena de río de tipo M-10 para uso corriente (G), con resistencia a compresión a 28 días de 10 N/mm2, confeccionado con hormigonera de 200 l., s/RC-03 y UNE-EN-998-1:2004.

| Código | Ud | Descripción | Rendimiento | Precio | Importe |
|---|---|---|---|---|---|
| O01OA070 | h | Peón | 1.7 | 16.15 | 27.46 |
| P01CC020 | t. | Cemento CEM II/B-P 32,5 N sacos | 0.38 | 100.64 | 38.24 |
| P01AA020 | m3 | Arena de río 0/6 mm. | 1 | 20.16 | 20.16 |
| P01DW050 | m3 | Agua | 0.26 | 1.33 | 0.35 |
| M03HH020 | h. | Hormigonera 200 l. gasolina | 0.4 | 2.9 | 1.16 |
|  |  | Total |  |  | 87.37 |

Claves: resistencia, compresión, hormigón, areno, mortero, río, cemento, confeccionar

**R06C010** ud FORMACIÓN CARGADERO 2 HEB 100
Precio: 816.98
Formación de cargadero para adintelado de fábrica de 1 pie de ancho en muros de fachada, con dos perfiles HEB de 100 mm., y viguetillas/50x50 cada 25 cm. dispuestas de un perfil a otro según especificaciones de proyecto incluso emparchado o jambeado de ladrillos cerámicos de tejar, similares a los existentes s/CTE DB SE-F, DB SE y DB SE-AE y NTE-FFL de 25x12x5 cm., con aparejo original, sentado con mortero mixto (bastardo), incluso demolición y picado del dintel actual, con entresacado de piezas para enjarje, roturas laterales para apoyo, replanteo, nivelación y aplomado, parte proporcional de enjarjes, mermas y roturas cimbras apeos etc, humedecido de las piezas y limpieza. Medida la unidad completamente ejecutada.

| Código | Ud | Descripción | Rendimiento | Precio | Importe |
|---|---|---|---|---|---|
| O01OA030 | h. | Oficial primera | 5 | 19.85 | 99.25 |
| O01OA070 | h | Peón | 5 | 16.15 | 80.75 |
| O01OA060 | h. | Peón especializado | 5 | 18.9 | 94.50 |
| O01OB150 | h. | Oficial 1ª carpintero | 5 | 19.85 | 99.25 |
| O01OB140 | h. | Ayudante cerrajero | 10 | 19.04 | 190.40 |
| P03ALP010 | kg | Acero laminado S 275JR (material) | 91.46 | 1.08 | 98.78 |
| P01LT030 | mud | Ladrillo perforado tosco 24x11,5x5 cm. | 0.025 | 114.51 | 2.86 |
| P33XB210 | ud | Repercusión de apeo | 1 | 83.56 | 83.56 |
| R03FIF010 | m3 | DESMONTADO MANUAL MURO LADRILLO MACIZO (25/05/2016) | 0.6 | 102.96 | 61.78 |
| A02M040 | m3 | MORT.BAST.CAL M-5 CEM BL-II/A-L 42,5 R | 0.009 | 138.19 | 1.24 |
| R03T030 | m3 | TRANSPORTE DE ESCOMBROS S/CAMIÓN 10km | 0.78 | 5.91 | 4.61 |
|  |  | Total |  |  | 816.98 |

Claves: aparejo, cargadero, dintel, bastardo, pie, hueco, muro, original, ladrillo, teja, perfil, fábrica, medio, fachada, cerámico, lateral, merma, proyección, apeo, demolición, pico, rotura, apoyo, replanteo, nivel, mixto, cimbra, mortero, humedad, limpieza, ejecución, pieza

**R03T025** m3 CARGA DE ESCOMBROS S/CONTENEDOR (25/05/2016)
Precio: 6.46
Carga manual de escombros sobre contenedor o dumper, incluso humedecido, medido sobre el medio de evacuación.

| Código | Ud | Descripción | Rendimiento | Precio | Importe |
|---|---|---|---|---|---|
| O01OA070 | h | Peón | 0.4 | 16.15 | 6.46 |
|  |  | Total |  |  | 6.46 |

Claves: humedad, carga, manual, contenedor, medición, medio, escombro, evacuación

**R06LM010R** m3 MURO DE LADRILLO MACIZO M.CAL
Precio: 282.16
Muro de fábrica de ladrillo perforadol, y juntas de 1 cm. construida con ladrillo de tejar de 25x12x5 cm., recibido con mortero de cal de dosificación 1/4, incluso medios de elevación carga y descarga, replanteo, nivelación, parte proporcional de mermas y roturas, humedecido de las piezas y limpieza, construido según CTE DB SE-F, DB SE y DB SE-AE.

| Código | Ud | Descripción | Rendimiento | Precio | Importe |
|---|---|---|---|---|---|
| O01OA030 | h. | Oficial primera | 4.478 | 19.85 | 88.89 |
| O01OA050 | h | Ayudante | 4.478 | 19.04 | 85.26 |
| O01OA070 | h | Peón | 2.239 | 16.15 | 36.16 |
| A02C030 | m3 | MORTERO DE CAL M-10 (material) | 0.276 | 86.62 | 23.91 |
| P01DW050 | m3 | Agua | 0.493 | 1.33 | 0.66 |
| FL00900 | mu | LADRILLO CERÁM. PERF. TALADRO GRANDE C/V 24x11,5x5 cm (material; 03/07/2017) | 0.508 | 93.07 | 47.28 |
|  |  | Total |  |  | 282.16 |

Claves: mortero, medio, dosificación, aparejo, muro, junta, construcción, fábrica, teja, cal, ladrillo, descarga, español, rotura, carga, pieza, replanteo, nivel, merma, limpieza, humedad, elevación

**A01A010** m3 PASTA DE CAL APAGADA AMASADA (material)
Precio: 93.31
Pasta de cal viva apagada, amasada manualmente.

| Código | Ud | Descripción | Rendimiento | Precio | Importe |
|---|---|---|---|---|---|
| O01OA070 | h | Peón | 2.5 | 16.15 | 40.38 |
| P01CL030 | t. | Cal hidratada en sacos S (material) | 0.35 | 148.56 | 52.00 |
| P01DW050 | m3 | Agua | 0.7 | 1.33 | 0.93 |
|  |  | Total |  |  | 93.31 |

Claves: cal, apagado, pasta, vivo, manual, amasado

**A01JF003** m³ MORTERO CEMENTO M15 (material; 18/05/2017)
Precio: 44.64
m³. Mortero de cemento EN 197-1- CEM II/B-P 32,5 R según RC-16 y arena de río M15 con una resistencia a compresión de 15 N/mm² según norma UNE-EN 998-2, confeccionado con hormigonera de 250 L.

| Código | Ud | Descripción | Rendimiento | Precio | Importe |
|---|---|---|---|---|---|
| U01AA011 | h | Peón suelto | 1.2 | 16.15 | 19.38 |
| U04CA001 | t | Cemento EN 197-1- CEM II/B-P 32,5 R Granel | 0.44 | 40.59 | 17.86 |
| U04AA001 | m³ | Arena de río (0-5 mm) | 0.975 | 6.92 | 6.75 |
| U04PY001 | m³ | Agua | 0.26 | 0.56 | 0.15 |
| A03LA005 | h | HORMIGONERA ELÉCTRICA 250 L (material; 18/05/2017) | 0.8 | 0.63 | 0.50 |
|  |  | Total |  |  | 44.64 |

**A02C030** m3 MORTERO DE CAL M-10 (material)
Precio: 86.62
Mortero de cal y arena de río M-10 confeccionado con hormigonera de 200 l.

| Código | Ud | Descripción | Rendimiento | Precio | Importe |
|---|---|---|---|---|---|
| O01OA070 | h | Peón | 1.7 | 16.15 | 27.46 |
| A01A010 | m3 | PASTA DE CAL APAGADA AMASADA | 0.38 | 93.31 | 35.46 |
| P01AA020 | m3 | Arena de río 0/6 mm. | 1.1 | 20.16 | 22.18 |
| P01DW050 | m3 | Agua | 0.27 | 1.33 | 0.36 |
| M03HH020 | h. | Hormigonera 200 l. gasolina | 0.4 | 2.9 | 1.16 |
|  |  | Total |  |  | 86.62 |

Claves: cal, areno, río, hormigón, confeccionar, mortero

**A03LA005** h HORMIGONERA ELÉCTRICA 250 L (material; 18/05/2017)
Precio: 0.63
h. Hormigonera eléctrica de 250 L con un motor eléctrico de 3CV, con bastidor y cabina de acero, pala mezcladoras, adecuadas para asegurar una mezcla rápida y homogénea, mecanismos protegidos herméticamente, con un peso en vacío de 290kg y un rendimiento aproximado de 3,4m³.

| Código | Ud | Descripción | Rendimiento | Precio | Importe |
|---|---|---|---|---|---|
| U02LA201 | h | Hormigonera 250 L (maquinaria; 18/05/2017) | 1 | 0.32 | 0.32 |
| U%10 | % | Amortización y otros gastos (18/05/2017) | 10 % | 0.32 | 0.03 |
| U02SW005 | ud | Kilowatio (18/05/2017) | 3.5 | 0.08 | 0.28 |
|  |  | Total |  |  | 0.63 |

**R03FIF010** m3 DESMONTADO MANUAL MURO LADRILLO MACIZO (25/05/2016)
Precio: 102.96
Desmontado por medios manuales de muros de fábrica de ladrillo macizo, sin compresor, con retirada de escombros y carga, sin incluir transporte a vertedero.

| Código | Ud | Descripción | Rendimiento | Precio | Importe |
|---|---|---|---|---|---|
| O01OA070 | h | Peón | 6.375 | 16.15 | 102.96 |
|  |  | Total |  |  | 102.96 |

Claves: fábrica, transporte, ladrillo, desmontable, medio, muro, macizo, vertedero, carga, compresor, manual, escombro

**R03T030** m3 TRANSPORTE DE ESCOMBROS S/CAMIÓN 10km
Precio: 5.91
Transporte de escombros en camión<10t a una distancia media de 10 km. (ida),sin carga y descarga por vuelco.

| Código | Ud | Descripción | Rendimiento | Precio | Importe |
|---|---|---|---|---|---|
| O01OA070 | h | Peón | 0.17 | 16.15 | 2.75 |
| M07CB005 | h. | Camión basculante de 8 t. (maquinaria) | 0.084 | 37.65 | 3.16 |
|  |  | Total |  |  | 5.91 |

Claves: medio, descarga, carga, escombro, transporte, camión

## Recursos

**TP00100** h PEÓN ESPECIAL
Medidas las horas trabajadas

**TO01600** h OF. 1ª CERRAJERO-CHAPISTA
Medidas las horas trabajadas

**CM05000** m3 MADERA LAMINADA TRATADA
Medido el volumen teórico útil descargado

**TO00100** h OF. 1ª ALBAÑILERÍA
Medidas las horas trabajadas

**TA00200** h AYUDANTE ESPECIALISTA
Medidas las horas trabajadas

**TO00900** h OF. 1ª MONTADOR
Medidas las horas trabajadas

**FP00500** m2 ENTRAMADO METÁLICO PARA TABIQUE PLACAS DE YESO LAMIN. 46x600 mm
Medida la superficie capaz útil descargada

**FP01200** m2 PLACA DE YESO LAMINADO DE 13 mm
Medida la superficie capaz útil descargada

**FP01800** kg PASTA PARA JUNTAS DE PLACAS DE YESO LAMINADO
Medido el peso útil descargado en obra

**FP00500R** m2 ENTRAMADO METÁLICO PARA TECHO PLACAS DE YESO LAMIN. 46x600 mm
Medida la superficie capaz útil descargada

**FP02900** m2 PLACA DE YESO LAMINADO ANTIHUMEDAD DE 13 mm
Medida la superficie capaz útil descargada

**TO01200** h OF. 1ª YESERO
Medidas las horas trabajadas

**RP00100** u HUELLA GRES 12,5 cm
Medida la cantidad útil descargada

**RS02400R** u BALDOSA GRES 30x40 cm
Medida la cantidad útil descargada

**TO01500** h OF. 1ª CARPINTERÍA
Medidas las horas trabajadas

**KM00600** m CERCO PINO FLANDES 100X40 mm
Medida la longitud capaz útil descargada

**KM04500** m LISTÓN PINO FLANDES100X30 mm
Medida la longitud capaz útil descargada

**KM07400** m TAPAJUNTAS PINO FLANDES 60X15 mm
Medida la longitud capaz útil descargada

**KM04200** m LISTÓN PINO FLANDES 70X30 mm
Medida la longitud capaz útil descargada

**KM04700** m LISTÓN PINO FLANDES185X30 mm
Medida la longitud capaz útil descargada

**KM08000** m TAPAJUNTAS SAPELLY 60X15 mm
Medida la longitud capaz útil descargada

**KM00600R1** m CERCO PINO FLANDES 70X40 mm
Medida la longitud capaz útil descargada

**KM00600R2** m CERCO PINO FLANDES 185X30 mm
Medida la longitud capaz útil descargada

**TA00300** h AYUDANTE CARPINTERÍA
Medidas las horas trabajadas

**KA00100** kg ACERO EN CUADRADILLOS MANUFACTURADO
Medido el peso real útil descargado

**KA00200** kg ACERO EN PLETINAS MANUFACTURADO
Medido el peso real útil descargado

**IF91600** u ACOMETIDA AGUA DE 20 A 32 mm S/NORMAS
Medida la cantidad útil descargada

**SW01100** u ACOMETIDA ALCANTARILLADO S/NORMAS
Medida la cantidad útil descargada

**AGR SAN4** UD ARQUETA PREFABRICADA
Arqueta con fondo, registrable, prefabricada de hormigón fck=25 MPa, de 40x40x50 cm de medidas interiores, para saneamiento.

**TO01900** h OF. 1ª FONTANERO
Medidas las horas trabajadas

**SC01700** m CANALON CIRCULAR PVC, DE 250MM DESARROLLO
Canalón circular de PVC con óxido de titanio, para encolar, de desarrollo 250 mm, color gris claro, según UNE-EN 607. Incluso p/p de soportes, esquinas, tapas, remates finales, piezas de conexión a bajantes y piezas especiales.

**TA00100** h AYUDANTE
Medidas las horas trabajadas

**SC01700R** m BAJANTE CIRCULAR PVC 80mm diametro
Bajante circular de PVC con óxido de titanio, de Ø 80 mm, color gris claro, según UNE-EN 12200-1. Incluso conexiones, codos y piezas especiales.

**AA00300** m3 ARENA GRUESA
Medido el volumen aparente útil descargado

**SC00800** m TUBO PVC DIÁM. 160 mm 4 kg/cm2
Medida la longitud útil descargada

**MR00200** h PISÓN MECÁNICO MANUAL
Medidas las horas trabajadas

**TO02100** h OFICIAL 1ª
Medidas las horas trabajadas

**SB01100** m BAJANTE PVC DIÁM. 160 mm
Medida la longitud útil descargada

**SC00600** m TUBO PVC DIÁM. 110 mm 4 kg/cm2
Medida la longitud útil descargada

**SB00900** m BAJANTE PVC DIÁM. 110 mm
Medida la longitud útil descargada

**SC00500** m TUBO PVC DIÁM. 110 mm 4 kg/cm2
Medida la longitud útil descargada

**SB00900R** m BAJANTE PVC DIÁM. 75 mm
Medida la longitud útil descargada

**SC00400** m TUBO PVC DIÁM. 75 mm 4 kg/cm2
Medida la longitud útil descargada

**IF92977** m TUBO CORRUGADO P/POLIETILENO DIÁM. 50 mm
Medida la longitud útil descargada

**IF93004** m TUBO MULTICAPA PE-X DIÁM. 32x3 mm
Medida la longitud útil descargada

**IF92975** m TUBO CORRUGADO P/POLIETILENO DIÁM. 32 mm
Medida la longitud útil descargada

**IF93002** m TUBO MULTICAPA PE-X DIÁM. 20x2 mm
Medida la longitud útil descargada

**IF93003** m TUBO MULTICAPA PE-X DIÁM. 25x2,5 mm
Medida la longitud útil descargada

**IF24170R** u PLATO DUCHA TERRAN STONEX (ROCA) 180 X 90 cm
Medida la cantidad útil descargada

**IF16800** u JUEGO ESCUADRAS ACERO INOXIDABLE
Medida la cantidad útil descargada

**IF23100** u PEDESTAL PORCELANA C. BLANCO CALIDAD MEDIA
Medida la cantidad útil descargada

**IF17400B** u Pack Gap de Roca
Medida la cantidad útil descargada

**DA01070** u ASIENTO ABATIBLE ACERO INOX. SATINADO P.MAX. 120KG
Medida la cantidad útil descargada

**DA01020** u DOBLE BARRA ABATIBLE, PARED, ACERO CROMADO
Medida la cantidad útil descargada

**DA01064** u ASIDERO ANGULAR DUCHA, PLASTICO ABS BLANCO, 45x25 cm
Medida la cantidad útil descargada

**TO01800** h OF. 1ª ELECTRICISTA
Medidas las horas trabajadas

**IE01900** m CABLE COBRE 1x1,5 mm2 H07V-K
Medida la longitud útil descargada

**IE11900** m TUBO PVC FLEXIBLE CORRUGADO DIÁM. 16 mm
Medida la longitud útil descargada

**IE02000** m CABLE COBRE 1x2,5 mm2 H07V-K
Medida la longitud útil descargada

**IE02200** m CABLE COBRE 1x6 mm2 H07V-K
Medida la longitud útil descargada

**IE12100** m TUBO PVC FLEXIBLE CORRUGADO DIÁM. 23 mm
Medida la longitud útil descargada

**IE05200** u CAJILLO UNIVERSAL ENLAZABLE
Medida la cantidad útil descargada

**IE11000** u INTERRUPTOR SENCILLO
Medida la cantidad útil descargada

**IE07600** u INTERRUPTOR CONMUTADO NORMAL
Medida la cantidad útil descargada

**IE11500** u PULSADOR
Medida la cantidad útil descargada

**IE13200** u ZUMBADOR ANTIPARASITARIO
Medida la cantidad útil descargada

**IE01400** u BASE ENCHUFE II+T 16 A C/PLACA T.T. LATERAL
Medida la cantidad útil descargada

**IE01700** u BASE ENCHUFE II+T 25 A C/PLACA
Medida la cantidad útil descargada

**IE11300** u PICA DE ACERO COBRIZADO (2 m) GRA
Medida la cantidad útil descargada

**IV00100** m CABLE COAXIAL EXPANSIÓN F-SICA, 30 dB/100 M. EN FI
Medida la longitud útil descargada

**IV00120** u DERIVADOR F.I. 2 DERIVACIONES
Medida la cantidad útil descargada

**IC50100** u PUESTO DE ALARMA OPTICA-ACÚSTICA 115 dB
Medida la cantidad útil descargada

**mt42cme020e** m Tubo flexible aluminio natural, diámetro 120 mm
Tubo flexible de aluminio natural, de 120 mm de diámetro, incluso codos, derivaciones, manguitos y piezas especiales

**IC09800** u BRIDA GALV. PARA CONDUCTO CIRCULAR HASTA 250 mm DIÁM
Medida la cantidad útil descargada

**IC25400** m CONDUCTO HELICOIDAL CHAPA GALV. 200 mm DIÁM
Medida la longitud útil descargada

**IC62100** u TE SIMPLE 45º CHAPA GALV. 200 mm DIÁM
Medida la cantidad útil descargada

**MK00300** h CARRETILLA MECÁNICA BASCULANTE 1 m3
Medidas las horas trabajadas

**FB80020** u BLOQUE ARCILLA ALIGERADA 30x19x24 cm
Medida la cantidad útil descargada

**RW01900** m JUNTA DE SELLADO PERIMETRAL TERMOPLASTICA
Medida la longitud útil descargada

**AGRV3** ud PUERTA DOS HOJAS, UNA CON VIDRIO
Puerta de entrada de madera laminada de Iroko, dos hojas, una con vidrio, acabado mediante sistema de barnizado translúcido al agua, compuesta de hoja de 68x78 mm y marco de 68x78 mm, junquillos, tapajuntas de madera maciza de 70x15 mm y vierteaguas en el perfil inferior, con soporte de aluminio anodizado y revestimiento exterior de madera, doble junta perimetral de estanqueidad de goma de caucho termoplástica, con VIDRIO DOBLE LAMINAR DE 4/ 15/ 3+3, BAJOEMISIVO E<0.03; coeficiente de transmisión térmica total Uh,m = 1,43 W/(m²K), con clasificación a la permeabilidad al aire clase 4, según UNE-EN 12207, clasificación a la estanqueidad al agua clase E1200, según UNE-EN 12208 y clasificación a la resistencia a la carga del viento clase 5, según UNE-EN 12210; herraje perimetral de cierre y seguridad con nivel de seguridad WK1, según UNE-EN 1627, apertura mediante falleba de palanca, manilla en colores estándar y apertura de microventilación, Según UNE-EN 14351-1.

**AGRV2** ud BALCONERA LAMINADA IROKO P. EUROPEO CLASE 4
Balconera de madera laminada de Iroko, una/dos hojas oscilobatiente, acabado mediante sistema de barnizado translúcido al agua, compuesta de hoja de 68x78 mm y marco de 68x78 mm, junquillos, tapajuntas de madera maciza de 70x15 mm y vierteaguas en el perfil inferior, con soporte de aluminio anodizado y revestimiento exterior de madera, doble junta perimetral de estanqueidad de goma de caucho termoplástica, con VIDRIO DOBLE LAMINAR DE 4/ 15/ 3+3, BAJOEMISIVO E<0.03; coeficiente de transmisión térmica total Uh,m = 1,43 W/(m²K), con clasificación a la permeabilidad al aire clase 4, según UNE-EN 12207, clasificación a la estanqueidad al agua clase E1200, según UNE-EN 12208 y clasificación a la resistencia a la carga del viento clase 5, según UNE-EN 12210; herraje perimetral de cierre y seguridad con nivel de seguridad WK1, según UNE-EN 1627, apertura mediante falleba de palanca, manilla en colores estándar y apertura de microventilación, Según UNE-EN 14351-1.

**AGRV1** m2 VENTANA LAMINADA IROKO P. EUROPEO CLASE 4
Ventana de madera laminada de Iroko, una/dos hojsa oscilobatiente, acabado mediante sistema de barnizado translúcido al agua, compuesta de hoja de 68x78 mm y marco de 68x78 mm, con fraileros interiores, junquillos, tapajuntas de madera maciza de 70x15 mm y vierteaguas en el perfil inferior, con soporte de aluminio anodizado y revestimiento exterior de madera, doble junta perimetral de estanqueidad de goma de caucho termoplástica, con VIDRIO DOBLE LAMINAR DE 4/ 15/ 3+3, BAJOEMISIVO E<0.03; coeficiente de transmisión térmica total Uh,m = 1,43 W/(m²K), con clasificación a la permeabilidad al aire clase 4, según UNE-EN 12207, clasificación a la estanqueidad al agua clase E1200, según UNE-EN 12208 y clasificación a la resistencia a la carga del viento clase 5, según UNE-EN 12210; herraje perimetral de cierre y seguridad con nivel de seguridad WK1, según UNE-EN 1627, apertura mediante falleba de palanca, manilla en colores estándar y apertura de microventilación, Según UNE-EN 14351-1.

**AGRV4** ud VENTANA 4h LAMINADA IROKO P. EUROPEO CLASE 4
Ventana de madera laminada de Iroko, una/dos hojsa oscilobatiente, acabado mediante sistema de barnizado translúcido al agua, compuesta de hoja de 68x78 mm y marco de 68x78 mm, con fraileros interiores, junquillos, tapajuntas de madera maciza de 70x15 mm y vierteaguas en el perfil inferior, con soporte de aluminio anodizado y revestimiento exterior de madera, doble junta perimetral de estanqueidad de goma de caucho termoplástica, con VIDRIO DOBLE LAMINAR DE 4/ 15/ 3+3, BAJOEMISIVO E<0.03; coeficiente de transmisión térmica total Uh,m = 1,43 W/(m²K), con clasificación a la permeabilidad al aire clase 4, según UNE-EN 12207, clasificación a la estanqueidad al agua clase E1200, según UNE-EN 12208 y clasificación a la resistencia a la carga del viento clase 5, según UNE-EN 12210; herraje perimetral de cierre y seguridad con nivel de seguridad WK1, según UNE-EN 1627, apertura mediante falleba de palanca, manilla en colores estándar y apertura de microventilación, Según UNE-EN 14351-1.

**AGRV5** ud VENTANA LAMINADA IROKO P. EUROPEO CLASE 4
Ventana de madera laminada de Iroko, una hoja oscilobatiente, acabado mediante sistema de barnizado translúcido al agua, compuesta de hoja de 68x78 mm y marco de 68x78 mm, con fraileros interiores, junquillos, tapajuntas de madera maciza de 70x15 mm y vierteaguas en el perfil inferior, con soporte de aluminio anodizado y revestimiento exterior de madera, doble junta perimetral de estanqueidad de goma de caucho termoplástica, con VIDRIO DOBLE LAMINAR DE 4/ 15/ 3+3, BAJOEMISIVO E<0.03; coeficiente de transmisión térmica total Uh,m = 1,43 W/(m²K), con clasificación a la permeabilidad al aire clase 4, según UNE-EN 12207, clasificación a la estanqueidad al agua clase E1200, según UNE-EN 12208 y clasificación a la resistencia a la carga del viento clase 5, según UNE-EN 12210; herraje perimetral de cierre y seguridad con nivel de seguridad WK1, según UNE-EN 1627, apertura mediante falleba de palanca, manilla en colores estándar y apertura de microventilación, Según UNE-EN 14351-1.

**KS00900** m2 CELOSÍA ABAT. LAMAS FIJAS ALUM., CERCO Y BASTIDOR
Medida la superficie útil descargada de fuera a fuera del cerco

**TO01550** h OF. 1ª MONTADOR CARPINTERÍA
Medidas las horas trabajadas

**KS04800** m2 PERSIANA EXT. ENROLL. MODELO BARCELONA COLOR
Medida la superficie útil descargada

**TO00300** h OF. 1ª COLOCADOR
Medidas las horas trabajadas

**XI01100** m2 LÁMINA POLIETILENO 0,2 mm
Medida la superficie útil descargada

**XT13800** m3 POLIESTIRENO EXTRUSIONADO EN PLANCHAS DENSDAD 25 kg/m3
Medido el volumen útil descargado

**TO02200** h OFICIAL 2ª
Medidas las horas trabajadas

**CA00620** kg ACERO ELECTROSOLDADO ME B 500 T EN MALLA
Medido el peso real útil descargado

**CH02920** m3 HORMIGÓN HA-25/P/20/IIa, SUMINISTRADO
Medido el volumen fresco útil descargado

**XT14000** m3 POLIESTIRENO PLANCHAS RIGIDAS, DENS. 12 kg/m3
Medido el volumen útil descargado

**TO01400** h OF. 1ª CALEFACTOR O MECÁNICO
Medidas las horas trabajadas

**IC15300R** u BOMBA CALOR AEROTERM VAILLANT AEROTHERM PLUS 8
Medida la cantidad útil descargada

**IC41400** u LLAVE REGULACIÓN RADIADOR, 2 VÍAS,1/2"
Medida la cantidad útil descargada

**IC50400** u PURGADOR MANUAL
Medida la cantidad útil descargada

**PE00200** kg ESMALTE SINTÉTICO
Medido el peso útil descargado

**IC52100R** U RADIADOR BAJA TEMPERATURA 570W
Medida la superficie interior útil descargada

**IC52100RR** U RADIADOR BAJA TEMPERATURA 770W
Medida la superficie interior útil descargada

**IC52100RRR** U RADIADOR BAJA TEMPERATURA 1120W
Medida la superficie interior útil descargada

**IC52100RRT** U RADIADOR TOALLERO 745X1733
Medida la superficie interior útil descargada

**FL00900** mu LADRILLO CERÁM. PERF. TALADRO GRANDE C/V 24x11,5x5 cm
Medida la cantidad útil descargada

**GC00200** t CEMENTO CEM II/A-L 32,5 N EN SACOS
Medido el peso útil descargado

**GK00100** t CAL AÉREA APAGADA EN POLVO EN SACOS
Medido el peso útil descargado

**GY00100** t YESO BLANCO YF
Medido el peso útil descargado

**TO02000** h OF. 1ª INSTALADOR
Medidas las horas trabajadas
